# GER-GS
Angebotsaufforderung (GAEB DA XML 3.3, DA83)
Währung: EUR
Erstellt mit: CaliforniaX by G&W Software AG, CaliforniaX V25.2.05, 15.05.2026

## ZUSÄTZLICHE TECHNISCHE VERTRAGSBEDINGUNGEN - ALLGEMEIN
ZUSÄTZLICHE TECHNISCHE VERTRAGSBEDINGUNGEN - ALLGEMEIN

Die Auflagen und Hinweise dieser Vertragsbedingungen und Vorschriften sowie die Spezifikationen in den Ausführungsbeschreibungen und Vorbemerkungen sind bei der Kalkulation zu berücksichtigen und in die Einheitspreise einzukalkulieren, auch wenn dies in den Positionen nicht eigens erwähnt wird.

0. Angaben zur Baustelle

Es handelt sich um eine Umbaumaßnahme an einem bestehenden, in Betrieb befindlichen Schulzentrum (Realschule+Gymnasium). Ausgeschrieben werden in der folgenden Positionsbeschreibung die Arbeiten im Umbaubereich Bauabschnitt 6 und 8. Auf Grund unterschiedlicher Förderwege muss die Abrechnung getrennt nach den Bauabschnitten erfolgen. D.h. es gibt Positionen, die identisch in beiden Bauabschnitten aufgeführt sind, in einem Zuge ausgeführt werden, aber getrennt nach den Bauabschnitten in unterschiedlichen Positionen abgerechnet werden müssen.

Die Gebäudeteile, deren Sanierung in den Bauabschnitten 6 und 8 erfolgen, erstreckt sich nördlich des Hauptzugang und des Pausenhofs.

Die Zufahrt zur Baustelle erfolgt von der Adalbert-Stifter-Straße aus über den Lehrerparkplatz  (siehe BE-Plan in der Anlage). Die jeweiligen Bereiche sind wegen des laufenden Schulbetriebs entsprechend abzusichern. Die Einfahrt zur Baustelle liegt an einer öffentlichen Straße.
Verkehrssicherungsmaßnahmen sind notwendig in Absprache mit den Behörden, durch den AN.
Siehe auch Anlagen Lageplan und Baustelleneinrichtungsplan.

Transporte sind nur auf den im BE-Plan gekennzeichneten Wegen zugelassen. Die Feuerwehrzufahrten sind zwingend freizuhalten.
Transportwege über das Gebäudeinnere sind wegen des laufenden Schulbetriebes nur im Ausnahmefall und in Abstimmung mit der Objektüberwachung möglich.
Aufgrund des laufenden Schulbetriebes sind grundsätzlich lärmarme Arbeitsgeräte einzusetzen. Lärmintensive Arbeiten sind rechtzeitig vor Ausführung bei der Bauleitung anzumelden. Es ist sicherzustellen, dass der laufende Betrieb und die Sicherheit des Schulbetriebs nicht eingeschränkt/behindert werden.

Während der Ausführung der Bauarbeiten sind vom Auftragnehmer alle erforderlichen Brandschutzmaßnahmen gegenüber den Baubereichen des laufenden Schulbetriebes, die in seinem Leistungsbereich liegen, zur Aufrechterhaltung des Brandschutzes während der Bauzeit vorzusehen. Hinweise / Ergänzungen s. auch nachfolgende Leistungsbeschreibungen.

Zum Schutze des laufenden Schulbetriebes sind Schutzmaßnahmen wie Staubwände, Abtrennungen, Absperrungen, Folienwände, Überbrückungen, Übergänge etc. notwendig. Alle sich aus vg. Erläuterungen ergebende Erschwernisse sind in die Einheitspreise einzukalkulieren.

Der Baustellenbetrieb/ Zugang zur Baustelle ist nicht von allen Seiten möglich und es ist deshalb mit Behinderungen und langen Transport/Vertragungswege zu rechnen.

Der Materialtransport kann auf Grund des Geländeverlaufs und des Bestands, das Erdgeschoss ist mit versetzten Ebenen, nur bedingt ebenerdig erfolgen (Schnitt-Zeichnungen siehe Anlage)

Der Materialtransport ist sowohl für den Außen- als auch Innenbereich aus o.g. Gründen teilweise mit längeren Wegen verbunden. Alle sich daraus ergebende Erschwernisse sind in die Einheitspreise einzukalkulieren.

Der Gebäudeteil, dessen Sanierung im Bauabschnitt 6 und 8 (Sporthalle)erfolgt ist ein teilweise zweigeschossiger Baukörper mit Sheddächern, teilweise dreigeschossig mit Flachdächern bzw. Flachdächer mit aufgesetzten Stahldächern als Pultdächer. Teilbereiche sind unterkellert mit Geräteräumen und Technikbereichen. Der Baukörper grenzt an der Westseite an ein Pultdach an, in dem oder von dem aus auch Arbeiten an den Sheddächern ausgeführt werden. Die Pultdachkonstruktion bleibt hierbei erhalten.
Das Erdgeschoss weist zwei unterschiedliche Geschossebenen auf (Split-Level).
Der südliche Teil des Erdgeschosses hat eine lichte Raumhöhe von ca. 3,00 m die Geschosshöhe beträgt ca. 3,75m. Der nördliche Teil des Erdgeschosses hat eine lichte Raumhöhe von ca. 2,45 m, die Geschosshöhe beträgt ca. 3,05 m. Das Obergeschoss hat eine lichte Raumhöhe von ca. 2,55 m bis ca. 4,70m, Geschosshöhe abhängig von der Geometrie der Sheddächer. Einige Fachklassen weisen ein ansteigendes Gestühl auf. Die Sporthalle ist eingeschossig eingegraben, die Hallenfläche liegt auf der Ebene des Untergeschoßes.

Die Gebäudeteile werden für die Sanierungsmaßnamen außer Betrieb genommen.

Im angrenzenden Bereich findet der Schulbetrieb statt. Die Baustelle wird in diesem Bereich mittels einer Staubschutzwand von den Bereichen abgetrennt.

Das Bestandsdach hat zum Teil keine Dachüberstände, siehe Anlage Schnitte. Die zu sanierenden Gebäudeteile befinden sich in einer gewachsenen Gebäudestruktur und grenzen jeweils an eine während der Bauzeit in Betrieb befindliche Gebäudeteile an. Alle daraus resultierenden Erschwernisse sind in die Einheitspreise einzukalkulieren.

1. Verdingungsgrundlage

1. VOB zum Ausschreibungsgzeitraum gültige Fassung und VOB Anhang sowie alle einschlägigen DIN- Vorschriften.
2. Unfallverhütungsvorschriften der Berufsgenossenschaft sowie Arbeitsstättenrichtlinien.
3. Hinweis: Die Anlagen des Leistungsverzeichnisses sind Vertragsbestandteil.

4. "Soweit in den Leistungsbeschreibungen auf Technische Spezifikationen (z.B. nationale Normen, mit denen europäische Normen umgesetzt werden, Europäische technische Zulassungen, gemeinsame technische Spezifikationen, Internationale Normen) Bezug genommen wird, werden auch ohne den ausdrücklichen Zusatz: "oder gleichwertig", immer gleichwertige Technische Spezifikationen in Bezug genommen." VOB /C DIN 18299

2. Allgemein

für alle nachfolgenden technischen Vertragsbedingungen / Leistungsbereiche:

1. Alle einschlägigen DIN-Normen, Vorschriften, Richtlinien und gesetzliche Bestimmungen, die zur Erfüllung aller beschriebenen Leistungen einzuhalten sind, in Ergänzung zu den nachfolgend hingewiesenen Normen, Vorschriften, Richtlinien und gesetzlichen Bestimmungen sind einzuhalten und in die Einheitspreise einzukalkulieren.

2. Die Gleichwertigkeit der vom Bieter angebotenen Fabrikate, mit den der Ausschreibung zu Grunde gelegten Mindestanforderungen, ist vom Bieter, auf Verlangen der Vergabestelle innerhalb von 6 Kalendertagen schriftlich nachzuweisen.

3. Die Leistungsbeschreibung, einschließlich der beschriebenen Pläne, ist vom Bieter hinsichtlich des ausgeschriebenen Leistungsumfangs auf Vollständigkeit und Richtigkeit, fachgerechte Ausführung und Eignung für den Verwendungszweck zu prüfen. Aus den Verdingungsunterlagen feststellbare Vorbehalte müssen zur Angebotsabgabe geltend gemacht werden.

4. Es besteht Gültigkeit, auch wenn die ZTV im Positionstext nicht mehr eigens beschrieben werden.

5. Der verantwortliche Vertreter (Bauleiter) des AN müssen über ausreichende Erfahrungen zur Durchführung solcher Baumaßnahmen verfügen sowie über die einschlägigen Unfallverhütungsvorschriften Bescheid wissen und deren Einhaltung gewährleisten. Sollten sich Zweifel an der Qualifikation des Firmenvertreters herausstellen, ist vom Auftragnehmer eine entsprechende Ersatzbesetzung vorzunehmen.

6. Aufgrund des laufenden Schulbetriebes sind grundsätzlich nur Maschinen/ Geräte mit geringer Lärmentwicklung einzusetzen. Lärmende Arbeiten sind rechtzeitig vor Beginn der Arbeiten anzumelden. Für den Schutz gegen Baulärm gelten außer den Anforderungen des BIMSCHG, der Allgemeinen Verwaltungsvorschrift gegen Baulärm - Geräuschimmission - und der zusätzlichen landesrechtlichen Vorschriften, der DIN 4109  folgende Festlegungen: Das herzustellende Bauwerk bzw. die herzustellende Baumaßnahme wird in einem bestehenden, zum Aufenthalt von Menschen bestimmten Gebäude umgebaut oder mit diesem in baulicher Art verbunden.

7. Die Baustelle ist regelmäßig aufzuräumen sowie in besenreinem Zustand nach Abschluss aller Vertragsarbeiten zu übergeben.

8. Dem Bieter wird empfohlen sich vor Angebotsabgabe an Ort und Stelle über die örtlichen Gegebenheiten umfassend und genau zu informieren. Dies gilt ebenso für behördliche Auflagen. Es wird darauf hingewiesen, dass durch die Beengtheit des Baustellenbereiches nur begrenzte Lagerflächen zur Verfügung stehen und Materialien aufgrund der Beengtheit und des laufenden Betriebes entsprechend umgesetzt, bzw. auch mehrfach umgesetzt werden müssen. Zudem muss aufgrund der örtlichen Gegebenheiten z.T. umständlichen bzw. langen Transport- und Vertragungswegen gerechnet werden. Alle diese Erschwernisse sind im Einheitspreis enthalten. Nachträgliche Kostenforderungen aus Unkenntnis der örtlichen Gegebenheiten werden nicht anerkannt. Eventuelle Besichtigungstermine vor Ort sind mit dem Bauherrn zu vereinbaren. Anfragen zur Terminvereinbarung für die Besichtigung sind schriftlich über die Vergabeplattform zu stellen.

9. Bei allen Bauarbeiten ist der Brandschutz während der Bauausführung verbindlich zu beachten. Insbesondere wird diesbezüglich auf die Einhaltung nachfolgend aufgeführter Verordnungen und Richtlinien hingewiesen:
        - Bayerische Bauordnung
        - Unfallverhütungsvorschriften
        - Baustellenverordnung
        - Arbeitsstättenverordnung ArbStättV
        - Brandschutzinformation der BVK Nr. 6.2 - 7
  "Brandschutz auf  Baustellen"
        - Merkblatt zur Schadensverhütung vom VdS Schadensverhütung GmbH
        - Verordnung über die Verhütung von Bränden VVB

10. Der Brandschutz muss bei der gesamten Baumaßnahme, insbesondere bei der Abtrennung  des in Betrieb befindlichen Schulgebäudes, gewährleistet sein.

11. Mit den im Positionsbeschrieb und in den ZTV enthaltenen Angaben gilt der gesamte Gestellungsvorgang einschl. Lieferung, sämtlicher Materialien, Geräte, etc., sowie das Abladen, Vertragen, Fördern, Lagern, Zwischenlagern und Montage oder Demontage bis zur fertigen Leistung als beschrieben und kalkuliert.

12. Für die Auftragsabwicklung sind alle für dieses Gewerk geltenden Normen, Richtlinien und Vorschriften zu beachten. Der AN trägt für deren Einhaltung die alleinige Verantwortung. Die für die Durchführung der Arbeiten und den Betrieb der Anlagen erforderlichen Genehmigungen und Abnahmen sind durch den AN eigenverantwortlich einzuholen.

13. Erforderliche Hebezeuge, Gerüste und Rollgerüste sind vom AN zu stellen und in die Einheitspreise einzurechnen, wenn im Leistungsbeschrieb nicht anders angegeben. Bei den erforderlichen Gerüsten sind alle Überhöhen, wie z.B. Kommunwände, etc. zu berücksichtigen. Schutzbereichsumzäunungen sowie alle Sicherheitsmaßnahmen sind für die gesamte Gewerkeleistung, soweit erforderlich einzukalkulieren.

14. Hilfskonstruktionen und Transportmittel, auch innerhalb des Gebäudes sind in die Einheitspreise einzurechnen, wenn nicht im Leistungsverzeichnis anders beschrieben.

15. Aufgrund des laufenden Betriebes kann es erforderlich sein, dass auf Anordnung der Objektüberwachung Leistungen auch in kleineren Teilbereichen erforderlich werden. Derartige Erschwernisse sind in den Positionen der Baustelleneinrichtung enthalten.

16. Vor Beginn der Arbeiten hat der AN mit den Behörden die Aufstellung von Baugeräten und die Absicherung sowie die An- und Abfahrt der Baustelle zu klären, soweit öffentlicher Straßenraum in Anspruch genommen wird. Die verkehrspolizeilichen Vorschriften zur Sicherung der Baustelle des Lieferverkehrs sind einzuhalten.

17. Von den Behörden angeordnete und festgelegte Maßnahmen sind vom AN zu befolgen. Die Genehmigungsgebühren hierfür gehen zu Lasten des AN. Die Kosten der Mietfläche trägt der AN.

18. Sofern im Positionsbeschrieb nicht anders angegeben wird sämtlicher anfallender Bauschutt und Materialien Eigentum des AN und sind zu beseitigen einschließlich der Entsorgungskosten, auch wenn dies in den einzelnen Positionen nicht gesondert vermerkt ist. Der Bauschutt ist nach den Richtlinien des Bayerischen Landesamtes für Umweltschutz (Bgm.-Ulrich-Straße 160, 86179 Augsburg) zu entsorgen. Diese Richtlinien sind im Internet unter www.bayern.de/lfuabzurufen.

19. Für die Entsorgung von Abfall ist folgendes einzukalkulieren:
-Sämtliche Transporte und Zwischenlagerungen, Förder-, Ladevorgänge, Be- und Entladen auf und abseits der Baustelle
-alle Gebühren
-Einholen von Genehmigungen, gem. BImSchG
-Führen der Entsorgungsnachweisverfahren,
-Gestellung von Begleit - / Übernahmescheinen, Transportlogistik,
-Wiegekosten geeichter Waagen
-Deponiekosten

20. Kosten für die Materialtrennung, die entsorgungsgerechte Aufbereitung, das Verpacken und Sammeln der Materialien in geeigneten Behältern, jeweils nach den Vorgaben der Beseitigungs- bzw. Verwertungsstelle sind in die Einheitspreise einzurechnen.

21. Das Verpackungsmaterial gemäß Verpackungsordnung bleibt Eigentum des  AN und ist durch diesen eigenverantwortlich zu entsorgen.

22. Der schwimmend verlegte Bestandsestrich im Erd- und 1. Obergeschoss bleibt weitgehend erhalten (in den Räumen wie z.B. Klassen, Vorbereitunsgräume, Technik). In den Flurbereichen, der Pausenhalle wird der Bodenbelag, Waschbeton im Dickbett, abgebrochen. Dadurch ergeben sich im Türbereich bei den meisten Räumen Höhenversätze/Schwellen von ca. 7 cm bis ca. 15 cm
  Die zulässigen Flächenlasten des Estrichs betragen wie folgt:  - Flächenlast Estrich im Flur 5 kN/m²  - Flächenlast Estrich in Klassenzimmern 3 kN/m²
- Der schwimmend verlegte Estrich ist nicht für eine Befahrbarkeit mit Baumaschinen ausgelegt.

23. Sofern in einer Position nicht näher spezifiert ist, in welchen Geschoss die Ausführung erfolgt, ist eine Ausführung in allen Geschossen einzukalkulieren.

24. Bei Winterarbeiten wird für den zusätzlichen Transport der Materialien in das geheizte Gebäude und andere Erschwernisse kein Zuschlag gewährt.

25. Der Auftragnehmer ist verpflichtet, seine Arbeiten mit denjenigen anderer Auftragnehmer zu koordinieren. Aufgrund des Baustellenbetriebes können terminliche Anpassungen bzw. Verschiebungen erforderlich werden. Alle Kosten hierfür sind in die Einheitspreise einzurechnen.

26. Baustrom Baustromanschlüsse werden innerhalb und außerhalb des Gebäudes bauseits zur Verfügung gestellt.

27. Vor Arbeitsbeginn hat sich der Auftragnehmer davon zu überzeugen, dass die von anderen Firmen geleisteten Vorarbeiten einwandfrei sind. Ein nachträgliches Berufen auf Mängel ist ausgeschlossen.

28. Die abschnittsweise Durchführung der Arbeiten, auch in kleineren, unterschiedlichen, auch geschossübergreifenden Teilbereichen, berechtigt zu keinen Mehrforderungen. Alle damit verbundenen Erschwernisse sind in die Einheitspreise einzukalkulieren, sofern dies im Leistungsverzeichnis nicht  anders beschrieben ist.

29. Ausführungsgrundlagen sind außerdem die Detail- und Ausführungspläne des Architekturbüros sowie die Pläne des Tragwerksplaners und der Fachplaner

30. Vorschläge zur Veränderung der Konstruktion sind vor Ausführung den Architekten vorzulegen und dürfen nur mit deren Genehmigung ausgeführt werden.

31. Sämtliche zur Verwendung kommenden Baustoffe und Materialien müssen hinsichtlich der Gesundheit und Hygiene frei von Schadstoffen und unbedenklich sein. Alle einschlägigen Normen und Richtlinien sind dabei zu beachten. Insbesondere dürfen keine gesundheitsgefährdenden Stoffe wie z. B. Lindan, PCP, Chloride, Formaldehyd etc. verwendet werden.

32. Der Auftragnehmer trägt die Verantwortung für die technisch einwandfreie Ausführung. Die Gewährleistung für die gesamte Bauausführungsleistung liegt ausschließlich beim AN.

33. Erforderliche Werk- und Montagpläne sowie sonstige für die Bauausführung erforderlichen Unterlagen sind vom AN spätestens 3 Wochen nach Auftragserteilung dem AG vorzulegen.

3. Abrechnung

1. Auf Grund unterschiedlicher Förderwege muss die Abrechnung getrennt nach den Bauabschnitten erfolgen. D.h. es gibt Positionen, die identisch in beiden Bauabschnitten aufgeführt sind, in einem Zuge ausgeführt werden, aber getrennt nach den Bauabschnitten in unterschiedlichen Positionen abgerechnet werden müssen, siehe auch Eintragungen in den Ausführungsplanen siehe Anlage. Für die Bauabschnitte 6 und 8 sind jeweils getrennte Abschlagsrechnungen, getrennt nach Bauabschnitten, für die Bauabschnitte und getrennte Teilschlussrechnungen zu erstellen. Die Aufwendungen dafür sind einzukalkulieren. Zusätzlich wird ein Teil der Rechnung BA 6 durch das Budget des Nutzers finanziert, daher sind für BA 6 zwei Schlussrechnungen, Aufteilung nach Angabe durch den AG, zu erstellen.

2. Bei einer Änderung von Vorhaltezeiten und der Massen werden keine Zuschläge anerkannt.

3. Beginn und Ende von Vorhaltezeiten etc. sind von der Objektüberwachung schriftlich bestätigen zu lassen.

4. Führungskräfte als Bauleiter und Poliere für die gesamte Bauzeit sind in die Einheitspreise der Baustelleneinrichtung einzurechnen.

5. Als Abrechnungsgrundlage ist ein Aufmaß zu erstellen. Es sind Aufmaßzeichnungen vom Auftragnehmer zu erstellen. Die Abrechnungspositionen sind in die Pläne einzutragen.

6. Vor Rechnungsstellung ist das Aufmaß der Objektüberwachung zur Prüfung vorzulegen. Rechnungsstellung erst nach Vorliegen eines von der Objektüberwachung geprüften und freigegebenen Aufmaßes.

7. Die Aufmaße zu den Rechnungen sind als steigendes Aufmaß zu erstellen.

8. Die Abrechnung erfolgt nach reinen Bauteilmassen, Verschnitt ist einzukalkulieren.

9. Für die Ausführung von Kleinflächen bzw. Teilbereichen, auch in verschiedenen Geschossen, sowie Lieferung und Herstellung von Kleinmengen wird kein Zuschlag gewährt, außer dies ist in einzelnen Positionen besonders erwähnt.

10. Die dem Leistungsverzeichnis zugrunde liegenden Schemazeichnungen, Übersichtspläne, Detailzeichnungen und Beschreibungen beinhalten die formalen, technischen und gestalterischen Forderungen der Planer und definieren das qualitative Mindestmaß. Diese sind einzuhalten. Geringfügige Änderungen und Ergänzungen berechtigen den AN nicht zu Nachforderungen. Die Zeichnungen sind jedoch hinsichtlich der technischen Ausführungen eigenverantwortlich zu prüfen. Über diese Mindestforderung hinaus erforderliche Mehraufwendungen, aus statischen, konstruktiven, fertigungstechnischen oder sonstigen Gründen, sind in der Preisgestaltung zu berücksichtigen und in den Einheitspreisen enthalten.

11. Vor der Bestellung der Bauteile hat der Auftragnehmer ein Aufmaß zu erstellen. Festgestellte Abweichungen sind der Objektüberwachung so rechtzeitig bekanntzugeben, dass ggf. die Behebung noch veranlasst werden kann.

12. Alle Stückzahlen, Größenangaben etc. sind vom AN eigenverantwortlich durch Aufmaß zu ermitteln. Die im LV oder in den Übersichtszeichnungen angegebenen Maße und Stückzahlen dürfen nicht als Bestell- oder Fertigungsgrundlage dienen.

4. Bauablauf

4.1  Arbeitsreihenfolge
Die Arbeitsabfolgen sind dem Terminplan zu entnehmen. Es ist davon auszugehen, dass mehrere Arbeitsschritte in verschiedenen Teilbereichen, versetzt zueinander, parallel stattfinden. Der Personaleinsatz ist entsprechend zu kalkulieren.

## 619 Baufeinreinigung BA 6+8
Datum: 15.05.2026

*Hinweis: Ausführungsgrundlagen*
Ausführungsgrundlagen

Ausführungspläne:  Grundrisse, Ansicht und Schnitt,
Bestandspläne: siehe Anlage
Detailpläne:  siehe Anlage

Zur Ausführung freigegebene Muster entbinden den Auftragnehmer nicht von der Haftung und Verantwortung  für die von ihm angebotene Konstruktion bezüglich der Statik, Standfestigkeit, Funktionsfähigkeit, usw. Die Freigabe durch den Architekten bezieht sich ausschließlich auf die formale Gestaltung und die grundsätzliche, konstruktive  Ausbildung.

*Hinweis: MASSNAHMENBESCHREIBUNG*
MASSNAHMENBESCHREIBUNG

Im  Bauabschnitt 6 und 8 erfolgt die Generalsanierung des von Ost- nach West angeordneten Gebäuderiegels des Schulzentrums mit Klassenzimmern in Form von zwei Lerninseln im EG und OG, Fachklassenbereiche Physik im OG und der Bestandssporthalle mit den zugehörigen Geräte- und Nebenräumen im UG, Sanitärräume und Umkleiden im EG. In den Räumen werden mechanische Lüftungsanlagen sowie die daraus resultierenden Anpassungsarbeiten ergänzt.

*Hinweis*

### 01 BAUFEINREINIGUNG 6. BAUABSCHNITT

*Hinweis: ZTV - BAUFEINREINIGUNG*
ZTV - BAUFEINREINIGUNG

Die Auflagen und Hinweise dieser Vertragsbedingungen und Vorschriften sowie die Spezifikationen in den Ausführungsbeschreibungen und Vorbemerkungen und sich hieraus ergebende Erschwernisse sind bei der Kalkulation zu berücksichtigen und in die Einheitspreise einzukalkulieren, auch wenn dies in den Positionen nicht eigens erwähnt wird.

1. Verdingungsgrundlage

1. Alle einschlägigen Richtlinien DIN-Normen, Normen und
  Gütevorschriften, insbesondere folgende DIN-Normen:

  DIN 4102  Brandschutz von Baustoffen und Bauteilen
  DIN 4420  Arbeits- und Schutzgerüste

Darüber hinaus gelten:

- die Reinigungshinweise, nachfolgend beschrieben in der der ZTV Baufeinreinigung
- die Desinfektionsmittelliste des Verbundes für Angewandte Hygiene e.V (VAH, ehem. DGHM), Desinfektionsmittel-Komission
- die Richtlinien des Bundesinnungsverbandes des Gebäudereiniger - Handwerks
- die anerkannten Regeln der Technik
- die Vorschriften bzw. Forderungen der Bau- und Feuerpolizei, des Gewerbeaufsichtsamtes und dergleichen
- Formaldehydrichtlinie
- "Merkblatt zur Glasreinigung" des Bundesverbandes Flachglas e. V.
- "Merkblatt A5, Reinigen von Aluminium im Bauwesen" des Gesamtverbandes der Aluminiumindustrie e.V.
- Güte und Prüfbestimmungen der Gütegemeinschaft für die Reinigung von Metallfassaden e. V. (GRM), Irrerstr. 44, 90403 Nürnberg
- "VFF Merkblatt WP.05, Warten und Pflegen:
Reinigung von organisch beschichteten (lackierten) Metall-Bauteilen"
Ausgabe September 1999, Verband der Fenster und Fassadenhersteller
- "Technische Information Nr.691102, Reinigung von  pulverbeschichteten Oberflächen"
 der Firma Weinisch, Oberviechtach, November 2002

2. Die zusätzlichen technischen Vorschriften sowie der Ausschreibungstext haben Ihre volle Gültigkeit, auch wenn die technischen Vorschriften im Ausschreibungstext nicht mehr beschrieben sind.

3. Für die Einhaltung dieser Normen und Bestimmungen sowie für die Qualität der Werkstoffe und die einwandfreie Durchführung und Fertigstellung der Arbeiten ist der Auftragnehmer verantwortlich.

4. Unfallverhütungsvorschriften der Berufsgenossenschaft sowie Arbeitsstättenrichtlinien.

5. Hinweis: Die Anlagen des Leistungsverzeichnisses sind Vertragsbestandteil.

2. Ausführung

1. Ausführungsgrundlagen sind außerdem die Detail- und Ausführungspläne des Architekturbüros

2. Die Kosten für alle im nachstehenden Leistungsverzeichnis nicht aufgeführten Baustelleneinrichtungen, Geräte, Maschinen u.ä., soweit diese zur Durchführungen der Arbeiten notwendig sind, werden nicht gesondert vergütet und sind mit in die Einheitspreise einzukalkulieren.

3. Alle Angebotspreise beziehen sich auf fix und fertige Leistung, d.h. Lieferung, vollständige Ausführung und sämtliche Nebenleistungen entsprechend VOB und VOL. Die angebotenen Leistungen beinhalten in allen Teilen die Lieferung sämtlicher Materialien, die Arbeitsleistung, sowie aller erforderlichen An- und Abtransporte, Frachtkosten und Fuhrlöhne, und alle anderen Nebenkosten wie Auslösungen, Wegegelder und dergleichen.

4. Für die Ausführung von Kleinflächen wird keinesfalls ein Zuschlag gewährt, außer dies ist in einzelnen Positionen besonders erwähnt.

5. Den Bestimmungen nicht entsprechende Reinigungsarbeiten müssen auf Verlangen der örtlichen Bauleitung kostenlos wiederholt werden.

6. Bei den zu Verwendung kommenden Reinigungsmitteln ist darauf zu achten, dass diese hinsichtlich der Gesundheit und Hygiene frei von Schadstoffen und unbedenklich sein müssen, sowie für Schulbauten zugelassen sein müssen. Alle einschlägigen Normen und Richtlinien sind dabei zu beachten.
Insbesondere dürfen keine gesundheitsgefährdenden Stoffe verwendet werden. Es dürfen nur Reinigungsmittel zum Entfernen von Flecken verwendet werden, welche die Materialien nicht beschädigen oder angreifen.

7. Grundsätzlich sind alle elektrischen Einbauten besonders vor Feuchtigkeit zu schützen.

8. Beschädigte oder verkratzte Glasflächen sind der Bauleitung sofort zu melden.

9. Papierstreifen, Schutzfolien und sonstige Schutzhüllen sind zu entfernen und werden nicht extra vergütet.

10. Zur Leistung gehört das Entfernen aller Farbrückstände.

11. Das Säubern von Kleinsteinbauten, wie z. B. Schalter, Steckdosen, Armaturen, Präsenzmelder, Rauchmelder, Bereitsschaftsleuchten, Handtuchstangen, Ablagen, Lüftungsgitter usw. ist mit den Einheitspreisen abgegolten. auch wenn diese nicht im Positionstext erwähnt sind.

12. Die Gebäudereinigung umfasst die sorgfältige und sachgemäße Reinigung und Feinreinigung der Räume, Konstruktions- und Einbauteile bis zur bezugsfertigen Übergabe an den Auftraggeber. Grundsätzlich ist feucht zu reinigen, sofern nicht anders verlangt. Die Reinigung hat staubfrei, schlierenfrei und wasserfleckenfrei zu erfolgen. Sämtliche Aufkleber, Markierungen und Etiketten sind zu beseitigen.

13. Bei den Bodenflächen ist das Reinigen der Sockelleisten, Vor- und Rücksprünge und eine durchlaufende Sockelleistenhöhe von 10 cm einzukalkulieren.

14. Sämtliche Möbel sind innen und außen zu reinigen.

15. Das Vertragen sämtlicher losen Möblierung ist in die entsprechenden Positionen einzukalkulieren und somit abgegolten.

16. Sämtliche Gläser dürfen nicht mit Schaber oder Klingen gereinigt werden. Es wird nur die einfache Fläche angegeben. Zu reinigen sind immer, wenn nicht anders im Positionstext angegeben, die beiden Seiten.

17. Die örtlichen Emissions- und Wasserschutzvorschriften sind zu beachten.

18. Der Bieter garantiert mit seiner Unterschrift auf der Titelseite die sach- und fachgerechte Ausführung der Arbeiten, sowie die Einhaltung aller für die zu erbringenden Leistungen gültigen Vorschriften und DIN-Normen.

19. Der Auftragnehmer trägt die Verantwortung für die Koordination mit anderen Unternehmern.

20. Die Reinigung erfolgt erst nach Anforderung durch die Objektüberwachung.

*Hinweis: BEGRIFFSDEFINITION*
BEGRIFFSDEFINITION

Saugen:  Entfernen lose aufliegender oder im Untergrund
  vorhandener Verschmutzungen durch Staubsaugen.
Kehren:  Entfernen lose aufliegender Verschmutzungen durch
  manuelles bzw. maschinelles Fegen
Feuchtwischen:  Entfernen lose von Verschmutzungen in einem Arbeitsgang
  mit Feuchtwischgerät mit nebelfeuchtem oder imprägnierten
  Mop oder Tuch
Nasswischen:  Entfernen von Verschmutzungen in zwei Arbeitsgängen mit
  einem Nasswischgerät mit einem Doppelfahreimer, Presse
  und Fransenmop oder kombiniert arbeitender Maschine
Polieren:  Glätten des Plegemittelfilms
Druckreinigen:  Entfernen von Verschmutzungen mit Druckgeräten
  (Wasser/Luf)t

*Hinweis: REINIGUNGSABLÄUFE*
REINIGUNGSABLÄUFE

Es werden drei Reinigungen ausgeführt, die Baugrobreinigung in Teilbereiches des Gebäudes nach erfodernis, Eine 1. Baufeinreinigung ohne Lose Möblierung im gesamten Gebäude sowie der gesamten Fassade.
Eine 2. Baufeinreinigung mit loser Möblierung in Teilbereichen des Gebäudes sowie in Teilbereichen der Fassade.
Die Reinigungen sind nur nach Anordnung der Objektüberwachung auszuführen. Auf Anordnung der Objektüberwachung sind die Reinigungsarbeiten auch in unterschiedlichen Geschossen und Teilflächen auszuführen. Die Reinigungen erfolgen abschnittsweise, mit zeitlichen Unterbrechungen. Alle diese Ausführungserschwernisse sind in die Einheitspreise mit einzukalkulieren.

FASSADENREINIGUNG: Auf das Aufstellen von großflächigen Gerüsten soll verzichtet werden. Bei manchen erdgeschossigen Fassadenelementen ist eine Reinigung von Aussen vom Gelände möglich.
Zur Reinigung von festverglasten Fensterelementen sind Rollgerüste bzw. Leitern erforderlich. Ein Zuwegung zu den Innenhöfen mit Hebewerkzeugen zur Fassadenreinigung ist nicht möglich. Es befinden sich keine befestigten Flächen und Wege entlang der Fassaden. Einer Reinigung der Fassadenaußenflächen mit einer Osmoseanlage kann nach Wahl AN ausgeführt werden.

*Hinweis: REINIGUNGSVERFAHREN BAUFEINREINIGUNG*
REINIGUNGSVERFAHREN BAUFEINREINIGUNG

1 Böden (Bahnenbelag Polyolefin, Linoleum, PVC, Beschichtung, Fliesen, Parkett, Waschbeton, Kugelgarn, Teppich):

Auskehren aller Räume, Entfernen aller Verschmutzungen an den Bodenflächen von Grobschmutz wie Mörtel, Farbreste etc. scharfe Reinigungsmittel, die den Bodenbelag angreifen, dürfen nicht verwendet werden. Die Anwendungsvorschriften der Hersteller für die Behandlung, Reinigung und Pflege sind zu beachten.

Elastische Bodenbeläge, einschließlich der Sockelleisten, werden durch Kehren von Grobschmutz befreit.
Anschließend werden die Böden in mindestens 2 Stufen nass gewischt:
Die Reinigungsmittellösung muss sauber und gleichmäßig aufgebracht, die schmutzige Reinigungsmittellösung wieder aufgenommen werden. Hierbei müssen jeweils die Pflegehinweise (siehe Anlage) für die Bodenbeläge nach LV Text beachtet werden. Die Beläge sind fachgerecht und nach Herstellerangabe mit speziellen Pads und empfohlenen Reinigingsmitteln zu reinigen. Die Bodenflächen dürfen nicht flächig unter Wasser gesetzt werden. Wasser ist unmittelbar nach dem Aufbringen wieder abzusaugen.
Nach Fertigstellung der Reinigung ist durch eine Messung der Gleitreibungsbeiwert zu belegen. Bei Polyolefin, PVC muss die Rutschfestigkeitsklasse R9 nach der Reinigung gewährleistet bleiben

Fliesenböden und Böden mit Bodenbeschichtung werden wie elastische Böden gereinigt.
Beim Nasswischen sind die jeweiligen Pflegehinweise der Belaghersteller zu beachten. Sämtliche Schlieren, wie z.B. Zementschleier sind zu entfernen.
Nach Fertigstellung der Reinigung ist durch eine Messung der Gleitreibungsbeiwert zu belegen. Bei Fliesenbelägen muss die Rutschfestigkeitsklasse gem. des jeweiligen Positionsbeschriebs nach der Reinigung gewährleistet bleiben

Parkett
Auskehren aller Räume, Entfernen aller Verschmutzungen an den Bodenflächen von Grobschmutz wie Mörtel, Farbreste etc. scharfe Reinigungsmittel, die den Bodenbelag angreifen, dürfen nicht verwendet werden. Die Anwendungsvorschriften der Hersteller für die Behandlung, Reinigung und Pflege sind zu beachten.
Parkettböden, einschließlich der Sockelleisten, werden durch Kehren von Grobschmutz befreit.
Anschließend werden die Böden feucht gewischt.
Nach Fertigstellung der Reinigung ist durch eine Messung der Gleitreibungsbeiwert zu belegen. Bei Parkettböden muss die Rutschfestigkeitsklasse R9 nach der Reinigung gewährleistet bleiben

Waschbetonplatten
Entfernen aller Verschmutzungen an den Bodenflächen von Grobschmutz wie Mörtel, Farbreste etc.  Aufgrund der Offenen Fugen dürfen die Flächen mit Waschbetonplatten nur feucht gereinigt werden. Die Flure mit Waschbetonplatten sind mit einer handgeführten Kehrmaschiene mit Funktion zur Staubabsaugung zu Reinigen. Die Treppenstufen aus Waschbeton werden durch Kehren von Grobschmutz befreit. Anschließend sind die Stufen gründlich zu sauen. Anschließend werden die Böden feucht gewischt.

XPS/PUR Dämmung/ Holzwerkstoffplatten
die XPS/PUR Dämmung/ Holzwerkstoffplatten am Boden im Bereich der Technikzentrale ist gründlich zu saugen

Kugelgarn/ Teppich
ist gründlich zu saugen. Die Anwendungsvorschriften der Hersteller für die Behandlung, Reinigung und Pflege der Bodenbeläge sind zu beachten.

2 Innenwände (Putz-, Gipskarton-, Fliesen-, Wandverkleidungen)

Gestrichene Putz-, Gipskartonwände:
Die gestrichenen Wände sind schonend zu entstauben.

Fliesenwände:
Die Fliesenwände sind feucht zu wischen bis sämtliche Schlieren, wie Zementschleier, etc. beseitigt sind.

Wandverkleidung
1. Trägerplatte 19 mm Spanplatte Oberfläche HPL ist feucht zu wischen. Die Kanten schonend zu entstauben.

2. Trägerplatte 19 mm Spanplatte Oberfläche Birke furniert dürfen nur trocken gereinigt werden.
Bei lackiertem Holz ist auf eine materialgerechte Reinigung zu achten.

3 Decken:

Gestrichenen Gipskarton- und Betondecken:
Die Decken sind schonend zu entstauben und fachgerecht zu reinigen.

4 Türen (Innentüren), Prallwand:
Entfernen von jeglicher Verschmutzung, sowie von Aufklebern und Folien. Beschädigte oder verkratzte Türflächen sind der Vergabestelle sofort anzuzeigen.
Gründliches Reinigen aller Türkonstruktionen
Nachwaschen einschl. Abledern der Zargen und Türblätter.
Im Einheitspreis enthalten ist auch die Reinigung der Beschläge und Anschlüsse

Türenreinigung:
Die Reinigung umfasst die gesamte Türkonstruktion beidseitig, einschl. Beschläge und Zargen durch Abwaschen auch von nicht einsehbaren Oberkanten und schwer zugänglichen Fälzen und Nuten.
Es dürfen nur ätz- und säurefreie Reinigungsmittel verwendet werden.

Schichtstoffbeschichtete Türen werden feucht abgewischt (nur reines Wasser).

Stahltürzargen und die Stahlblechtüren sind lackiert.
teilweise mit Einfachfalz und teilweise mit Doppelfalz.
Sie werden feucht abgewischt.

Funierte Türblätter und Zargen
Oberfläche Birke furniert dürfen nur trocken gereinigt werden.
Bei lackiertem Holz ist auf eine materialgerechte Reinigung zu achten.

Aluminium und Edelstahlflächen:
Aluminiumfläche entsprechend ihrer Oberflächenstruktur mit geeigneten, nicht kratzenden und nicht ätzenden Mitteln reinigen

Glas, siehe Punkt 5.1

Mobile Trennwand
HPL manetthaftend, Schichtstoffbeschichtete HPL Oberflächen werden feucht abgewischt, heißes Wasser, reine weiche Putzlappen oder Tücher, weicher Schwamm oder weiche Bürste. - Übliche Reinigunsgmittel ohne scheuernde Bestandteile. Mit Reinigungsmittellösung abschäumen, je nach Verschmutzungsgrad einwirken lassen, anschließend mit reinem Wasser nachwaschen, ev. auch mehrfach nachwaschen, Reinigungsmittel restlos entfernen, um Schlierenbildung zu vermeiden. - Mit saugfähigem, sauberen Lappen Oberflächen trocken wischen, Lappen häufig wechseln.

5. Fassaden- und Glasreinigung

5.1 Glasreinigung:
Entfernen von jeglicher Verschmutzung, sowie von Aufklebern und Folien. Beschädigte oder verkratzte
Glasflächen sind der Vergabestelle sofort anzuzeigen.
Beidseitiges Einwaschen der Glasflächen.
Gründliches Reinigen aller Fenster- und Türkonstruktionen (Glas-, Holzalu-, Aluminium-, Stahlglas- konstruktionen) mit Glasflächen und Paneelfüllungen, innen und außen
Nachwaschen, Ledern und polieren einschl. Abledern der Stöcke und Rahmen an den Fenstern, Oberlichter und Türen. Sowie Reinigen der Regenschutzschienen.
Es dürfen nur ätz- und säurefreie Reinigungsmittel verwendet werden.
Gereinigt werden nicht nur die Fenster, sondern alle Glasflächen innerhalb des Gebäudes, wie Glasflächen
von Türoberlichtern und Glastüren etc.
Im Einheitspreis enthalten ist auch die Reinigung der Rahmen, Stöcke, Fensterbleche einschl. Beschläge,
durch Abwaschen auch von nicht einsehbaren Oberkanten und schwer zugänglichen Fälzen und Nuten.
Vergütet wird nur die einseitige sichtbare Glas- und Rahmenfläche, auszuführen ist jedoch die Innen- und
Außenseite.

Bei den Innenfenster sind Raumbezeichnungen und Schriftbänder als Klebefolien auf Glasflächen zu berücksichtigen.

Fassadenreinigung:
Fassadenkonstruktion: Pfosten-Riegel-Konstruktion in Holz-Aluminium bzw. in Stahl- Aluminium (wenn im LV Text erwähnt), mit Isolierverglasung.
Die Fassadenreinigung außen und innen umfasst die gesamten Fassadenflächen, einschließlich aller Rahmenkonstruktionen, Fenster- und Türstöcke, Glasflächen, Brüstungen mit Glas, Beschläge, Fensterbleche, Rinnen und Fallrohre, komplette Sonnenschutzanlagen einschl. Gestänge und Halterungen.

Die Fassadenreinigung beinhaltet:
-Abwaschen mit putzmittelhaltigem Wasser
-Reinigen mit Neutralreiniger oder Schwamm oder weicher Bürste
-Abspülen mit Waschkonservierer
bzw. die Glasflächen wie vorbeschrieben

Fassadenreinigung:
Fassadenkonstruktion: Kunststofffenster mit Isolierverglasung.
Die Fassadenreinigung außen und innen umfasst die gesamten Fassadenflächen, einschließlich aller Rahmenkonstruktionen, Fenster- und Türstöcke, Glasflächen, Beschläge, Fensterbleche,

Die Fassadenreinigung beinhaltet:
-Abwaschen und reinigen mit leichter Seifenlauge oder Pflegemittel für Kunststofffenster
-Abspülen mit Waschkonservierer
Kunststoffflächen sind zur Vermeidung von antistatischer Aufladung nicht ganz zu trocknen
bzw. die Glasflächen wie vorbeschrieben

Fassade:
Glasflächen und Stahlkonstruktion einschließlich der Türelemente und Öffnungsflügel reinigen, wie bei Glas-
und Fassadenreinigung beschrieben.
Im Einheitspreis enthalten ist auch die Reinigung der Glasbefestigungen.
Hinzu kommt die Reinigung sämtlicher Stahlstützen,-träger und Verbindungen, Brüstungsrohre, Beschläge
und Anschlüsse.

Sämtliche Gläser dürfen nicht mit Schabern oder Klingen gereinigt werden, da es sich ausnahmslos  um Sicherheitsgläser handelt.

Jede Glasscheibe ist vor dem Reinigen anhand des eingeprägten Stempels daraufhin zu untersuchen, ob sie aus Sicherheitsglas (in verschiedenen Qualitäten) besteht. Falls dies der Fall ist, muss das Reinigungsverfahren entsprechend darauf abgestimmt werden. Alle hieraus entstehenden Erschwernisse sind in die Positionen miteinzukalkulieren.

Vorgehängte, hinterlüftete Fassade mit HPL Oberfläche:
-Abwaschen mit putzmittelhaltigem Wasser
-Reinigen mit Neutralreiniger oder Schwamm oder weicher
 Bürste
-Abspülen, siehe auch HPL Reinigung der Mobilen Trennwand

HINWEIS:
Für nachfolgende Positionen ist zu beachten, dass die Pfosten-Riegel-Fassaden folgende Höhen erreichen:

siehe Positionstexte

Ein Befahren der Flächen mit mobilen Hebebühnen o. ä. ist nur sehr eingeschränkt möglich, im Innenhof ist dies nicht möglich.

6 Einrichtungsgegenstände

Einbaumöbel:
Innen und außen Reinigen mit sämtlichen Einlegeböden.
Auf die jeweilige Oberfläche ist zu achten. Das Reinigen der Bügelgriffe und Drehknöpfe ist im Einheitspreis enthalten. Bei Sideboards ist auch die Abdeckplatte zu reinigen.
In den Einbauschränken mit eingebautem Waschbecken, Kühlschränken, weiter Einbaugeräte der Teeküche sind diese gemäß Herstelleranweisungen fachgerecht zu reinigen, einschließlich Armaturen und sonstiger Einbaugeräte. Einschl. Säubern und Abnehmen der Schutzfolie oder der Aufkleber ohne mechanische
Beschädigungen an den Einrichtungsgegenständen.

Einbaumöbel, Tische und Ablagen mit Schichtstoffbeschichtung werden feucht gewischt.
Oberflächen mit Holz-Furnier dürfen nur trocken gereinigt werden.
Bei lackiertem Holz ist auf eine materialgerechte Reinigung zu achten.
Schränke sind innen melaminharzbeschichtet, Kanten Birke furniert, Fronten Birke furniert, wenn nicht anders erwähnt.

Tische, Rollcontainer:
Reinigen der Tischplatte mit Untergestell, aller Verbindungsmittel, Kabelkanäle, etc. Schubladen und Zwischenböden falls vorhanden innen und außen. Auf die jeweilige Oberfläche ist zu achten.

Tafelschienen- Aluminium schiene mit Bildklemmleiste und Magnethaftband
Entfernen von Schutzfolien, entsprechend ihrer Oberflächenstruktur feucht, mit geeigneten, nicht kratzenden und nicht ätzenden Mitteln reinigen und trocknen, einschl. aller Haken, Verbinder und Nuten

Lose Möbel / Tafeln:
Entfernen der Schutzfolien, Entfernen von Produktionsstaub etc.
Abziehen evt. vorhandener Klebefolien. Sonst wie Einbaumöbel.

Edelstahlflächen:
Edelstahlfläche (im wesentlichen in Teeküchen)
entsprechend ihrer Oberflächenstruktur mit geeigneten, nicht kratzenden
und nicht ätzenden Mitteln reinigen.

Fest verbaute Sportgeräte
Entfernen der Schutzfolien, Entfernen von Produktionsstaub etc.
Abziehen evt. vorhandener Klebefolien. Sonst wie Einbaumöbel.

7 Sanitäre Anlagen:

beinhaltet das Reinigen der Installationseinrichtungen wie Betätigungsplatte, Waschbecken, Haltegriffe, Armaturen, WC- Bürsten und sichtbaren Rohrleitungen.
Haltegriffe und Armaturen sind zum Teil aus Kunststoff.

Säubern und Abnehmen der Schutzfolie oder der Aufkleber ohne mechanische
Beschädigungen an den Sanitäreinrichtungsgegenständen.
Reingung mit haushaltsüblichen für keramische Einrichtungsgegenstände bzw. für Acrylstein geeigneten Reinigungsmitteln.
Putzen der Installationseinrichtungen.
Die Reinigung hat so zu erfolgen, dass keine Schlierspuren ersichtlich sind, Edelstahlelemente wie Armaturen sind mit entsprechenden, die Oberfläche schonenden Mitteln zu reinigen und zu polieren.

8 Reinigung Beleuchtungskörper:

Alle Leuchten sind fachgerecht nach Angabe Hersteller innen und außen feucht zu reinigen.
Die gereinigte Oberfläche muss frei von Schlieren und Reinigungswasserrückständen sein.
Im Einheitspreis enthalten ist die Reinigung der Anschlüsse, Kabel etc.

9 Reinigen Heizkörper:

Gründliche Reinigung der gesamten Oberflächen, einschließlich der Ventile.
Plattenheizkörper feucht reinigen.
Röhrenradiatoren mit Spezialbürste feucht putzen.

10 Jalousien/ außenliegender Alulamellenstoren:
Materialgerechte, allseitige Reinigung und Nachtrocknen der Lamellen,
einschl. des Jalousiengehäuses, Führungsschienen

11 Lüftungstechnische Anlagen:
Einrichtungen sind grundsätzlich zu entstauben und ggf. feucht zu
reinigen. Dazu gehören sämtliche Lüftungskanäle, Heizungsverteiler,
Lüftungsmotoren, Pumpen, Armaturen, Schieber, Rohre (isoliert und unisoliert) usw.

Fachklassen Mediensystem

Einrichtungen sind grundsätzlich zu entstauben und ggf. feucht zu
reinigen.

12 magnetische Whiteboard- Tapete
Einrichtungen sind grundsätzlich zu entstauben und ggf. feucht zu
reinigen.

13 Hinweise

Zur Übersicht liegen dem LV Übersichtspläne des Schulgebäudes bei.

Die Räume sind komplett zu reinigen. Die Baufeinreinigung umfasst die Böden, die Wände, die Türen, die Fenster, die Decken, alle festen und mobilen Einbauten, Einbaumöbel, lose Möblieung, technische Anlagen, Einrichtungsgegenstände, Leuchten, Heizkörper, Sanitärgegenstände, etc..

Abgerechnet werden die Leistungen bei den Raumtypen nach Stück oder nach m² Grundfläche (Siehe Angabe Position), einmalig für die komplette Reinigung des Raumes. Die einzelnen Elemente, wie Schränke, Türen, etc. oder Flächen, wie Wände, Decken etc. werden bei den Positionen der Raumtypen nicht gesondert abgerechnet.

Bei den Glasflächen und den Fassadenflächen wird abgerechnet nach m² Glas- bzw. Fensterfläche bzw. ist die einfache Fläche in der LV Positioen angegeben. Für die beidseitige Reinigung wird die einfache Fläche abgerechnet. Es werden nicht beide Seiten gesondert abgerechnet.

*Hinweis: OBERFLÄCHEN*
OBERFLÄCHEN

Reinigungsempfehlungen der Hersteller beachten:

- PVC freier Polyolefin Objektbelag :  z.B. Upofloor, Zero
- Sportlinoleum.  Tarkett 14849695006 ,SP-LINOSPORT XF2 Veneto ABSINTHE 695
- Teppich/ Kugelgarn:  Fabromont Atlas in der Farbe 861 Silberpappel
- Bodenanstrich:  2 K Epoxidharzanstrich, 2K-PUR-Basis
- Treppenstufen:  Waschbeton
- Flure Bestand:  Linoleum,  Upofloor Zero
- Sauberlaufmatte:  z.B. Fuma mit Rauhhaarripseinlage hellgrau in Aluminiumträgerprofil mit Kratzkante, darunter Bodenanstrich
- Fliesen Boden:  z.B. Villeroy & Boch, Feinsteinzeug Vibostone Plus, Farbe grau
- Fliesen Wand:  z.B. Villeroy & Boch, Feinsteinzeug Vibostone Plus, Farbe grau
  z.B. Villeroy & Boch, Steingut, glasiert, Farbe weiß
- WC Trennwände.  Sana / Fundermaxx 0085 FH weiß, ähnlich RAL 9010, NCS Code S0502-G50Y
- Glas:  z.B. Glas Trösch oder gleichwertig
- Innenfensterbank:  Fichte massiv,  transparent matt lackiert
- Oberlichter: Birke massiv, Verblendungen MDF Birke furniert, klar lackiert, Verglasung Isolierglas
- Innenfenster: Birke massiv, Verblendungen MDF Birke furniert, klar lackiert, Verglasung Isolierglas
- Pfosten- Riegel- Fassade:
  innen: Pfosten- und Riegel Brettschichtholz Fichte transparent, matt lackiert,
  Öffnungsflügel Fichte transparent matt lackiert
  Pfosten neben den Öffnungsflügel: Aulminium pulverbeschichtet
  Senkklappflügel Aluminium pulverbeschichtet
  außen Aluminium pulverbeschichtet
Außenjalousie: stranggepresstes Aluminium, pulverbeschihctet, z.B. Warema E 60 AF A6,  60 mm Flachlamelle ungeöst, mit Führungsschienen, Warema E 80 AF A6,  80 mm randgebördelte  Lamelle, mit Führungsschienen
Verdunklungsanlagen: Warema VDA Zip, Behang: Soltis- B92 Design Nr. 2171
- Schränke, Teeküche, Klassenzimmer: Oberfläche Birke furniert, lackiert, innen melaminharz beschichtet, Kanten Birke furniert, klar lackiert
- Schränke Arbeitsräume, Fachklassen Physik, Bio/ Chemie: HPL Schichtstoff mit ABS Kanten
- Innentüren,  Birke furniert, klar lackiert
  mit leichter Seifenlauge oder Pflegemittel für Kunststofffenster  HPL Schichtstoff

- magnetische Whiteboard- Tapete  Fa. Systexx Active Magnetic Whiteboard

#### 01.01 GERÜSTE

**01.01.0001 Arbeits- und Schutzgerüste, Leitern etc. für sämtliche in diesem LV beschriebenen Leistungen und für alle beschriebenen Reinigungsdurchgänge,**
Arbeits- und Schutzgerüste, Leitern etc. für sämtliche in diesem LV beschriebenen Leistungen und für alle beschriebenen Reinigungsdurchgänge,
insbesondere im Bereich der Sporthalle. Die Arbeitshöhen sind in den einzelnen Positionen beschrieben.
Für den Hallenbereich ist zu beachten, dass hier ein endfertiger Sportboden (Schwingboden) verlegt ist. Alle Gerüst, auch Fahrgerüste, sind hierauf abzustimmen und entsprechende Druckverteilerplatten vorzusehen.
Alle fertigen Bodenflächen aus Linoleum bzw. Kugelgarn sind sorgfältig zu schützen.
Alle Gerüste und Leitern müssen den derzeit gültigen gesetzlichen Anforderungen an den Arbeits- und Unfallschutz entsprechen.
Menge: 1,000 psch

#### 01.02 BAUGROBREINIGUNG

**01.02.0001 Aufnehmen Abfall als vorgezogene Leistung,**
Aufnehmen Abfall als vorgezogene Leistung,
Aufnehmen von partiell im Gebäude verteilten Abfall, wie Siedlungsabfälle, Verpackungen, Baustoffreste etc., in Behälter des AN sammeln.
Ausführung nur auf Anordnung der Objektüberwachung.

Die Leistung erstreckt sich über die gesamte Ausbauzeit bis zur Übergabe an den Bauherrn. Der Auftragnehmer hat je nach Erfordernis sofort Leute zur Verfügung zu stellen.

Abfallentsorgung in separater Position erfasst.
Menge: 1820,000 m2

**01.02.0002 Kehren Geschosse als vorgezogene Leistung,**
Kehren Geschosse  als vorgezogene Leistung,
Kehren Geschosse mit Kehrspänen, nach Erfordernis Verschmutzungsgrad,
angefallenes Kehrgut in Behälter des AN sammeln.
Ausführung nur auf Anordnung der Objektüberwachung.

Die Leistung erstreckt sich über die gesamte Ausbauzeit bis zur Übergabe an den Bauherrn. Der Auftragnehmer hat je nach Erfordernis sofort Leute zur Verfügung zu stellen.

Abfallentsorgung in separater Position erfasst.
Menge: 740,000 m2

**01.02.0003 Saugen Geschosse als vorgezogene Leistung,**
Saugen Geschosse als vorgezogene Leistung,
Saugen Geschosse, angefallenes Sauggut in Behälter des AN sammeln,
Ausführung nur auf Anordnung der Objektüberwachung.

Die Leistung erstreckt sich über die gesamte Ausbauzeit bis zur Übergabe an den Bauherrn. Der Auftragnehmer hat je nach Erfordernis sofort Leute zur Verfügung zu stellen.

Abfallentsorgung  in separater Position erfasst.
Menge: 1080,000 m2

**01.02.0004 Baumischabfälle, ohne Containertransport**
Baumischabfälle, ohne Containertransport
Abfallschlüsselnummer AVV 17 09 04
Menge: 4,500 t

**01.02.0005 An- und Abfahrt von Container bis 7m³**
An- und Abfahrt von Container bis 7m³
Volumen Container 5 - 7 m³

Es sind abschließbare Container mit Deckel zu verwenden. Der Auftraggeber trägt nicht die Entsorgungskosten sofern der Container mit Material befüllt wird das nicht Eigentum des Auftraggebers ist.
Menge: 1,000 St

#### 01.03 BAUFEINREINIGUNG ALLG. RÄUME

*Hinweis: KLASSENZIMMER*

*Hinweis: AUSFÜHRUNGSBESCHREIBUNGEN*
AUSFÜHRUNGSBESCHREIBUNGEN

1. "Klassen Physik"

Bodenbelag:  PVC freier Polyolefin Objektbelag,
Wände: mit Trockenwände, Trockenbaubauvorsatzschalen bzw. Massivbau geputzt, gestrichen, Unterzüge Sichtbeton gestrichen
Decke: Decke Gipskarton Akustiklochung

Türen: Holzstockzarge mit 3 seitiger Leibungsverkleidung Holz
Türblatt stumpf mit Leibungsfalz, Türblattdicke ca. 70 mm,
Oberfläche Birke furniert klarlackiert für Türblatt, Zarge.

Fenster:
Holzstockzarge mit Leibungsverkleidung Holz 4 seitig
Isolierverglasung aus VSG
Oberfläche Birke furniert klarlackiert

Ausstattung bestehend aus :

-1 Klapp- Schiebetafel mit 5 Schreibflächen (grüne Kreide- Tafel),
Mittelfläche B/H ca. 150/ 120 cm, 2 Seitenflächen B/ H ca. 75 / 120 cm
Schiebegestell

Alle Schrankoberflächen Melamnin beschichtet
-1 Lehrerexperimentiertisch mit Anbaubecken B/T/H ca. 250/75/92 cm, mit Melaminharz-Tischplatte, Unterschränke, Fach für Netzverteiler zur Schülerseite, Propangasflasche, Einsatzbecken ca. 400x400x250 mm, Armatur, Elektrifizierung, Medienausstattung

1 Schrankwand, raumhoch, Oberseite entsprechend der Dachschräge geneigt, bestehend aus: Lüftungsverkleidung und Schrankelementen mit Drehtüren, mit Ober- und Seitenblenden,

Einbauteile:
2 Lautsprecher an der Decke montiert Durchmesser ca. 17 cm

Anbauelemente
-1 Mediensäule vertikal an Wand, Aluminium pulverbeschichtet  Querschnitt Lxca. 16x7cm raumhoch
- 2 Lautsprechern
- 1 Lüftungsrohr pulverbeschichtet mit Lüftungsauslässen rund, Durchmesser ca. 315 mm mit Konsolbefestigungen, L ca. 6 -9 m
-1 Erste-Hilfe-Wandschrank, Feuerlöschdecke, Schutzhandschuhen
- 1 Beamer

1 Laborrollwagen B/T/H ca. 120/75/92 cm, Melaminharz-Tischplatte, Untergestell mit Melamin-Ablageboden, Rollen,

2. "Physik- Vorbereitung"
Bodenbelag:  PVC freier Polyolefin Objektbelag,
Wände: mit Trockenwände, Trockenbaubauvorsatzschalen bzw. Massivbau geputzt, gestrichen, Unterzüge Sichtbeton gestrichen
Decke: Decke Gipskarton Akustiklochung

Türen: Holzstockzarge mit 3 seitiger Leibungsverkleidung Holz
Türblatt stumpf mit Leibungsfalz, Türblattdicke ca. 70 mm,
Oberfläche Birke furniert klarlackiert für Türblatt, Zarge.

Fenster:
Holzstockzarge mit Leibungsverkleidung Holz 4 seitig
Isolierverglasung aus VSG
Verdunklung: Schienen und - Blende Aluminium: pulverbeschichtet, Behang: Stoff

Ausstattung bestehend aus :

Alle Einbauschrankwände mit Drehtüren, tw. mit Glaseinsätzen aus Sicherheitsglas und Einlegeböden, oder Schubladenauszügen, Seiten- und Oberblenden, Schrankoberflächen Melaminharz beschichtet
-Elektktrifizierung, Medienausstattung
- Linieneinbauleuchten

Einbauteile:
1 Lautsprecher an der Decke montiert Durchmesser ca. 20 cm

Anbauelemente
-2 Mediensäule vertikal an Wand, Aluminium pulverbeschichtet  Querschnitt Lxca. 16x7cm raumhoch

1. "Klassen Lerninsel"

Bodenbelag:  Kugelgarn
Wände: mit Trockenwände, Trockenbaubauvorsatzschalen bzw. Massivbau geputzt, gestrichen, Unterzüge Sichtbeton gestrichen, teilweise magnetische Whiteboard Tapeten
Decke: Decke Gipskarton Akustiklochung

Türen: Holzstockzarge mit 3 seitiger Leibungsverkleidung Holz
Türblatt Holzrahmen mit Verglasung aus VSG oder Isolierglas aus VSG stumpf mit Leibungsfalz, Türblattdicke ca. 70 mm,
Oberfläche Birke furniert klarlackiert für Türblatt, Zarge.

Fenster:
Holzstockzarge mit Leibungsverkleidung Holz 4 seitig
Isolierverglasung aus VSG
Oberfläche Birke furniert klarlackiert

Ausstattung bestehend aus :

Alle Schrankoberflächen Oberfläche außen: Birke furniert klarlackiert, innen: melaminharz beschichtet
- 1 Schrankwand, raumhoch, Oberseite entsprechend der Dachschräge geneigt, bestehend aus: Lüftungsverkleidung und Schrankelementen mit Drehtüren, mit Ober- und Seitenblenden, und Einlegeböden

Einbauteile:
2 Lautsprecher an der Decke montiert Durchmesser ca. 20 cm

Anbauelemente
-1 Mediensäule vertikal an Wand, Aluminium pulverbeschichtet  Querschnitt Lxca. 16x7cm raumhoch
- 2 Lautsprechern
- 1 Lüftungsrohr pulverbeschichtet mit Lüftungsauslässen rund; Durchmesser ca. 315 mm mit Konsolbefestigungen, L ca. 9 m
- 1 Beamer

- Wandgarderobe Birke Multiplexplatten beiseitig furniert, waagerechte Platte Tiefe und senkrechte Wandverkleidungsplate mit 32 Garderoben-Deckenhaken
 B/H/T ca. 380/26/45 cm, z.B nach Detail D-15.16

lose Möbel:
-32 Schülerstühle,
-32  Schülertische
-1 Bürodrehstuhl,
-1 Lehrertisch Einsäulenkonstruktion Fußkreuz, Tischplatte ca. 120 x 70 cm Frontblende, Elektrifizierung
-2 mobile Halbschränke B/H/T 80/125,7/45,3 cm  mit Drehtüren und Einlegeböden, 4 RollenOberfläche außen: Birke furniert klarlackiert, innen: melaminharz beschichtet
-2 Abfalleimer Kunststoff

**01.03.0001 Physik- Lehrsaal Z-OG 18**
*** Bezugsbeschreibung
Physik- Lehrsaal Z-OG 18

wie unter dem Punkt "REINIGUNGSVERFAHREN BAUFEINREINIGUNG" und AUSFÜHRUNGSBESCHREIBUNGEN "Klassen Physik"  beschrieben reinigen:
und zusätzlich:

Grundfläche ca. 69,93 m²
Raumhöhe bis ca. 4,80 m

Bodenbelag:  Boden abgetreppt im Bereich des festen Gestühls,
Decke: tw. Stahlbeton gestrichen
2 St. Türen: Größe ca. 1,135 x 2,10 m(B x H)
1 St. Fenster: Größe ca. 1,80 x 1,20 m(B x H)

Ausstattung:
-1 Schrankwand, raumhoch, B/H/T ca. 700/220 bis 480/70 cm

-Festes Gestühl:
8 x Stuhlreihe fest montiert auf abgetrepptem Boden, Stuhlreihe  bestehend aus 4 x Klappstuhl Sitzfläche und Lehne Holz, lackiert, Konstruktion aus Metall, lackiert, mit durchgehender Arbeitsfläche für die dahinterliegende Stuhlreihe,
Länge je Reihe ca.240 cm, Arbeitsfläche ca. 204/30 cm,

2 x Arbeitsfläche Holz lackiert 240/30 cm auf Metallunterkonstruktion vor der vordersten Stuhlreihe.

Anbauelemente
-2 Heizkörper mit glatter Oberfläche (H xL x T) ca. 1800 x 900x 117 mm
- Anbau bzw. Pendelleuchten- Linienleuchten mit 6 Strahlern

lose Möbel:
8 Schülerstühle,
1 Bürodrehstuhl,
2 Abfalleimer Kunststoff

Ausführung in den Räumen: Z-OG 18
Siehe auch Grundrisse, Detailpläne in der Anlage
Abrechnung erfolgt Raumweise.
1 Stück entspricht 1 Raum komplett
Menge: 1,000 St

**01.03.0002 Baufeinreinigung ohne lose Möblierung,**
*** wie Position 01.03.0001
Baufeinreinigung ohne lose Möblierung,

Wie vor beschrieben, jedoch
Baufeinreinigung ohne lose Möblierung,
Ausführung zu einem früheren Zeitpunkt auf Anordnung der Objektüberwachung.

Abrechnung erfolgt Raumweise.
1 Stück entspricht 1 Raum
Menge: 1,000 St

**01.03.0003 Physik- Übungssaal Z-OG 31, Z-OG 35**
*** Bezugsbeschreibung
Physik- Übungssaal Z-OG 31, Z-OG 35

wie unter dem Punkt "REINIGUNGSVERFAHREN BAUFEINREINIGUNG" und AUSFÜHRUNGSBESCHREIBUNGEN "Klassen Physik"  beschrieben reinigen:
und zusätzlich:

Grundfläche ca. 78-79 m²
Raumhöhe bis ca. 4,00 m, siehe Schnitt 1-1

2 St. Türen: Größe ca. 1,135 x 2,135 m(B x H)
1 St. Fenster: Größe ca. 2,00 x 1,45 m(B x H)

Ausstattung:

-1 St. Schrankwand, raumhoch, B/H/T ca. 550/245 bis 400/70 cm
- 8 St. fest montierte Schülertische B/H/T ca. 280/75/60 cm Stahl- Gestell pulverbeschichtet, Tischplatte und Blende melaminharzbeschichtet Rückseitig Steckdosen montiert, mit je 1 St Medienanbindungssäule

Anbauelemente
-3 Heizkörper mit glatter Oberfläche (H xL x T) ca. 500 x 1900x 50 mm
- Anbau bzw. Pendelleuchten- Linienleuchten mit 4 Strahlern

Einbauteile:
Decke mit - Einbauleuchten- Linienleuchten mit 2 Strahlern

lose Möbel:
32 Drehstühle
1 Bürodrehstuhl,
2 Abfalleimer Kunststoff

Ausführung in den Räumen: Z-OG 31, Z-OG 35
Siehe auch Grundrisse, Schnitte, Detailpläne in der Anlage
Abrechnung erfolgt Raumweise.
1 Stück entspricht 1 Raum komplett
Menge: 2,000 St

**01.03.0004 Baufeinreinigung ohne lose Möblierung,**
*** wie Position 01.03.0003
Baufeinreinigung ohne lose Möblierung,

Wie vor beschrieben, jedoch
Baufeinreinigung ohne lose Möblierung,
Ausführung zu einem früheren Zeitpunkt auf Anordnung der Objektüberwachung.

Abrechnung erfolgt Raumweise.
1 Stück entspricht 1 Raum
Menge: 2,000 St

**01.03.0005 Physik- Übungssaal Z-OG 20**
*** Bezugsbeschreibung
Physik- Übungssaal Z-OG 20

wie unter dem Punkt "REINIGUNGSVERFAHREN BAUFEINREINIGUNG" und AUSFÜHRUNGSBESCHREIBUNGEN "Klassen Physik"  beschrieben reinigen:
und zusätzlich:

Grundfläche ca. 81 m²
Raumhöhe bis ca. 4,00 m, siehe Schnitt 1-1
Boden 1 Stufe auf voller Raumbreite H ca. 12 cm

2 St. Türen: Größe ca. 1,135 x 2,135 m(B x H)
1 St. Fenster: Größe ca. 1,80 x 1,45 m(B x H)

Ausstattung:
-1 St. Schrankwand, raumhoch, B/H/T ca. 765/245 bis 400/70 cm
- 16 St. fest montierte Schülertische B/H/T ca.130/60/76 cm Stahl- Gestell pulverbeschichtet, Tischplatte und Blende HPL, rückseitig Steckdosen montiert, Kabelkanal horizontal und vertikal

Anbauelemente
-3 Heizkörper mit glatter Oberfläche (H xL x T) ca. 500 x 2700x 50 mm
- Anbau bzw. Pendelleuchten- Linienleuchten mit 4 Strahlern

Einbauteile:
Decke mit - Einbauleuchten- Linienleuchten mit 2 Strahlern

lose Möbel:
32 Drehstühle
1 Bürodrehstuhl,
2 Abfalleimer Kunststoff

Ausführung in den Räumen: Z-OG 20
Siehe auch Grundrisse, Schnitte, Detailpläne in der Anlage
Abrechnung erfolgt Raumweise.
1 Stück entspricht 1 Raum komplett
Menge: 1,000 St

**01.03.0006 Baufeinreinigung ohne lose Möblierung,**
*** wie Position 01.03.0005
Baufeinreinigung ohne lose Möblierung,

Wie vor beschrieben, jedoch
Baufeinreinigung ohne lose Möblierung,
Ausführung zu einem früheren Zeitpunkt auf Anordnung der Objektüberwachung.

Abrechnung erfolgt Raumweise.
1 Stück entspricht 1 Raum
Menge: 1,000 St

**01.03.0007 Physik- Vorbereitung Z-OG 17**
*** Bezugsbeschreibung
Physik- Vorbereitung Z-OG 17

wie unter dem Punkt "REINIGUNGSVERFAHREN BAUFEINREINIGUNG" und AUSFÜHRUNGSBESCHREIBUNGEN "Physik- Vorbereitung"  beschrieben reinigen:
und zusätzlich:

Grundfläche ca. 51,3 m²
Raumhöhe bis ca. 2,45m, siehe Schnitt 1-1

2 St. Türen: Größe ca. 1,135 x 2,135 m(B x H)
1 St. Fenster: Größe ca. 1,80 x 1,20 m(B x H) und Verdunkelung

Ausstattung:

-3 St. Schrankwand, raumhoch, B/H/T ca. 370/245/62 cm, 300/245/62 cm, 480/245/62 cm
- 1 Laborarbeitszeile: Halbschrank, ,melaminharz beschichtet, Arbeitsplatte mit Einbau- Laborspüle und Armatur, Rückwand, Spritzschutz HPL B/H/T ca. 210/245/75 cm

Anbauelemente
-1 Heizkörper mit glatter Oberfläche (H xL x T) ca. 1800/700/117 mm
-3 St. Steckdosenwürfel als Deckenampeln

Einbauteile:
Decke mit - Einbauleuchten- Linienleuchten

lose Möbel:
1 Schreibtisch  B/H/T ca. 180/80/76 cm, Stahlgestell pulverbeschichtet Tischplatte melaminharz beschichtet
2 Bürodrehstuhl,
2 Büro- Rollcontainer B/H/T ca.  43/60/80 cm mit 4 Schublagen-Auszügen, Oberfläche melaminharz beschichtet
2 Abfalleimer Kunststoffs

Ausführung in den Räumen: Z-OG 17
Siehe auch Grundrisse, Schnitte, Detailpläne in der Anlage
Abrechnung erfolgt Raumweise.
1 Stück entspricht 1 Raum komplett
Menge: 1,000 St

**01.03.0008 Baufeinreinigung ohne lose Möblierung,**
*** wie Position 01.03.0007
Baufeinreinigung ohne lose Möblierung,

Wie vor beschrieben, jedoch
Baufeinreinigung ohne lose Möblierung,
Ausführung zu einem früheren Zeitpunkt auf Anordnung der Objektüberwachung.

Abrechnung erfolgt Raumweise.
1 Stück entspricht 1 Raum
Menge: 1,000 St

**01.03.0009 Physik- Vorbereitung Z-OG 19**
*** Bezugsbeschreibung
Physik- Vorbereitung Z-OG 19

wie unter dem Punkt "REINIGUNGSVERFAHREN BAUFEINREINIGUNG" und AUSFÜHRUNGSBESCHREIBUNGEN "Physik- Vorbereitung"  beschrieben reinigen:
und zusätzlich:

Grundfläche ca. 31,66 m²
Raumhöhe bis ca. 2,45m, siehe Schnitt 1-1

1 St. Türen: Größe ca. 1,135 x 2,135 m(B x H)
1 St. Fenster: Größe ca. 1,80 x 1,45 m(B x H) und Verdunkelung

Ausstattung:

-1 St. Schrankwand, raumhoch, B/H/T ca. 650/245/62 cm,

Anbauelemente

- 1 St. Lüftungsrohr pulverbeschichtet mit Lüftungsauslässen rund, Durchmesser ca. 200 mm mit Konsolbefestigungen, L ca. 6,50 m
- 1 St. Lüftungsdeckengerät ca. 130x 80 cm
-2 St. Steckdosenwürfel als Deckenampeln

Einbauteile:
Decke mit - Einbauleuchten- Linienleuchten

lose Möbel:
1 Schreibtisch  B/H/T ca. 220/90/76 cm, Stahlgestell pulverbeschichtet Tischplatte melaminharz beschichtet
2 Bürodrehstuhl,
2 Büro- Rollcontainer B/H/T ca.  43/60/80 cm mit 4 Schublagen-Auszügen, Oberfläche melaminharz beschichtet
2 Abfalleimer Kunststoffs
2 Laborrollwagen B/T/H ca. 60/70/115 cm, Melaminharz-Tischplatte, Untergestell mit Melamin-Ablageboden, Rollen,

Ausführung in den Räumen: Z-OG 19
Siehe auch Grundrisse, Schnitte, Detailpläne in der Anlage
Abrechnung erfolgt Raumweise.
1 Stück entspricht 1 Raum komplett
Menge: 1,000 St

**01.03.0010 Baufeinreinigung ohne lose Möblierung,**
*** wie Position 01.03.0009
Baufeinreinigung ohne lose Möblierung,

Wie vor beschrieben, jedoch
Baufeinreinigung ohne lose Möblierung,
Ausführung zu einem früheren Zeitpunkt auf Anordnung der Objektüberwachung.

Abrechnung erfolgt Raumweise.
1 Stück entspricht 1 Raum
Menge: 1,000 St

**01.03.0011 Physik- Vorbereitung Z-OG 36**
*** Bezugsbeschreibung
Physik- Vorbereitung Z-OG 36

wie unter dem Punkt "REINIGUNGSVERFAHREN BAUFEINREINIGUNG" und AUSFÜHRUNGSBESCHREIBUNGEN "Physik- Vorbereitung"  beschrieben reinigen:
und zusätzlich:

Grundfläche ca. 43,32 m²
Raumhöhe bis ca. 2,45m, siehe Schnitt 1-1

2 St. Türen: Größe ca. 1,135 x 2,135 m(B x H)
1 St. Fenster: Größe ca. 2,00 x 1,45 m(B x H) und Verdunkelung

Ausstattung:

-1 St. Schrankwand mit 90° Innenecke, raumhoch, B/H/T ca. 720+236/245/62 cm, 300/245/62 cm, 480/245/62 cm
- 1 Laborarbeitszeile: Halbschrank, ,melaminharz beschichtet, Arbeitsplatte mit Einbau- Laborspüle und Armatur, Rückwand, Spritzschutz HPL B/H/T ca. 455/245/75 cm

Anbauelemente
-1 Heizkörper mit glatter Oberfläche (H xL x T) ca. 1800/700/50 mm
-3 St. Steckdosenwürfel als Deckenampeln

Einbauteile:
Decke mit - Einbauleuchten- Linienleuchten

lose Möbel:
1 Schreibtisch  B/H/T ca. 200/80/76 cm, Stahlgestell pulverbeschichtet Tischplatte melaminharz beschichtet
2 Bürodrehstuhl,
2 Büro- Rollcontainer B/H/T ca.  43/60/80 cm mit 4 Schublagen-Auszügen, Oberfläche melaminharz beschichtet
2 Abfalleimer Kunststoff

Ausführung in den Räumen: Z-OG 36
Siehe auch Grundrisse, Schnitte, Detailpläne in der Anlage
Abrechnung erfolgt Raumweise.
1 Stück entspricht 1 Raum komplett
Menge: 1,000 St

**01.03.0012 Baufeinreinigung ohne lose Möblierung,**
*** wie Position 01.03.0011
Baufeinreinigung ohne lose Möblierung,

Wie vor beschrieben, jedoch
Baufeinreinigung ohne lose Möblierung,
Ausführung zu einem früheren Zeitpunkt auf Anordnung der Objektüberwachung.

Abrechnung erfolgt Raumweise.
1 Stück entspricht 1 Raum
Menge: 1,000 St

**01.03.0013 Physik- Vorbereitung Z-OG 34**
*** Bezugsbeschreibung
Physik- Vorbereitung Z-OG 34

wie unter dem Punkt "REINIGUNGSVERFAHREN BAUFEINREINIGUNG" und AUSFÜHRUNGSBESCHREIBUNGEN "Physik- Vorbereitung"  beschrieben reinigen:
und zusätzlich:

Grundfläche ca. 27,11 m²
Raumhöhe bis ca. 2,45m, siehe Schnitt 1-1

1 St. Türen: Größe ca. 1,135 x 2,135 m(B x H)
1 St. Fenster: Größe ca. 2,00 x 1,45 m(B x H) und Verdunkelung

Ausstattung:

-1 St. Schrankwand, raumhoch, B/H/T ca. 560/245/62 cm,

Anbauelemente

- 1 St. Lüftungsdeckengerät ca. 130x 80 cm
-2 St. Steckdosenwürfel als Deckenampeln

Einbauteile:
Decke mit - Einbauleuchten- Linienleuchten

lose Möbel:
1 Schreibtisch  B/H/T ca. 200/80/76 cm, Stahlgestell pulverbeschichtet Tischplatte melaminharz beschichtet
2 Bürodrehstuhl,
2 Büro- Rollcontainer B/H/T ca.  43/60/80 cm mit 4 Schublagen-Auszügen, Oberfläche melaminharz beschichtet
2 Abfalleimer Kunststoffs
Laborrollwagen Melaminharz-Tischplatte, Untergestell mit Melamin-Ablageboden, Rollen: 1St. B/T/H ca. 60/70/115 cm, 2St. B/T/H ca.100/75/90 cm

Ausführung in den Räumen: Z-OG 34
Siehe auch Grundrisse, Schnitte, Detailpläne in der Anlage
Abrechnung erfolgt Raumweise.
1 Stück entspricht 1 Raum komplett
Menge: 1,000 St

**01.03.0014 Baufeinreinigung ohne lose Möblierung,**
*** wie Position 01.03.0013
Baufeinreinigung ohne lose Möblierung,

Wie vor beschrieben, jedoch
Baufeinreinigung ohne lose Möblierung,
Ausführung zu einem früheren Zeitpunkt auf Anordnung der Objektüberwachung.

Abrechnung erfolgt Raumweise.
1 Stück entspricht 1 Raum
Menge: 1,000 St

**01.03.0015 Klassenzimmer Z-OG 23, Z-OG 25,**
*** Bezugsbeschreibung
Klassenzimmer Z-OG 23, Z-OG 25,

wie unter dem Punkt "REINIGUNGSVERFAHREN BAUFEINREINIGUNG" und AUSFÜHRUNGSBESCHREIBUNGEN "Klassen Lerninseln"  beschrieben reinigen:
und zusätzlich:

Grundfläche ca. 76,5 m²
Raumhöhe bis ca. 4,00 m, siehe Schnitt 1-1

Fenster: H ca. 2,23-2,45 m Fläche ca. 11,3-12,5 m² darin intergriert 1St einflügelige Tür z.B D-12.03, D-12.39, D-12.01

Ausstattung:
-1 St. Schrankwand, raumhoch, B/H/T ca.240/400/72 cm und 210/245/45 cm D-15.11
Garderobe nach D-15.16
-2 St Akustikpinnwand Stoffbespannung, Metallrahmen lackiert, ca. 190 x 120 cm (BxH)

Anbauelemente
-3 Heizkörper mit glatter Oberfläche (H xL x T) ca. 500 x 2900x 50 mm
- Anbau bzw. Pendelleuchten- Linienleuchten mit 4 Strahlern

Einbauteile:
Decke mit - Einbauleuchten- Linienleuchten mit 2 Strahlern

Ausführung in den Räumen: Z-OG 23, Z-OG 25
Siehe auch Grundrisse, Schnitte, Detailpläne in der Anlage
Abrechnung erfolgt Raumweise.
1 Stück entspricht 1 Raum komplett
Menge: 2,000 St

**01.03.0016 Baufeinreinigung ohne lose Möblierung,**
*** wie Position 01.03.0015
Baufeinreinigung ohne lose Möblierung,

Wie vor beschrieben, jedoch
Baufeinreinigung ohne lose Möblierung,
Ausführung zu einem früheren Zeitpunkt auf Anordnung der Objektüberwachung.

Abrechnung erfolgt Raumweise.
1 Stück entspricht 1 Raum
Menge: 2,000 St

**01.03.0017 Klassenzimmer Z-OG 28, Z-OG 30**
*** Bezugsbeschreibung
Klassenzimmer Z-OG 28, Z-OG 30

wie unter dem Punkt "REINIGUNGSVERFAHREN BAUFEINREINIGUNG" und AUSFÜHRUNGSBESCHREIBUNGEN "Klassen Lerninseln"  beschrieben reinigen:
und zusätzlich:

Grundfläche ca. 77,60 m²
Raumhöhe bis ca. 4,00 m, siehe Schnitt 1-1

Fenster: H ca. 2,45 m Fläche ca. 7-8,5 m² darin intergriert 1St einflügelige Tür z.B D-12.06/07, D-12.40,

Ausstattung:
-1 St. Schrankwand, raumhoch, B/H/T ca.220/400/72 cm und 210/250/45 cm D-15.10
Garderobe nach D-15.19
-1 St Akustikpinnwand Stoffbespannung, Metallrahmen lackiert, ca. 270 x 120 cm (BxH)

Anbauelemente
-3 Heizkörper mit glatter Oberfläche (H xL x T) ca. 500 x 1733x 117 mm
- Anbau bzw. Pendelleuchten- Linienleuchten mit 4 Strahlern

Einbauteile:
Decke mit - Einbauleuchten- Linienleuchten mit 2 Strahlern

Ausführung in den Räumen: Z-OG 28, Z-OG 30
Siehe auch Grundrisse, Schnitte, Detailpläne in der Anlage
Abrechnung erfolgt Raumweise.
1 Stück entspricht 1 Raum komplett
Menge: 2,000 St

**01.03.0018 Baufeinreinigung ohne lose Möblierung,**
*** wie Position 01.03.0017
Baufeinreinigung ohne lose Möblierung,

Wie vor beschrieben, jedoch
Baufeinreinigung ohne lose Möblierung,
Ausführung zu einem früheren Zeitpunkt auf Anordnung der Objektüberwachung.

Abrechnung erfolgt Raumweise.
1 Stück entspricht 1 Raum
Menge: 2,000 St

**01.03.0019 Klassenzimmer Z-OG 26**
*** Bezugsbeschreibung
Klassenzimmer Z-OG 26

wie unter dem Punkt "REINIGUNGSVERFAHREN BAUFEINREINIGUNG" und AUSFÜHRUNGSBESCHREIBUNGEN "Klassen Lerninseln"  beschrieben reinigen:
und zusätzlich:

Grundfläche ca. 77,03 m²
Raumhöhe bis ca. 2,45 m,

Fenster: H ca. 2,45 m Fläche ca. 9,30 m² darin intergriert 1St einflügelige Tür z.B D-12.01, D-12.02

Ausstattung:
-1 St. Schrankwand, raumhoch, B/H/T ca.285/275/70 cm  D-15.12
-1 St Garderobe mit geänderter Länge 4,82 m nach D-15.18
-2 St Akustikpinnwand Stoffbespannung, Metallrahmen lackiert, ca. 235x100 cm (BxH)

Anbauelemente
-3 Heizkörper mit glatter Oberfläche (H xL x T) ca. 500 x 1400x 50 mm
- Anbau bzw. Pendelleuchten- Linienleuchten mit 6 Strahlern
- 1 St Lüftungsohr mit geänderter Länge ca. 12,85 m und 1 90° Bogen

Ausführung in den Räumen: Z-OG 26
Siehe auch Grundrisse, Schnitte, Detailpläne in der Anlage
Abrechnung erfolgt Raumweise.
1 Stück entspricht 1 Raum komplett
Menge: 1,000 St

**01.03.0020 Baufeinreinigung ohne lose Möblierung,**
*** wie Position 01.03.0019
Baufeinreinigung ohne lose Möblierung,

Wie vor beschrieben, jedoch
Baufeinreinigung ohne lose Möblierung,
Ausführung zu einem früheren Zeitpunkt auf Anordnung der Objektüberwachung.

Abrechnung erfolgt Raumweise.
1 Stück entspricht 1 Raum
Menge: 1,000 St

**01.03.0021 Lehrerzimmer Z-OG 27**
*** Bezugsbeschreibung
Lehrerzimmer Z-OG 27

wie unter dem Punkt "REINIGUNGSVERFAHREN BAUFEINREINIGUNG" beschrieben reinigen:

Grundfläche ca. 14,37 m²
Raumhöhe bis ca. 2,45 m,

Bodenbelag:  Kugelgarn
Wände: mit Trockenwände, Trockenbaubauvorsatzschalen gestrichen,
Decke: Decke Gipskarton Akustiklochung
Türen: Holzstockzarge mit 3 seitiger Leibungsverkleidung Holz
Türblatt Holzrahmen mit Verglasung aus VSG oder Isolierglas aus VSG stumpf mit Leibungsfalz, Türblattdicke ca. 70 mm,
Oberfläche Birke furniert klarlackiert für Türblatt, Zarge.
Fenster:
Holzstockzarge mit Leibungsverkleidung Holz 4 seitig
Isolierverglasung aus VSG
Oberfläche Birke furniert klarlackiert
H ca. 2,45 m Fläche ca. 4,66m² darin intergriert 1St einflügelige Tür z.B D-12.06/07

Ausstattung:
-2 St Akustikpinnwand Stoffbespannung, Metallrahmen lackiert, ca. 270x100 cm (BxH)

Anbauelemente
-1 Heizkörper mit glatter Oberfläche (H xL x T) ca. 500 x 1400x 50 mm
- Anbau bzw. Pendelleuchten- Linienleuchten

lose Möbel:
- 2 Schreibtische B/T/H ca. 160/80/76, 1 Schreibtisch 80/80/76 Stahlgestell pulverbeschichtet Tischplatte melaminharz beschichtet
- 5 Bürodrehstühle,
-5 mobile Halbschränke B/H/T 80/125,7/45,3 cm  mit Drehtüren und Einlegeböden, 4 RollenOberfläche außen: Birke furniert klarlackiert, innen: melaminharz beschichtet
-2 Abfalleimer Kunststoff

Ausführung in den Räumen: Z-OG 27
Siehe auch Grundrisse, Schnitte, Detailpläne in der Anlage
Abrechnung erfolgt Raumweise.
1 Stück entspricht 1 Raum komplett
Menge: 1,000 St

**01.03.0022 Baufeinreinigung ohne lose Möblierung,**
*** wie Position 01.03.0021
Baufeinreinigung ohne lose Möblierung,

Wie vor beschrieben, jedoch
Baufeinreinigung ohne lose Möblierung,
Ausführung zu einem früheren Zeitpunkt auf Anordnung der Objektüberwachung.

Abrechnung erfolgt Raumweise.
1 Stück entspricht 1 Raum
Menge: 1,000 St

**01.03.0023 Marktplatz Z-OG 21**
*** Bezugsbeschreibung
Marktplatz Z-OG 21

wie unter dem Punkt "REINIGUNGSVERFAHREN BAUFEINREINIGUNG" beschrieben reinigen:

Grundfläche ca. 139,71 m²
Raumhöhe bis ca. 2,45 m,

Bodenbelag:  Kugelgarn
Wände: mit Trockenwände, bzw. Massivbau geputzt, gestrichen, Stahlbeton gestrichen Unterzüge geputzt gestrichen
Decke: Decke Gipskarton Akustiklochung
Türen: Holztüren in den Klassenpositionen enthalten, Stahlrahmenglaselemente in separater Position

Ausstattung bestehend aus :

Alle Schrankoberflächen Oberfläche außen: Birke furniert klarlackiert, innen: melaminharz beschichtet
- 1 Schrankwand, raumhoch,  bestehend aus: Lüftungsverkleidung mit Drehtüren B/H/T 200/245/10 cm D-15.13
1 Schrankwand raumhoch mit Schrankelement mit Drehtüren, 1 Schrankelement mit Halbschrank mit Drehtüren und Einlegeböden, Arbeitsplatte, Einbauwaschtisch Keramit, Ermatur, Rückwand;  mit Ober- und Seitenblenden, B/H/T 214/245/51 cm D-15.24

Einbauteile:
4 Lautsprecher an der Decke montiert Durchmesser ca. 17 cm
15 runden Einbauleuchten an der Decke montiert Durchmesser ca. 20 cm

Anbauelemente
4 St Rettungswegleuchten mit Glasschild an der Decke montiert
- 1 Lüftungsrohr pulverbeschichtet mit Lüftungsauslässen rund; Durchmesser ca. 200 mm mit Abhängern, L ca.11,50 m und 2 x 90° Bögen
-2 Heizkörper mit glatter Oberfläche (H xL x T) ca. 1800 x 900x 117 mm

lose Möbel:

-2 St Wangentische B/T/H 180/80/106 cm Plattenstärke: 40mm,  mit 2 Fußbügeln, Tischplatte und Wangen Spanplatte  HPL beschichtet Farbe weiß
- 14 St Hochstuhl, Sitzhöhe: 79cm, Sitzfläche: 45x41cm, Rücken Höhe: 19cm-  Sitz und Lehne HPL Vollkern weiß, Gestell Metall
- 4 St Schülerstuhl
-35 St Hocker stapelbar Sitzfläche aus Sperrholz Gestell Metall
- 1 St Sitzbank/ Stehtisch Kombination nach D-15.14 Multiplex Birke furniert und Klar lackiert: B/H/T Bank ca. 276/48/66 cm schräges Element ca. 82/48 bis 106/45 bis 60 cm, Tisch ca. 311/106/60 cm

Ausführung in den Räumen: Z-OG 21
Siehe auch Grundrisse, Schnitte, Detailpläne in der Anlage
Abrechnung erfolgt Raumweise.
1 Stück entspricht 1 Raum komplett
Menge: 1,000 St

**01.03.0024 Baufeinreinigung ohne lose Möblierung,**
*** wie Position 01.03.0023
Baufeinreinigung ohne lose Möblierung,

Wie vor beschrieben, jedoch
Baufeinreinigung ohne lose Möblierung,
Ausführung zu einem früheren Zeitpunkt auf Anordnung der Objektüberwachung.

Abrechnung erfolgt Raumweise.
1 Stück entspricht 1 Raum
Menge: 1,000 St

**01.03.0025 Lehrerzimmer Z-EG 10**
*** Bezugsbeschreibung
Lehrerzimmer Z-EG 10

wie unter dem Punkt "REINIGUNGSVERFAHREN BAUFEINREINIGUNG" beschrieben reinigen:

Grundfläche ca. 14,15 m²
Raumhöhe bis ca. 3,04 m,

Bodenbelag:  Kugelgarn
Wände: mit Trockenwände, Trockenbaubauvorsatzschalen gestrichen,
Decke: Decke Gipskarton Akustiklochung
Türen: Holzstockzarge mit 3 seitiger Leibungsverkleidung Holz
Türblatt Holzrahmen mit Verglasung aus VSG oder Isolierglas aus VSG stumpf mit Leibungsfalz, Türblattdicke ca. 70 mm,
Oberfläche Birke furniert klarlackiert für Türblatt, Zarge.
Fenster:
Holzstockzarge mit Leibungsverkleidung Holz 4 seitig
Isolierverglasung aus VSG
Oberfläche Birke furniert klarlackiert
D-12.12 bis D-12.15
1 St H ca. 2,35 m L ca  4,72m
1 St H ca. 2,35 m, L ca. 1,21 m
1 St H ca.3,04 m, L ca. 1,96 m, darin intergriert 1St einflügelige Tür

Ausstattung:
Alle Schrankoberflächen Oberfläche außen: Birke furniert klarlackiert, innen: melaminharz beschichtet
- 1 Schrankwand, raumhoch,  bestehend aus: Heizungsverkleidung mit Lamellendrehtür, Schränke mit Drehtüren und Einlegeböden B/H/T 310/304/45 cm, Seiten- und Oberblenden, D-15.01
1 Einbausideboard mit Schrankelement mit Drehtüren und Einlegeböden Seitenblenden, B/H/T 412/72/45 cm D-15.02

-1 St Akustikpinnwand Stoffbespannung, Metallrahmen lackiert, ca. 200 x 120 cm (BxH)

Anbauelemente
-1 Heizkörper mit glatter Oberfläche (H xL x T) ca. 900 x 500x 50 mm
- Anbau bzw. Pendelleuchten- Linienleuchten

Einbauelemente
Linienleuchten
1 Lautsprecher an der Decke montiert Durchmesser ca. 17 cm

lose Möbel:
- 2 Schreibtische B/T/H ca. 180/60/76, 1 Schreibtisch 80/80/76 Stahlgestell pulverbeschichtet Tischplatte melaminharz beschichtet
- 5 Bürodrehstühle,
-2 Abfalleimer Kunststoff

Ausführung in den Räumen: Z-EG 10
Siehe auch Grundrisse, Schnitte, Detailpläne in der Anlage
Abrechnung erfolgt Raumweise.
1 Stück entspricht 1 Raum komplett
Menge: 1,000 St

**01.03.0026 Baufeinreinigung ohne lose Möblierung,**
*** wie Position 01.03.0025
Baufeinreinigung ohne lose Möblierung,

Wie vor beschrieben, jedoch
Baufeinreinigung ohne lose Möblierung,
Ausführung zu einem früheren Zeitpunkt auf Anordnung der Objektüberwachung.

Abrechnung erfolgt Raumweise.
1 Stück entspricht 1 Raum
Menge: 1,000 St

**01.03.0027 Klassenzimmer Z-EG 14**
*** Bezugsbeschreibung
Klassenzimmer Z-EG 14

wie unter dem Punkt "REINIGUNGSVERFAHREN BAUFEINREINIGUNG" und AUSFÜHRUNGSBESCHREIBUNGEN "Klassen Lerninseln"  beschrieben reinigen:
und zusätzlich:

Grundfläche ca. 68,7m²
Raumhöhe bis ca. 3,04 m,

Fenster: H ca. 3,04 m Fläche ca. 7,6 m²
Tür: 1St einflügelige Tür  mit Oberlicht B/H ca. 1,135/3,04 m

Ausstattung:
-1 St. Schrankwand, raumhoch, B/H/T ca.2,80/3,04/85 cm, D-15,03,
Garderobe nach D-15.19
-2 St Akustikpinnwand Stoffbespannung, Metallrahmen lackiert, ca. 240 x 120 cm (BxH)
ohne Wandgarderobe

Anbauelemente
-1 Heizkörper mit glatter Oberfläche (H xL x T) ca. 1800x900x117 mm
Einbauteile:
Decke mit - Einbauleuchten- Linienleuchten mit 6 Strahlern

Ausführung in den Räumen: Z-EG 14
Siehe auch Grundrisse, Schnitte, Detailpläne in der Anlage
Abrechnung erfolgt Raumweise.
1 Stück entspricht 1 Raum komplett
Menge: 1,000 St

**01.03.0028 Baufeinreinigung ohne lose Möblierung,**
*** wie Position 01.03.0027
Baufeinreinigung ohne lose Möblierung,

Wie vor beschrieben, jedoch
Baufeinreinigung ohne lose Möblierung,
Ausführung zu einem früheren Zeitpunkt auf Anordnung der Objektüberwachung.

Abrechnung erfolgt Raumweise.
1 Stück entspricht 1 Raum
Menge: 1,000 St

**01.03.0029 Klassenzimmer Z-EG 18**
*** Bezugsbeschreibung
Klassenzimmer Z-EG 18

wie unter dem Punkt "REINIGUNGSVERFAHREN BAUFEINREINIGUNG" und AUSFÜHRUNGSBESCHREIBUNGEN "Klassen Lerninseln"  beschrieben reinigen:
und zusätzlich:

Grundfläche ca. 65m²
Raumhöhe bis ca. 3,04 m,

Fenster: H ca. 3,04 m Fläche ca. 12,2 m²
Tür: 1St einflügelige Tür  mit Oberlicht B/H ca. 1,135/3,04 m

Ausstattung:
-1 St. Schrankwand, raumhoch, B/H/T ca.2,45/3,04/72 cm, D-15,07
-2 St Akustikpinnwand Stoffbespannung, Metallrahmen lackiert, ca. 270 x 120 cm (BxH)
ohne Wandgarderobe

Anbauelemente
-2 Heizkörper mit glatter Oberfläche (H xL x T) ca. 500 x 1700x 50 mm
Einbauteile:
Decke mit - Einbauleuchten- Linienleuchten mit 6 Strahlern

Ausführung in den Räumen: Z-EG 18
Siehe auch Grundrisse, Schnitte, Detailpläne in der Anlage
Abrechnung erfolgt Raumweise.
1 Stück entspricht 1 Raum komplett
Menge: 1,000 St

**01.03.0030 Baufeinreinigung ohne lose Möblierung,**
*** wie Position 01.03.0029
Baufeinreinigung ohne lose Möblierung,

Wie vor beschrieben, jedoch
Baufeinreinigung ohne lose Möblierung,
Ausführung zu einem früheren Zeitpunkt auf Anordnung der Objektüberwachung.

Abrechnung erfolgt Raumweise.
1 Stück entspricht 1 Raum
Menge: 1,000 St

**01.03.0031 Klassenzimmer Z-EG 15, Z-EG 16, Z-EG 17**
*** Bezugsbeschreibung
Klassenzimmer Z-EG 15, Z-EG 16, Z-EG 17

wie unter dem Punkt "REINIGUNGSVERFAHREN BAUFEINREINIGUNG" und AUSFÜHRUNGSBESCHREIBUNGEN "Klassen Lerninseln"  beschrieben reinigen:
und zusätzlich:

Grundfläche ca. 65 - 71,2 m²
Raumhöhe bis ca. 3,04 m,

Fenster: H ca. 3,04 m Fläche ca. 17-22 m², darin enthalten 1St einflügelige Tür
Ausstattung:
-1 St. Schrankwand, raumhoch, B/H/T ca.2,25- 290/3,04/72 cm, D-15.04, D-15.05
Garderobe nach D-15.05
-1 St Akustikpinnwand Stoffbespannung, Metallrahmen lackiert, ca. 270 x 120 cm (BxH)

Anbauelemente
-3 Heizkörper mit glatter Oberfläche (H xL x T) ca. 500x2000x50 mm bzw. 4 Heizkörper mit glatter Oberfläche (H xL x T) 500x1333x50
Einbauteile:
Decke mit - Einbauleuchten- Linienleuchten mit 6 Strahlern

Ausführung in den Räumen: Z-EG 15, Z-EG 16, Z-EG 17
Siehe auch Grundrisse, Schnitte, Detailpläne in der Anlage
Abrechnung erfolgt Raumweise.
1 Stück entspricht 1 Raum komplett
Menge: 3,000 St

**01.03.0032 Baufeinreinigung ohne lose Möblierung,**
*** wie Position 01.03.0031
Baufeinreinigung ohne lose Möblierung,

Wie vor beschrieben, jedoch
Baufeinreinigung ohne lose Möblierung,
Ausführung zu einem früheren Zeitpunkt auf Anordnung der Objektüberwachung.

Abrechnung erfolgt Raumweise.
1 Stück entspricht 1 Raum
Menge: 3,000 St

**01.03.0033 Marktplatz Z-EG 11**
*** Bezugsbeschreibung
Marktplatz Z-EG 11

wie unter dem Punkt "REINIGUNGSVERFAHREN BAUFEINREINIGUNG" beschrieben reinigen:

Grundfläche ca. 157,28m²
Raumhöhe bis ca. 3,04 m,

Bodenbelag:  Kugelgarn
Wände: mit Trockenwände, bzw. Massivbau geputzt, gestrichen, Stahlbeton gestrichen Unterzüge geputzt gestrichen
Decke: Decke Gipskarton Akustiklochung
Türen: Holztüren in den Klassenpositionen enthalten, Stahlrahmenglaselemente in separater Position

Rampe mit Rampen-Geländer: L ca. 13 m B ca. 1,45m Belag Kugelgarn
Rampengeländer Holzhandlauf auf Stahlpfosten Abstand ca. 1,15 m unten durchlaufend 10 cm Stahlwinkel
Nach D-02.01-D-02.02
Rampen- Handlauf: Holzhandlauf auf Konsolen wandseitig

Holztreppe mit Sitzstufe nach D-12.01 -D-12.02 Ahorn furniert und lackiert: 4 Steigungen 17,25/29 cm Breite ca.3,15 m -4,15 m, Handläufe wie bei der Rampe; Sitzstufe Dreieckige Grundfläche ca. 1,9 m² H ca. 34,5 cm

Ausstattung bestehend aus :

- Alle Schrankoberflächen Holz- Wandblenden Oberfläche außen: Birke furniert klarlackiert, innen: melaminharz beschichtet,
1 Schrankwand, Wandverkleidung Holz: raumhoch BxH ca. 10,20 m x 3,04 m, darin integriert 2 1 flg Innentüren BxH 1,01x2,135m  aus separater Position.
nach D-15.08, D-15.09
bestend aus:
    - 2 Schränken mit Drehtüren und Einlegeböden B/H/T 100/204/45 cm
    - 2 Schränken mit Drehtüren und Einlegeböden B/H/T 90/204/45 cm
  -1 Lüftungsverkleidung mit Drehtüren B/H/T 170/204/10 cm
  1 Schrank mit Halbschrank mit Drehtüren und Einlegeböden, Arbeitsplatte, Einbauwaschtisch Keramit, Ermatur, Rückwand B/H/T ca. 100/213/55cm
    - Wandblenden

Einbauteile:
5 Lautsprecher an der Decke montiert Durchmesser ca. 17 cm
Linienleuchten an Decke eingebaut

Anbauelemente
- 1 Lüftungsrohr pulverbeschichtet mit Lüftungsauslässen rund; Durchmesser ca. 315 mm mit Konsolbefestigungen, L ca. 7 m, 1 St 90° Bogen
- 1St Rettungswegleuchten mit Glasschild an der Decke montiert

lose Möbel:
-3 St Wangentische B/T/H 180/80/106 cm Plattenstärke: 40mm,  mit 2 Fußbügeln, Tischplatte und Wangen Spanplatte  HPL beschichtet Farbe weiß
- 18 St Hochstuhl, Sitzhöhe: 79cm, Sitzfläche: 45x41cm, Rücken Höhe: 19cm-  Sitz und Lehne HPL Vollkern weiß, Gestell Metall
- 4 St Schülerstuhl
-35 St Hocker stapelbar Sitzfläche aus Sperrholz Gestell Metall
- 10 St mobile Tische  B/T/H ca. 67/51/71-115 cm

Ausführung in den Räumen: Z-EG 11
Siehe auch Grundrisse, Schnitte, Detailpläne in der Anlage
Abrechnung erfolgt Raumweise.
1 Stück entspricht 1 Raum komplett
Menge: 1,000 St

**01.03.0034 Baufeinreinigung ohne lose Möblierung,**
*** wie Position 01.03.0033
Baufeinreinigung ohne lose Möblierung,

Wie vor beschrieben, jedoch
Baufeinreinigung ohne lose Möblierung,
Ausführung zu einem früheren Zeitpunkt auf Anordnung der Objektüberwachung.

Abrechnung erfolgt Raumweise.
1 Stück entspricht 1 Raum
Menge: 1,000 St

*Hinweis: FLURE + TREPPENHÄUSER + PAUSENHALLE*

**01.03.0035 Flur Z-OG 29**
*** Bezugsbeschreibung
Flur Z-OG 29
berechnet nur ebene Fläche mit Polyolefin Bodenbelag bis zur Austrittsstufe der Treppen
Grundfläche: ca. 75,91 m²
Raumhöhe ca. 2,45 m,

wie unter dem Punkt "REINIGUNGSVERFAHREN BAUFEINREINIGUNG" beschrieben reinigen:

Bodenbelag:  PVC freier Polyolefin Objektbelag,
Wände: Mauerwerk geputzt und gestrichen, Stahlbeton gestrichen, Trockenbau gestrichen
Decke: Decke Gipskarton Akustiklochung
Tür: in den jeweiligen Positionen der Räume enthalten, Rohrrahmentüren in separaten Positionen enthalten

Einbauteile Decke:
- LED Einbauleuchte ca. (mm) Ø280: 11 Stck
- Deckeneinbaulautsprecher ca. (mm) Ø200 : 4 Stck
- Fluchtwegeschilder: 3 Stck
- 1 St Lichtkuppel Glas ca. 1,32 x 1,32 m, einschl. Schacht, Höhe ca. 2,50 m über Abgehängter Decke des Raumes

Ausführung in den Räumen: Z-OG 29
Siehe auch Grundrisse, Detailpläne in der Anlage
Abrechnung erfolgt Raumweise.
1 Stück entspricht 1 Raum komplett
Menge: 1,000 St

**01.03.0036 Baufeinreinigung zweiter Durchgang,**
*** wie Position 01.03.0035
Baufeinreinigung zweiter Durchgang,

Wie vor beschrieben,
Ausführung zu einem früheren Zeitpunkt auf Anordnung der Objektüberwachung.

Abrechnung erfolgt Raumweise.
1 Stück entspricht 1 Raum
Menge: 1,000 St

**01.03.0037 Treppenhaus Z-OG 22**
*** Bezugsbeschreibung
Treppenhaus Z-OG 22
von Antrittstreppe EG bis einschl. Raum OG
Grundfläche: ca. 16,1 m²
Raumhöhe bis ca. 5,50 m

wie unter dem Punkt "REINIGUNGSVERFAHREN BAUFEINREINIGUNG" beschrieben reinigen

Treppen: Waschbeton auf Tritt- und Setzstufe, Breite ca. 2,01 m
  18 Stg ca. 16,9/30 cm

Austrittspodest: Breite ca.  2,3 m Länge ca. 2,65 m
Bodenbelag:  PVC freier Polyolefin Objektbelag,
Wände: Stahlbeton/ Trockenbau gestrichen
Decke: Decke Gipskarton Akustiklochung
Tür:  Rohrrahmentüren- Festverglasungen in separaten Positionen enthalten

2 St Handläufe  je ca. 7 m Abwicklungslänge 40 mm Ahorn lackiert mit eingelassenem Flachstahl auf ca. 9 St Stahlwandkonsolen und 1 St Stahlpfosten

Einbauteile Decke:
- LED Einbauleuchte ca. (mm) Ø280: 4 Stck
- Deckeneinbaulautsprecher ca. (mm) Ø200 : 1Stck
- Fluchtwegeschilder: 1 Stck
- 3 St Lichtkuppel Glas ca. 1,32 x 1,32 m, einschl. Schacht, Höhe ca. 2,50 m über Abgehängter Decke des Raumes

Ausführung in den Räumen:  Treppenhaus Z-OG 22
von Antrittstreppe EG bis einschl. Raum OG
Siehe auch Grundrisse, Detailpläne in der Anlage
Abrechnung erfolgt Raumweise.
1 Stück entspricht 1 Raum komplett
Menge: 1,000 St

**01.03.0038 Baufeinreinigung zweiter Durchgang,**
*** wie Position 01.03.0037
Baufeinreinigung zweiter Durchgang,

Wie vor beschrieben,
Ausführung zu einem früheren Zeitpunkt auf Anordnung der Objektüberwachung.

Abrechnung erfolgt Raumweise.
1 Stück entspricht 1 Raum
Menge: 1,000 St

**01.03.0039 Flur Z-EG 19**
*** Bezugsbeschreibung
Flur Z-EG 19
berechnet nur ebene Fläche bis Treppenantritt
Grundfläche: ca. 22 m²
Raumhöhe ca. 2,36 m,

wie unter dem Punkt "REINIGUNGSVERFAHREN BAUFEINREINIGUNG" beschrieben reinigen:

Bodenbelag:  PVC freier Polyolefin Objektbelag, Eingangsmatte mit Rips und Kratzleiste und Winkelrahmen ca. 3,75 m²
Wände: Mauerwerk geputzt und gestrichen, Stahlbeton gestrichen, Trockenbau gestrichen
Decke: Decke Gipskarton Akustiklochung
Tür: in separaten Positionen enthalten

Einbauteile Decke:
- LED Einbauleuchte ca. (mm) Ø280: 11 Stck
- Deckeneinbaulautsprecher ca. (mm) Ø200 : 4 Stck
- Fluchtwegeschilder: 3 Stck
- 1 St Lichtkuppel Glas ca. 1,32 x 1,32 m, einschl. Schacht, Höhe ca. 2,50 m über Abgehängter Decke des Raumes

Ausführung in den Räumen: Z-OG 29
Siehe auch Grundrisse, Detailpläne in der Anlage
Abrechnung erfolgt Raumweise.
1 Stück entspricht 1 Raum komplett
Menge: 1,000 St

**01.03.0040 Baufeinreinigung zweiter Durchgang,**
*** wie Position 01.03.0039
Baufeinreinigung zweiter Durchgang,

Wie vor beschrieben,
Ausführung zu einem früheren Zeitpunkt auf Anordnung der Objektüberwachung.

Abrechnung erfolgt Raumweise.
1 Stück entspricht 1 Raum
Menge: 1,000 St

*Hinweis: SONSTIGES*

**01.03.0041 Sitzbank mit Seitenwand im notwendigen Flur 1. OG**
Sitzbank mit Seitenwand im notwendigen Flur 1. OG
Aufteilung gemäß Detail D-12.0 D-12.26-29
Sitzbank mit Rückenlehne und Wandverkleidung BxHxT ca. 2,00 m x 2,43 m x 0,688 m, Seitenwand B x H x T ca. 0,15 m x 2,43 x 0,688 m:

Material Brandschutzplatte mineralischem Bindemittel nicht quellend,
mit Furnier Birke, Plattenstärke ca. 40 mm.
Menge: 2,000 St

#### 01.04 BAUFEINREINIGUNG TECHNIKRÄUME UND PUTZRÄUME

*Hinweis: TECHNIKRÄUME*
TECHNIKRÄUME
Reinigen der komplett installierten Räume beinhaltet alle Einbauten, Installationen, Kanäle Schaltschränke,
Anlagen, Leitungen und Formteile, Leuchten, Ventilatoren, Lautsprecher etc.  in den Technikräumen.

*Hinweis: Es sind 2 Reinigungsläufe nach Abruf der Objektüberwachung zu verschiedenen Terminen geplant.*

**01.04.0001 Aufnehmen Abfall im nichtausgebautem Dachgeschoss, Raumhöhe unter 2 m**
Aufnehmen Abfall im nichtausgebautem Dachgeschoss, Raumhöhe unter 2 m
Aufnehmen von partiell verteilten Abfall, wie Siedlungsabfälle, Verpackungen, Baustoffreste etc., in Behälter des AN sammeln.
Ausführung nur auf Anordnung der Objektüberwachung.
Ausführung im Dachgeschoss, tw. Schräge Bodenfläche, mti Stahleinbauten der Dachtragkonstruktion, 4 Oberlichtschächten und Installationen, Raumhöhe unter 2 m

Abfallentsorgung in separater Position 01.01.0005
Menge: 800,000 m2

**01.04.0002 Kehrenim nicht ausgebautem Dachgeschoss, Raumhöhe unter 2 m**
Kehrenim nicht ausgebautem Dachgeschoss, Raumhöhe unter 2 m
Kehren Geschosse mit Kehrspänen, nach Erfordernis Verschmutzungsgrad,
angefallenes Kehrgut in Behälter des AN sammeln. Oberfläche PUR Dämmung neu tw. Holzplattenbelag
Ausführung nur auf Anordnung der Objektüberwachung.
Ausführung im Dachgeschoss, tw. Schräge Bodenfläche, mti Stahleinbauten der Dachtragkonstruktion, 4 Oberlichtschächten und Installationen, Raumhöhe unter 2 m

Abfallentsorgung in separater Position 01.01.0005
Menge: 800,000 m2

**01.04.0003 Putzraum/ Technikraum Z-OG 32**
*** Bezugsbeschreibung
Putzraum/ Technikraum Z-OG 32
Grundfläche: ca. 8,61 m²
Raumhöhe bis ca. 2,60 m

wie unter dem Punkt "REINIGUNGSVERFAHREN BAUFEINREINIGUNG" beschrieben reinigen:

Bodenbelag:  PVC freier Polyolefin Objektbelag,
Wände:  Massivwand geputzt und gestrichen, Trockenbauwand gestrichen,
Decke: Rippendecke offen gestrichen
Türen: Holzstockzarge mit 3 seitiger Leibungsverkleidung Holz
Türblatt stumpf mit Leibungsfalz, Türblattdicke ca. 70 mm,
Oberfläche Birke furniert klarlackiert für Türblatt, Zarge.
Größe:  1 St ca. 1,135 x 2,135 m

Anbauteile:
- 1 Ausgußbecken
-2 MRS Schränke BxTxH ca. 1,20x0,6x2,00 m
1 Schaltschrank ca. 1,20 x 0,3 x 1,40 m
1 EDV Schrank ca. 0,80x0,80x2,00 m,
1 Splittgerät,
1 Lüftungsrohr Ø ca. 100 mm
- Tellerventile ca. (mm) Ø 100: 1 Stck
hoher Installationsgrad

Anbauteile Decke:
- LED Wannenanbauleuchte L ca. 1,55 m: 3 Stk
- Lautsprecher ca. (mm) Ø 200: 1 Stck
hoher Installationsgrad

Ausführung in den Räumen:  Z-OG 32
Siehe auch Grundrisse, Detailpläne in der Anlage
Abrechnung erfolgt Raumweise.
1 Stück entspricht 1 Raum komplett
Menge: 1,000 St

**01.04.0004 Baufeinreinigung zweiter Durchgang,**
*** wie Position 01.04.0003
Baufeinreinigung zweiter Durchgang,

Wie vor beschrieben,
Ausführung zu einem früheren Zeitpunkt auf Anordnung der Objektüberwachung.

Abrechnung erfolgt Raumweise.
1 Stück entspricht 1 Raum
Menge: 1,000 St

**01.04.0005 Elektro Z- EG 12**
*** Bezugsbeschreibung
Elektro Z- EG 12
Grundfläche: ca. 5,25 m²
Raumhöhe bis ca. 3,25 m

wie unter dem Punkt "REINIGUNGSVERFAHREN BAUFEINREINIGUNG" beschrieben reinigen:

Bodenbelag: PVC freier Polyolefin Objektbelag,
Wände: Stahlbeton/ Trockenbau gestrichen,
Decke: Stahlbeton gestrichen
Türen Holzstockzarge mit 3 seitiger Leibungsverkleidung Holz
Türblatt stumpf mit Leibungsfalz, Türblattdicke ca. 70 mm,
Oberfläche Birke furniert klarlackiert für Türblatt, Zarge.
Größe:  1 St ca. 1,01 x  2,135 m

Einbauteile:
1 Elektrounterverteilerschränke ca 130x27,5x200 cm
1 Elektro- Schrank ca 80x80x200 cm
1 Elektro- Schrank Sicherheitsbelauchtung ca. 80x30x200 cm

Anbauteile Decke:
- Lüftungsrohr Ø ca. 100 mm, L ca.0,9 m
- Tellerventile ca. (mm) Ø 100: 1 Stck
- LED Wannenanbauleuchte L ca. 1,26 m: 1 Stk
- Lautsprecher ca. (mm) Ø 200: 1 Stck

Ausführung in den Räumen: Z-Eg 12
Siehe auch Grundrisse, Detailpläne in der Anlage
Abrechnung erfolgt Raumweise.
1 Stück entspricht 1 Raum komplett
Menge: 1,000 St

**01.04.0006 Baufeinreinigung zweiter Durchgang,**
*** wie Position 01.04.0005
Baufeinreinigung zweiter Durchgang,

Wie vor beschrieben,
Ausführung zu einem früheren Zeitpunkt auf Anordnung der Objektüberwachung.

Abrechnung erfolgt Raumweise.
1 Stück entspricht 1 Raum
Menge: 1,000 St

**01.04.0007 Putzraum Z- EG 13**
*** Bezugsbeschreibung
Putzraum Z- EG 13
Grundfläche: ca. 10,4 m² (bodenfläche)
Raumhöhe 0,4 m bis ca. 3,25 m tw. unter schrägem Treppenlauf einschl. Erschwernis für Arbeiten für niedrige Raumhöhe

wie unter dem Punkt "REINIGUNGSVERFAHREN BAUFEINREINIGUNG" beschrieben reinigen:

Bodenbelag: PVC freier Polyolefin Objektbelag,
Wände: Stahlbeton/ Trockenbau gestrichen, Fliesen 30x60 cm bis Höhe 2,135 m über OK FFB ca. 4,5 m²
Decke: Stahlbeton gestrichen
Türen Holzstockzarge mit 3 seitiger Leibungsverkleidung Holz
Türblatt stumpf mit Leibungsfalz, Türblattdicke ca. 70 mm,
Oberfläche Birke furniert klarlackiert für Türblatt, Zarge.
Größe:  1 St ca. 1,01 x  2,135 m

Einbauteile:
1 Ausgußbecken
1 Elektrounterverteilerschränke ca 130x27,5x200 cm
1 Elektro- Schrank ca 80x80x200 cm
1 Elektro- Schrank Sicherheitsbelauchtung ca. 80x30x200 cm

Anbauteile Decke:
- Lüftungsrohr Ø ca. 100 mm, L ca.0,95 m
- Tellerventile ca. (mm) Ø 100: 1 Stck
- LED Wannenanbauleuchte L ca. 1,26 m: 1 Stk
- Lautsprecher ca. (mm) Ø 200: 1 Stck

Ausführung in den Räumen: Z-EG 13
Siehe auch Grundrisse, Detailpläne in der Anlage
Abrechnung erfolgt Raumweise.
1 Stück entspricht 1 Raum komplett
Menge: 1,000 St

**01.04.0008 Baufeinreinigung zweiter Durchgang,**
*** wie Position 01.04.0007
Baufeinreinigung zweiter Durchgang,

Wie vor beschrieben,
Ausführung zu einem früheren Zeitpunkt auf Anordnung der Objektüberwachung.

Abrechnung erfolgt Raumweise.
1 Stück entspricht 1 Raum
Menge: 1,000 St

#### 01.05 BAUFEINREINIGUNG INNENFASSADEN + STAHLRAHMENGLASTÜREN

**01.05.0001 Reinigen von Stahlglastürelement Breite 120 cm**
*** Bezugsbeschreibung
Reinigen von Stahlglastürelement Breite 120 cm

Reinigen von Stahlglastüren,
einschließlich Stahlrahmen und fest verglasten Elementen,
einschließlich Bänder, Edelstahl-/Aluminiumdrücker uns -rosetten,
Reinigung beidseitig, einschließlich Falz
wie unter dem Punkt "REINIGUNGSVERFAHREN BAUFEINREINIGUNG" beschrieben reinigen:
zweiflügelig, teilweise einflügelig,
Stahlglastüren teilweise mit Verbundsicherheitsglas und Brandschutzglas,
(beidseitige Reinigung; abgerechnet werden die Elemente einmal, nicht beide Seiten gesondert)

Höhe bis ca. 260 cm

Breite Stahlglastürelement b >= 101  < 120 cm
Menge: 1,000 St

**01.05.0002 Reinigen von Stahlglastürelement Breite 250 cm**
*** wie Position 01.05.0001
Reinigen von Stahlglastürelement Breite  250 cm

Breite Stahlglastürelement b >= 201  < 250 cm
Menge: 3,000 St

**01.05.0003 Reinigen von Stahlglastürelement Breite 300 cm**
*** wie Position 01.05.0001
Reinigen von Stahlglastürelement Breite  300 cm
wie vor beschrieben, jedoch

Breite Stahlglastürelement b >= 251  < 300 cm
Menge: 4,000 St

**01.05.0004 Reinigen von Stahlglaselementen**
*** Bezugsbeschreibung
Reinigen von Stahlglaselementen
seitlich über Treppenlauf
Oberkante bis ca. 5,50 m über Oberkante Stufen

Reinigen von Stahlglas- Festverglasung nach D-06.05
Höhe ca.2,50 Breite ca. 5,20 m
einschließlich Stahlrahmen und fest verglasten Elementen, mit mehreren Unterteilungen
einschließlich Metallverstärkungsprofilen, - Aufdopplungen
Reinigung beidseitig, einschließlich Falz
wie unter dem Punkt "REINIGUNGSVERFAHREN BAUFEINREINIGUNG" beschrieben reinigen:
mit Verbundsicherheitsglas und Brandschutzglas,
(beidseitige Reinigung; abgerechnet werden die Elemente einmal, nicht beide Seiten gesondert)
Menge: 1,000 St

**01.05.0005 Reinigen von Stahlglaselementen**
*** wie Position 01.05.0004
Reinigen von Stahlglaselementen
seitlich über Treppenlauf
Oberkante bis ca. 5,50 m über Oberkante Stufen

Reinigen von Stahlglas- Festverglasung nach D-06.05 und D-06.09
Höhe ca.1,71 Breite ca. 2,50 m
Menge: 1,000 St

**01.05.0006 Reinigen von Stahlglaselementen**
*** wie Position 01.05.0004
Reinigen von Stahlglaselementen
Stirnseitig über Treppenlauf
Oberkante bis ca. 5,50 m über Oberkante Stufen

Reinigen von Stahlglas- Festverglasung nach D-06.05
Höhe ca.2,50 Breite ca. 0,90 m
Menge: 1,000 St

#### 01.06 BAUFEINREINIGUNG FASSADEN

**01.06.0001 Fassade Pos. S1 Ansicht Süd Achse NG/ N4-N5 Erdgeschoss**
*** Bezugsbeschreibung
Fassade Pos. S1 Ansicht Süd Achse NG/ N4-N5 Erdgeschoss

wie unter dem Punkt "REINIGUNGSVERFAHREN BAUFEINREINIGUNG" beschrieben reinigen:
Die Reinigung der Verglasung, und Öffnungsflügel, sowie aller Fassadenprofile, außen liegender Jalousie ist hier für Innen und Aussen einzukalkulieren.
(beidseitige Reinigung; abgerechnet wird die einfache Ansichtsfläche der Fenster oder Holz-Pfosten- Riegel-Fassade. Es werden nicht beide Seiten gesondert abgerechnet.)

Siehe auch A-620 Ansichten Süd BA 6 in den Anlagen

Reinigung der Fassade bestehend aus:
- Fassadenelement Erdgeschoss Süd Pos. S1, Größe des Gesamtelementes  ca.2,07 m x 3,01 m (B x H)
Oberkante Aussenseite Fassadenband bis ca. 3,06 m über Standfläche,
Oberkante Innenseite Fassadenband ca. 3,05 m über OK FFB EG,

Fassadenband bestehend aus
1 Stück festverglaste Felder ca. 0,78 x 2,2 m

1 Felder, bestehend aus einer seitlichen Festverglasung ca. 0,33 x 1,70 m und einem Feld mit Einsatzöffnungsflügelca. 1,00 x 1,70 m zusätzl. einem festverglasten Oberlicht ca. 1,33 x 0,50 m
- 1 Stück festverglastem Brüstungsfeld ca. 2,07x 0,91m
-einschließlich außenliegender, durchgehender Alufensterbank vor allen Elementen
Menge: 1,000 St

**01.06.0002 Reinigung als Endreinigung bei eingebrachter loser Möblierung,**
*** wie Position 01.06.0001
Reinigung als Endreinigung bei eingebrachter loser Möblierung,

Wie vor beschrieben, jedoch
Baufeinreinigung als Endreinigung bei eingebrachter loser Möblierung,
Ausführung nur innenseitig,
zu einem späteren Zeitpunkt auf Anordnung der Objektüberwachung.

(einseitige innenseitige Reinigung; abgerechnet wird die einfache Ansichtfläche der Fenster oder Holz-Pfosten- Riegel-Fassade)
Menge: 1,000 St

**01.06.0003 Fassade Pos. S2 Ansicht Süd Achse NG/ N1-N4 Erdgeschoss**
*** Bezugsbeschreibung
Fassade Pos. S2 Ansicht Süd Achse NG/ N1-N4 Erdgeschoss

wie unter dem Punkt "REINIGUNGSVERFAHREN BAUFEINREINIGUNG" beschrieben reinigen:
Die Reinigung der Verglasung, und Öffnungsflügel, außen liegender Jalousie sowie aller Fassadenprofile ist hier für Innen und Aussen einzukalkulieren.
(beidseitige Reinigung; abgerechnet wird die einfache Ansichtsfläche der Fenster oder Holz-Pfosten- Riegel-Fassade. Es werden nicht beide Seiten gesondert abgerechnet.)

Siehe auch A-620 Ansichten Süd BA 6 in den Anlagen

Reinigung der Fassade bestehend aus:
- Fassadenelement Erdgeschoss Süd Pos. S2, Größe des Gesamtelementes  ca. 31,52 m x 2,19 m (B x H) zzgl- 2 Stück "Brüstungsbereich" der Türen ca. 1,21 x0,80 m
Oberkante Aussenseite Fassadenband bis ca. 3,06 m über Standfläche,
Oberkante Innenseite Fassadenband ca. 3,05 m über OK FFB EG,

Fassadenband bestehend aus
- 13 Stück festverglaste Felder je ca. 1,12 bis 1,33 x 2,20 m

- 9 Felder, bestehend aus einer seitlichen Festverglasung je ca. 0,33x1,70 m und einem Feld mit Einsatzöffnungsflügel je ca. 1,00x1,70 mund zusätzl. einem festverglasten Oberlicht je ca. 1,33 x 0,50 m
- 1 Feld, bestehend aus einem Feld mit Einsatzöffnungsflügel je ca. 1,0 x 1,70 m und zusätzl. einem festverglasten Oberlicht je ca. 1,0x0,5m
- 2 Felder, bestehend aus einem Feld mit Einsatzöffnungstür nach Punkt 1.5 und zusätzl. einem festverglasten Oberlicht je ca. 1,50 x 3,01 m
- 4 Paneelfeld ( Mittelfeld ) mit  Glaspaneelen ca.  0,4 x 2,20 m
- 2 Felder mit Füllung mit Lüftungslamellen ca. 70 x 2,20 m
-einschließlich außenliegender, durchgehender Alufensterbank vor allen Elementen
Menge: 1,000 St

**01.06.0004 Reinigung als Endreinigung bei eingebrachter loser Möblierung,**
*** wie Position 01.06.0003
Reinigung als Endreinigung bei eingebrachter loser Möblierung,

Wie vor beschrieben, jedoch
Baufeinreinigung als Endreinigung bei eingebrachter loser Möblierung,
Ausführung nur innenseitig,
zu einem späteren Zeitpunkt auf Anordnung der Objektüberwachung.

(einseitige innenseitige Reinigung; abgerechnet wird die einfache Ansichtfläche der Fenster oder Holz-Pfosten- Riegel-Fassade)
Menge: 1,000 St

**01.06.0005 Fassade Pos. S3 Ansicht Süd Achse NG/ N1-N4 1. Obergeschoss**
*** Bezugsbeschreibung
Fassade Pos. S3 Ansicht Süd Achse NG/ N1-N4  1. Obergeschoss

wie unter dem Punkt "REINIGUNGSVERFAHREN BAUFEINREINIGUNG" beschrieben reinigen:
Die Reinigung der Verglasung, und Öffnungsflügel, sowie aller Fassadenprofile, außenliegender Jalousie ist hier für Innen und Aussen einzukalkulieren.
(beidseitige Reinigung; abgerechnet wird die einfache Ansichtsfläche der Fenster oder Holz-Pfosten- Riegel-Fassade. Es werden nicht beide Seiten gesondert abgerechnet.)

Siehe auch A-620 Ansichten Süd BA 6 in den Anlagen

Reinigung der Fassade bestehend aus:
- Fassadenelement 1. Obergeschoss Süd Pos. S3, Größe des Gesamtelementes  ca. 30,76m x 1,60 m (B x H)
Oberkante Aussenseite Fassadenband bis ca. 6,21 m über Standfläche,
Oberkante Innenseite Fassadenband ca. 2,45 m über OK FFB 1. OG,

Fassadenband bestehend aus
- 12 Stück festverglaste Felder je ca. 1,25 x 1,60 m

- 11 Felder, bestehend aus einer seitlichen Festverglasung je ca. 0,33 x 1,60 mund einem Feld mit Einsatzöffnungsflügel  je. ca. 1,00 x 1,60 m
- 1 Felder, bestehend aus  einem Feld mit Einsatzöffnungsflügel  je. ca. 1,00 x 1,60 m
- 2 Paneelfeld ( Mittelfeld ) mit Glas-Paneel ca. 0,35 x 1,60
- 3 Felder mit Füllung mit Lüftungslamellen ca. 0,40  bis 0,62 x 1,60m
-einschließlich außenliegender, durchgehender Alufensterbank vor allen Elementen
 -  2 St ca.  10x1,60m Verdunklung innen mit textilem Behang je ca. 4 Behänge
- 12 St Glas Absturzsicherungen vor Öffnungsflügeln B ca.1,00 m H ca. 0,30 m
Menge: 1,000 St

**01.06.0006 Reinigung als Endreinigung bei eingebrachter loser Möblierung,**
*** wie Position 01.06.0005
Reinigung als Endreinigung bei eingebrachter loser Möblierung,

Wie vor beschrieben, jedoch
Baufeinreinigung als Endreinigung bei eingebrachter loser Möblierung,
Ausführung nur innenseitig,
zu einem späteren Zeitpunkt auf Anordnung der Objektüberwachung.

(einseitige innenseitige Reinigung; abgerechnet wird die einfache Ansichtfläche der Fenster oder Holz-Pfosten- Riegel-Fassade)
Menge: 1,000 St

**01.06.0007 Fassade Pos. O1 Ansicht Ost Achse N1 1. Obergeschoss**
*** Bezugsbeschreibung
Fassade Pos. O1 Ansicht Ost Achse N1 1. Obergeschoss

wie unter dem Punkt "REINIGUNGSVERFAHREN BAUFEINREINIGUNG" beschrieben reinigen:
Die Reinigung der Verglasung, und Öffnungsflügel, sowie aller Fassadenprofile, außenliegender Jalousie ist hier für Innen und Aussen einzukalkulieren.
(beidseitige Reinigung; abgerechnet wird die einfache Ansichtsfläche der Fenster oder Holz-Pfosten- Riegel-Fassade. Es werden nicht beide Seiten gesondert abgerechnet.)

Siehe auch A-620 Ansichten Ost BA 6 in den Anlagen

Reinigung der Fassade bestehend aus:
- Fassadenelement 1. Obergeschoss Ost Pos. O1, Größe des Gesamtelementes  ca. 12,38m x 1,50 m (B x H)
Oberkante Aussenseite Fassadenband bis ca. 6,07 m über Standfläche,
Oberkante Innenseite Fassadenband ca. 2,35 m über OK FFB 1. OG,

Fassadenband bestehend aus
- 5 Stück festverglaste Felder je ca. 0,86 bis 1,27 x 1,50 m

- 4 Felder, bestehend aus einer seitlichen Festverglasung je ca. 0,33 x 1,50 mund einem Feld mit Einsatzöffnungsflügel  je. ca. 0,95 x 1,50 m
- 1 Felder, bestehend aus  einem Feld mit Einsatzöffnungsflügel  je. ca. 0,95 x 1,60 m
- 1 Paneelfeld ( Mittelfeld ) mit Glas-Paneel ca. 0,25 x 1,50
- 1 Felder mit Füllung mit Lüftungslamellen ca.0,68 x 1,50m
-einschließlich außenliegender, durchgehender Alufensterbank vor allen Elementen
- 5 St Glas Absturzsicherungen vor Öffnungsflügeln B ca.1,00 m H ca. 0,30 m
Menge: 1,000 St

**01.06.0008 Reinigung als Endreinigung bei eingebrachter loser Möblierung,**
*** wie Position 01.06.0007
Reinigung als Endreinigung bei eingebrachter loser Möblierung,

Wie vor beschrieben, jedoch
Baufeinreinigung als Endreinigung bei eingebrachter loser Möblierung,
Ausführung nur innenseitig,
zu einem späteren Zeitpunkt auf Anordnung der Objektüberwachung.

(einseitige innenseitige Reinigung; abgerechnet wird die einfache Ansichtfläche der Fenster oder Holz-Pfosten- Riegel-Fassade)
Menge: 1,000 St

**01.06.0009 Fassade Pos. O2 Ansicht Ost Achse N1/ Südostecke bis ca. Achse ND Erdgeschoss**
*** Bezugsbeschreibung
Fassade Pos. O2 Ansicht Ost Achse N1/ Südostecke bis ca. Achse ND Erdgeschoss

wie unter dem Punkt "REINIGUNGSVERFAHREN BAUFEINREINIGUNG" beschrieben reinigen:
Die Reinigung der Verglasung, und Öffnungsflügel, sowie aller Fassadenprofile, außenliegender Jalousie ist hier für Innen und Aussen einzukalkulieren.
(beidseitige Reinigung; abgerechnet wird die einfache Ansichtsfläche der Fenster oder Holz-Pfosten- Riegel-Fassade. Es werden nicht beide Seiten gesondert abgerechnet.)

Siehe auch A-620 Ansichten Ost BA 6 in den Anlagen

Reinigung der Fassade bestehend aus:
- Fassadenelement Erdgeschoss Ost Pos. O2, Größe des Gesamtelementes  ca. 7,29 x 2,19 m  zzgl. ca. 2,16 x 2,45 (B x H)
Oberkante Aussenseite Fassadenband bis ca. 3,16 m über Standfläche,
Oberkante Innenseite Fassadenband ca. 3,16 m über OK FFB EG

Fassadenband bestehend aus
- 3 Stück festverglaste Felder je ca. 0,77 bis 1,08 x 1,70 m

- 2 Felder, bestehend aus einer seitlichen Festverglasung je ca. 0,33 x 1,50 m und einem Feld mit Einsatzöffnungsflügel  je. ca. 0,95 x 1,50 m, Oberlicht ca. 1,33 x 0,50 m
- 2 Paneelfeld ( Mittelfeld ) mit Glas-Paneel ca. 0,25 bis 0,32 x 2,19m
- 2 Paneelfeld ( Mittelfeld ) mit Glas-Paneel ca. 0,17bis 0,37 x 2,45m
- 2 Felder mit Füllung mit Lüftungslamellen ca.0,76 x 2,19m
- 1 Aluminium Einsatztür ca. 1,60 x 2,45 m
- einschließlich außenliegender, durchgehender Alufensterbank vor allen Elementen
- 2 Stück Netzabsturzsicherung ca. 1,0 x 1,0 m vor Öffnungsflügeln
Menge: 1,000 St

**01.06.0010 Reinigung als Endreinigung bei eingebrachter loser Möblierung,**
*** wie Position 01.06.0009
Reinigung als Endreinigung bei eingebrachter loser Möblierung,

Wie vor beschrieben, jedoch
Baufeinreinigung als Endreinigung bei eingebrachter loser Möblierung,
Ausführung nur innenseitig,
zu einem späteren Zeitpunkt auf Anordnung der Objektüberwachung.

(einseitige innenseitige Reinigung; abgerechnet wird die einfache Ansichtfläche der Fenster oder Holz-Pfosten- Riegel-Fassade)
Menge: 1,000 St

**01.06.0011 Fassade Pos. T. N1, T.N2., T. N3, T. N4 Ansicht Nord Achse ca. NB/ N1-N5 1. Obergeschoss**
*** Bezugsbeschreibung
Fassade Pos. T. N1, T.N2., T. N3, T. N4 Ansicht Nord Achse ca. NB/ N1-N5  1. Obergeschoss

wie unter dem Punkt "REINIGUNGSVERFAHREN BAUFEINREINIGUNG" beschrieben reinigen:
Die Reinigung der Verglasung, und Öffnungsflügel, sowie aller Fassadenprofile, außenliegender Jalousie ist hier für Innen und Aussen einzukalkulieren.
(beidseitige Reinigung; abgerechnet wird die einfache Ansichtsfläche der Fenster oder Holz-Pfosten- Riegel-Fassade. Es werden nicht beide Seiten gesondert abgerechnet.)

Siehe auch A-621 Ansichten Nord BA 6 in den Anlagen

Reinigung der Fassade bestehend aus:
- Fassadenelement 1. Obergeschoss Süd Pos. T. N1, T.N2., T. N3, T. N4, Größe des Gesamtelementes  1 St. ca. 9,90 m x 1,66 m (B x H) zzgl- 1 Stück "Brüstungsbereich" der Türen ca. 1,39 mx0,84 m
Oberkante Aussenseite Fassadenband bis ca. 2,35 m über Standfläche,
Oberkante Innenseite Fassadenband ca. 2,45 m über OK FFB 1. OG,

Fassadenband bestehend aus

- 4 Stück festverglaste Felder je ca. 1,35x1,66 m

- 2 Felder, bestehend aus einer seitlichen Festverglasung je ca. 0,38 x 1,66 m und einem Feld mit Einsatzöffnungsflügel je ca. 1,00 x 1,66 m
- 1 Feld mit Einsatzöffnungstür ca. 1,39 x 2,22 m
- 1 Feld mit Füllung mit Lüftungslamellen ca. 0,45 x 1,66 m
- -einschließlich außenliegender, durchgehender Alufensterbank vor allen Elementen
 -  1 St ca.  10x1,60m Verdunklung innen mit textilem Behang je ca. 4 Behänge
Menge: 4,000 St

**01.06.0012 Reinigung als Endreinigung bei eingebrachter loser Möblierung,**
*** wie Position 01.06.0011
Reinigung als Endreinigung bei eingebrachter loser Möblierung,

Wie vor beschrieben, jedoch
Baufeinreinigung als Endreinigung bei eingebrachter loser Möblierung,
Ausführung nur innenseitig,
zu einem späteren Zeitpunkt auf Anordnung der Objektüberwachung.

(einseitige innenseitige Reinigung; abgerechnet wird die einfache Ansichtfläche der Fenster oder Holz-Pfosten- Riegel-Fassade)
Menge: 4,000 St

**01.06.0013 Fassade Pos. N2 Ansicht Nord Achse ca. NB / westl. Achse N5 1. Obergeschoss**
*** Bezugsbeschreibung
Fassade Pos. N2 Ansicht Nord Achse ca. NB / westl. Achse N5  1. Obergeschoss

wie unter dem Punkt "REINIGUNGSVERFAHREN BAUFEINREINIGUNG" beschrieben reinigen:
Die Reinigung der Verglasung, und Öffnungsflügel, sowie aller Fassadenprofile, außenliegender Jalousie ist hier für Innen und Aussen einzukalkulieren.
(beidseitige Reinigung; abgerechnet wird die einfache Ansichtsfläche der Fenster oder Holz-Pfosten- Riegel-Fassade. Es werden nicht beide Seiten gesondert abgerechnet.)

Siehe auch A-621 Ansichten Nord BA 6 in den Anlagen

Reinigung der Fassade bestehend aus:
- Fassadenelement 1. Obergeschoss Süd Pos. N2 Größe des Gesamtelementes  1 St. ca. 6,901 m x 0,56 m (B x H)
Oberkante Aussenseite Fassadenband bis ca. 2,0 m über Standfläche, Flachdach
Oberkante Innenseite Fassadenband ca. 2,45 m über OK FFB 1. OG,

Fassadenband bestehend aus

- 4 Stück festverglaste Felder je ca. 1,73x0,55 m
- einschließlich außenliegender, durchgehender Alufensterbank vor allen Elementen
Menge: 1,000 St

**01.06.0014 Reinigung als Endreinigung bei eingebrachter loser Möblierung,**
*** wie Position 01.06.0013
Reinigung als Endreinigung bei eingebrachter loser Möblierung,

Wie vor beschrieben, jedoch
Baufeinreinigung als Endreinigung bei eingebrachter loser Möblierung,
Ausführung nur innenseitig,
zu einem späteren Zeitpunkt auf Anordnung der Objektüberwachung.

(einseitige innenseitige Reinigung; abgerechnet wird die einfache Ansichtfläche der Fenster oder Holz-Pfosten- Riegel-Fassade)
Menge: 1,000 St

**01.06.0015 Fassade Pos. S4 Schrägverglasung Ansicht Süd Achse ca. NG/ N1-N4 1. Obergeschoss**
*** Bezugsbeschreibung
Fassade Pos. S4 Schrägverglasung Ansicht Süd Achse ca. NG/ N1-N4 1. Obergeschoss

wie unter dem Punkt "REINIGUNGSVERFAHREN BAUFEINREINIGUNG" beschrieben reinigen:
Die Reinigung der Verglasung, und Öffnungsflügel, sowie aller Fassadenprofile, außenliegender Jalousie ist hier für Innen und Aussen einzukalkulieren.
(beidseitige Reinigung; abgerechnet wird die einfache Ansichtsfläche der Fenster oder Holz-Pfosten- Riegel-Fassade. Es werden nicht beide Seiten gesondert abgerechnet.)

Siehe auch A-620 Ansichten Süd BA 6 in den Anlagen

Reinigung der Fassade bestehend aus:
- Fassadenelement 1. Obergeschoss Süd Pos. S4
Schrägverglasung ca. 72° Neigung Größe des Gesamtelementes  1 St. ca. 30,76 m x 0,65 m (B x H)
Oberkante Aussenseite Fassadenband bis ca. 0,75 m über davor liegendem Flachdach
Oberkante Innenseite Fassadenband ca. 4,00 m über OK FFB 1. OG,

Fassadenband bestehend aus
- 12 Stück festverglaste Felder je ca. 2,36 x 0,65 m
- 2 Stück Glas-Paneel- Felder  je ca. 0,36 x 0,65 m
- 3 Stück Glas-Paneel- Felder je ca. 0,70 x 0,65 m
-einschließlich außenliegender, durchgehender Alufensterbank vor allen Elementen
 -  2 St ca.  10x0,65m Verdunklung innen mit textilem Behang je ca. 4 Behänge
Menge: 1,000 St

**01.06.0016 Reinigung als Endreinigung bei eingebrachter loser Möblierung,**
*** wie Position 01.06.0015
Reinigung als Endreinigung bei eingebrachter loser Möblierung,

Wie vor beschrieben, jedoch
Baufeinreinigung als Endreinigung bei eingebrachter loser Möblierung,
Ausführung nur innenseitig,
zu einem späteren Zeitpunkt auf Anordnung der Objektüberwachung.

(einseitige innenseitige Reinigung; abgerechnet wird die einfache Ansichtfläche der Fenster oder Holz-Pfosten- Riegel-Fassade)
Menge: 1,000 St

**01.06.0017 Fassade Pos. T. N5 Schrägverglasung Ansicht Nord Achse ca. NB/ N1-N5 1. Obergeschoss**
*** Bezugsbeschreibung
Fassade Pos. T. N5 Schrägverglasung Ansicht Nord Achse ca. NB/ N1-N5 1. Obergeschoss

wie unter dem Punkt "REINIGUNGSVERFAHREN BAUFEINREINIGUNG" beschrieben reinigen:
Die Reinigung der Verglasung, und Öffnungsflügel, sowie aller Fassadenprofile, außenliegender Jalousie ist hier für Innen und Aussen einzukalkulieren.
(beidseitige Reinigung; abgerechnet wird die einfache Ansichtsfläche der Fenster oder Holz-Pfosten- Riegel-Fassade. Es werden nicht beide Seiten gesondert abgerechnet.)

Siehe auch A-621 Ansichten Nord BA 6 in den Anlagen

Reinigung der Fassade bestehend aus:
- Fassadenelement 1. Obergeschoss Süd Pos. T. N5
Schrägverglasung ca. 72° Neigung Größe des Gesamtelementes  1 St. ca. 41,72 m x 0,65 m (B x H)
Oberkante Aussenseite Fassadenband bis ca. 0,75 m über davor liegendem Flachdach
Oberkante Innenseite Fassadenband ca. 4,00 m über OK FFB 1. OG,

Fassadenband bestehend aus
- 16 Stück festverglaste Felder je ca. 2,36 x 0,65 m
- 3 Stück Glas-Paneel- Felder  je ca. 0,37 x 0,65 m
- 4 Felder mit Füllung mit Lüftungslamellen je ca. 0,70 x 0,65 m
-einschließlich außenliegender, durchgehender Alufensterbank vor allen Elementen
 -  2 St ca.  10x0,65m Verdunklung innen mit textilem Behang je ca. 4 Behänge
Menge: 1,000 St

**01.06.0018 Reinigung als Endreinigung bei eingebrachter loser Möblierung,**
*** wie Position 01.06.0017
Reinigung als Endreinigung bei eingebrachter loser Möblierung,

Wie vor beschrieben, jedoch
Baufeinreinigung als Endreinigung bei eingebrachter loser Möblierung,
Ausführung nur innenseitig,
zu einem späteren Zeitpunkt auf Anordnung der Objektüberwachung.

(einseitige innenseitige Reinigung; abgerechnet wird die einfache Ansichtfläche der Fenster oder Holz-Pfosten- Riegel-Fassade)
Menge: 1,000 St

**01.06.0019 Fassade Schrägverglasung Ansicht Süd Achse ca. NG/ N4-N5 1. Obergeschoss**
*** Bezugsbeschreibung
Fassade  Schrägverglasung Ansicht Süd Achse ca. NG/ N4-N5 1. Obergeschoss

wie unter dem Punkt "REINIGUNGSVERFAHREN BAUFEINREINIGUNG" beschrieben reinigen:
Die Reinigung der Verglasung, und Öffnungsflügel, sowie aller Fassadenprofile, außenliegender Jalousie ist hier für Innen und Aussen einzukalkulieren.
(beidseitige Reinigung; abgerechnet wird die einfache Ansichtsfläche der Fenster oder Holz-Pfosten- Riegel-Fassade. Es werden nicht beide Seiten gesondert abgerechnet.)

Reinigung der Fassade bestehend aus:
- Fassadenelement 1. Obergeschoss Süd  Achse NG/ N4-N5, Z- OG 18
Schrägverglasung ca. 72° Neigung Größe des Gesamtelementes  1 St. ca. 9,93 m x 1,35 m (B x H)
Oberkante Aussenseite Fassadenband bis ca. 1,5 m über davor liegendem Flachdach
Oberkante Innenseite Fassadenband ca. 4,80 m über OK FFB 1. OG,

Fassadenband bestehend aus
- 4 Stück festverglaste Felder je ca. 2,9 x 1,35 m
- 1 Stück Glas-Paneel- Felder je ca. 0,75 x 1,35 m
-einschließlich außenliegender, durchgehender Alufensterbank vor allen Elementen
 -  1 St ca.  9,23 x 1,35m Verdunklung innen mit textilem Behang je ca. 4 Behängen
Menge: 1,000 St

**01.06.0020 Reinigung als Endreinigung bei eingebrachter loser Möblierung,**
*** wie Position 01.06.0019
Reinigung als Endreinigung bei eingebrachter loser Möblierung,

Wie vor beschrieben, jedoch
Baufeinreinigung als Endreinigung bei eingebrachter loser Möblierung,
Ausführung nur innenseitig,
zu einem späteren Zeitpunkt auf Anordnung der Objektüberwachung.

(einseitige innenseitige Reinigung; abgerechnet wird die einfache Ansichtfläche der Fenster oder Holz-Pfosten- Riegel-Fassade)
Menge: 1,000 St

**01.06.0021 Zulage zu Reinigung Fassaden ü. 3,80 m**
Zulage zu Reinigung Fassaden ü. 3,80 m
Zulage zu Reinigung von Fassadenbauteilen für den Einsatz von Arbeitsbühnen/Gerüsten mit
Höhe über 2,0 m
für das Reinigen von Fassadenbereichen, (PR-Fassaden Holz, PR-Fassaden, Sonnenschutz außen), die 3,80 m bis 7,50 m über Gelände liegen
Menge: 68,000 m2

#### 01.07 REGIEARBEITEN

*Hinweis: Stundenlohnarbeiten*
Stundenlohnarbeiten

Für Änderungen geringen Umfanges und unvorhergesehene
Arbeiten.
Stundenlohnarbeiten müssen von der Bauleitung
angeordnet sein und täglich zur Unterschrift vorgelegt
werden.
Nicht abgezeichnete Berichte werden nicht anerkannt.

Die nachfolgend aufgeführten Stundenlohnsätze gelten
einschl. aller Zuschläge wie Auslösungen, Trennungs-,
Wege- und Unterkunftsgelder, Reisekosten,
Wochenendfahrten u.ä.
Bei den Gerätekosten muß das Bedienungspersonal
eingerechnet werden und die Kosten für Transport,
Vorhaltung, Reparatur, Betriebsstoffe etc. müssen
enthalten sein. Meister- und Polierstunden werden
während der Aussführung sonstiger Leistungen nicht
gesondert vergütet.

**01.07.0001 Stunden eines Facharbeiters**
Menge: 40,000 h

**01.07.0002 Stunden eines Hilfsarbeiters**
Menge: 80,000 h

**01.07.0003 Hochdruckreiniger**
Hochdruckreiniger
Hochdruckreiniger 120 bar inkl. Bedienung
Menge: 20,000 h

### 02 BAUFEINREINIGUNG 8. BAUABSCHNITT

*Hinweis: Es gelten die unter Titel 01 aufgeführten ZTVs und weiteren Vortexte*

#### 02.01 GERÜSTE

**02.01.0001 Arbeits- und Schutzgerüste, Leitern etc. für sämtliche in diesem LV beschriebenen Leistungen und für alle beschriebenen Reinigungsdurchgänge,**
Arbeits- und Schutzgerüste, Leitern etc. für sämtliche in diesem LV beschriebenen Leistungen und für alle beschriebenen Reinigungsdurchgänge,
insbesondere im Bereich der Sporthalle. Die Arbeitshöhen sind in den einzelnen Positionen beschrieben.

Alle Gerüste und Leitern müssen den derzeit gültigen gesetzlichen Anforderungen an den Arbeits- und Unfallschutz entsprechen.

Für die Reinigung der Sporthalle steht ein Rollgerüst für alle Firmen mit einer Arbeitshöhe bis 11 m zur Verfügung. (Gebrauchsüberlassung)
Es ist zu beachten, dass dieses zum Transport von Binderfeld zu Binderfeld bzw. für die Höhendifferenzen zwischen Traufe und First durch die nutzende Firma mehrfach umzubauen ist.
Dies ist in die Positionen einzukalkulieren

In die Positionen ist Einzukalkulieren ist de Koordinationsaufwand mit den anderen Firmen, die ebenfalls das Gerüst nutzen.
Menge: 1,000 psch

#### 02.02 BAUGROBREINIGUNG

**02.02.0001 Aufnehmen Abfall als vorgezogene Leistung,**
Aufnehmen Abfall als vorgezogene Leistung,
Aufnehmen von partiell im Gebäude verteilten Abfall, wie Siedlungsabfälle, Verpackungen, Baustoffreste etc., in Behälter des AN sammeln.
Ausführung nur auf Anordnung der Objektüberwachung.

Die Leistung erstreckt sich über die gesamte Ausbauzeit bis zur Übergabe an den Bauherrn. Der Auftragnehmer hat je nach Erfordernis sofort Leute zur Verfügung zu stellen.

Abfallentsorgung in separater Position erfasst.
Menge: 2350,000 m2

**02.02.0002 Kehren Geschosse als vorgezogene Leistung,**
Kehren Geschosse  als vorgezogene Leistung,
Kehren Geschosse mit Kehrspänen, nach Erfordernis Verschmutzungsgrad,
angefallenes Kehrgut in Behälter des AN sammeln.
Ausführung nur auf Anordnung der Objektüberwachung.

Die Leistung erstreckt sich über die gesamte Ausbauzeit bis zur Übergabe an den Bauherrn. Der Auftragnehmer hat je nach Erfordernis sofort Leute zur Verfügung zu stellen.

Abfallentsorgung in separater Position erfasst.
Menge: 2350,000 m2

**02.02.0003 Saugen Geschosse als vorgezogene Leistung,**
Saugen Geschosse als vorgezogene Leistung,
Saugen Geschosse, angefallenes Sauggut in Behälter des AN sammeln,
Ausführung nur auf Anordnung der Objektüberwachung.

Die Leistung erstreckt sich über die gesamte Ausbauzeit bis zur Übergabe an den Bauherrn. Der Auftragnehmer hat je nach Erfordernis sofort Leute zur Verfügung zu stellen.

Abfallentsorgung  in separater Position erfasst.
Menge: 1800,000 m2

**02.02.0004 Baumischabfälle, ohne Containertransport**
Baumischabfälle, ohne Containertransport
Abfallschlüsselnummer AVV 17 09 04
Menge: 8,000 t

**02.02.0005 An- und Abfahrt von Container bis 7m³**
An- und Abfahrt von Container bis 7m³
Volumen Container 5 - 7 m³

Es sind abschließbare Container mit Deckel zu verwenden. Der Auftraggeber trägt nicht die Entsorgungskosten sofern der Container mit Material befüllt wird das nicht Eigentum des Auftraggebers ist.
Menge: 2,000 St

#### 02.03 BAUFEINREINIGUNG ALLG. RÄUME

**02.03.0001 Umkleide N- EG 1, N-EG 3, N-EG 5**
*** Bezugsbeschreibung
Umkleide N- EG 1, N-EG 3, N-EG 5
Grundfläche: ca 23 m²
Raumhöhe ca. 2,30 m

wie unter dem Punkt "REINIGUNGSVERFAHREN BAUFEINREINIGUNG" beschrieben reinigen:

Bodenbelag:  PVC freier Polyolefin Objektbelag,
Wände: mit Trockenwände, Massivbau geputzt, gestrichen, Sichtbeton gestrichen
Decke: Decke Gipskarton Akustiklochung

Türen nach D-12.42, 12.44 - D-12.47:
Stahlzarge,
Türblatt stumpf mit Leibungsfalz, Türblattdicke ca. 42 mm,
Oberfläche Schichtstoff für Türblatt,
Pulverbeschichtung für Zarge.
Größe:  2 St BxH ca. 1,12 x 2,03 m;
  1 St ca. 1,01 x 2,135 m

Deckeneinbauteile:
Drallauslass ca. (mm) 500/500 : 2 Stck
LED Einbauleuchte ca. (mm) Ø280: 5 Stck
Deckeneinbaulautsprecher ca. (mm) Ø200 : 1 Stck

Einbaumöbel
1 x Wandspiegel B/H ca. 30/180 cm,
ca. 12,10m Hakenleiste mit Blende und Sicherheitshaken aus Stahl
Siehe Zeichnung D-15.25

Lose Möblierung:
Garderobenbank ca. 16,10 m Stahlgestell Sitzfläche Holzbretter, lackiert mit Ablage für Schuhe

Ausführung in den Räumen: N- EG 1, N-EG 3, N-EG 5
Siehe auch Grundrisse, Detailpläne in der Anlage
Abrechnung erfolgt Raumweise.
1 Stück entspricht 1 Raum komplett
Menge: 3,000 St

**02.03.0002 Baufeinreinigung zweiter Durchgang,**
*** wie Position 02.03.0001
Baufeinreinigung zweiter Durchgang,

Wie vor beschrieben,
Ausführung zu einem früheren Zeitpunkt auf Anordnung der Objektüberwachung.

Abrechnung erfolgt Raumweise.
1 Stück entspricht 1 Raum
Menge: 3,000 St

**02.03.0003 Umkleide N- EG 2, N-EG 4, N-EG 6**
*** Bezugsbeschreibung
Umkleide N- EG 2, N-EG 4, N-EG 6
Grundfläche: ca 23,20 m²
Raumhöhe ca. 2,30 m

wie unter dem Punkt "REINIGUNGSVERFAHREN BAUFEINREINIGUNG" beschrieben reinigen:

Bodenbelag:  PVC freier Polyolefin Objektbelag,
Wände: mit Trockenwände, Massivbau geputzt, gestrichen, Sichtbeton gestrichen
Decke: Decke Gipskarton Akustiklochung

Türen nach D-12.42, D-12.44 - D-12.47:
Stahlzarge,
Türblatt stumpf mit Leibungsfalz, Türblattdicke ca. 42 mm,
Oberfläche Schichtstoff für Türblatt,
Pulverbeschichtung für Zarge.
Größe:  2 St BxH ca. 1,12 x 2,03 m;
  1 St ca. 0,885 x 2,135 m

Deckeneinbauteile:
Drallauslass ca. (mm) 500/500 : 2 Stck
LED Einbauleuchte ca. (mm) Ø280: 5 Stck
Deckeneinbaulautsprecher ca. (mm) Ø200 : 1 Stck

Einbaumöbel
- 1 St. Einbauschrank als  Insallationsschrank: Alle Schrankoberflächen Oberfläche  außen: Birke furniert klarlackiert, innen: melaminharz beschichtet, B/H/T ca. 200 / 230/21 cm mit 2 Drehtüren, Spiegel  B/H ca. 50/205 cm
nach D-15.23, einschl Absaugen  je 1 x Elektro- und Fußbodenheizungsunteverteiler
- ca. 15,35 m Hakenleiste mit Blende und Sicherheitshaken aus Stahl
Siehe Zeichnung D-15.25

Lose Möblierung:
Garderobenbank ca. 15,35 m Stahlgestell Sitzfläche Holzbretter, lackiert mit Ablage für Schuhe

Ausführung in den Räumen: N- EG 2, N-EG 4, N-EG 6
Siehe auch Grundrisse, Detailpläne in der Anlage
Abrechnung erfolgt Raumweise.
1 Stück entspricht 1 Raum komplett
Menge: 3,000 St

**02.03.0004 Baufeinreinigung zweiter Durchgang,**
*** wie Position 02.03.0003
Baufeinreinigung zweiter Durchgang,

Wie vor beschrieben,
Ausführung zu einem früheren Zeitpunkt auf Anordnung der Objektüberwachung.

Abrechnung erfolgt Raumweise.
1 Stück entspricht 1 Raum
Menge: 3,000 St

**02.03.0005 Umkleide N- EG 10, N-EG 11, N-EG 12**
*** Bezugsbeschreibung
Umkleide N- EG 10, N-EG 11, N-EG 12
Grundfläche: ca 8 m²
Raumhöhe ca. 2,30 m

wie unter dem Punkt "REINIGUNGSVERFAHREN BAUFEINREINIGUNG" beschrieben reinigen (nur der Anteil Umkleide (Waschraum in separater Position)):

Bodenbelag:  PVC freier Polyolefin Objektbelag,
Wände: mit Trockenwände, Massivbau geputzt, gestrichen, Sichtbeton gestrichen
Decke: Decke Gipskarton Akustiklochung

Türen nach
Stahlzarge,
Türblatt stumpf mit Leibungsfalz, Türblattdicke ca. 42 mm,
Oberfläche Schichtstoff für Türblatt,
Pulverbeschichtung für Zarge.
nach D12.42
Größe:  1 St BxH ca. 0,885 x 2,135 m;
nach D12.43 mit Lochblech als Oberblende und Stahlkämpfer
Größe:  1 St BxH ca. 0,885 x 2,30 m;

Deckeneinbauteile:
Drallauslass ca. (mm) 500/500 : 1 Stck
LED Einbauleuchte ca. (mm) Ø280: 2 Stck
Deckeneinbaulautsprecher ca. (mm) Ø200 : 1 Stck

Anbauelement: 1 Heizkörper H/B/T ca. 1000/900/173 mm bis 1800/600/117

Einbaumöbel
- ca.0,84 m Hakenleiste mit Blende und Sicherheitshaken aus Stahl
Siehe Zeichnung D-15.25

Lose Möblierung:
- 1 St Schreibtisch B/T/H ca. 140/80/76 cm Stahlgestell pulverbeschichtet Tischplatte melaminharz beschichtet
- 1 St Freischwinger- Stuhl
- 1 St Garderobenschrank mit 2 Abteilen und 4 Drehtüren, 2 Fächer über- und nebeneinander, Material HPL Vollkern
Abmessungen:
Schrankhöhe: ca. 1800 mm, bis 1850 mm einschl. Sockel
Schrankbreite: ca.  700  bis 900 mm,
Schranktiefe: ca.  500 mm bis ca. 530 mm

- 1 St Pinnwand Korklinol  B/H ca. 140/80 cm mit Aluminiumrahmen

Ausführung in den Räumen: N- EG 10, N-EG 11, N-EG 12- nur der Anteil Umkleide (Waschraum in separater Position)
Siehe auch Grundrisse, Detailpläne in der Anlage
Abrechnung erfolgt Raumweise.
1 Stück entspricht 1 Raum komplett
Menge: 3,000 St

**02.03.0006 Baufeinreinigung zweiter Durchgang,**
*** wie Position 02.03.0005
Baufeinreinigung zweiter Durchgang,

Wie vor beschrieben,
Ausführung zu einem früheren Zeitpunkt auf Anordnung der Objektüberwachung.

Abrechnung erfolgt Raumweise.
1 Stück entspricht 1 Raum
Menge: 3,000 St

**02.03.0007 Waschraum N-EG 1a, N-EG 3a, N-EG 5a**
*** Bezugsbeschreibung
Waschraum N-EG 1a, N-EG 3a, N-EG 5a
Grundfläche: ca. 11,35 m²
Raumhöhe ca. bis ca. 2,325 m
siehe auch Fliesenspiegel D-09.02, D-09.04, D-09.06

wie unter dem Punkt "REINIGUNGSVERFAHREN BAUFEINREINIGUNG" beschrieben reinigen:

Bodenbelag:  Bodenfliesen 5/5 cm
Wände: raumhoch Wandfliesen 30/60 cm ca. 40,5 m²
Decke: Gipskartondecke glatt
Tür: in den jeweiligen Positionen der Umkleiden enthalten

Einbauteile:
2 St Waschbecken mit Armatur
1 St Spiegel fliesenbündig  B/H ca. 175/90 cm
4 St Duscharmatur
2 St Duschrinne l ca. 1,65 m mit Edelstahlrost
8 St Handtuch- Doppelhaken
2 St Flüssigseifenspender
2 St Abfalleimer
1 St Papierhandtuchspender

Einbauteile Decke:
Drallauslass ca. (mm) 500/500 : 2 Stck
LED Einbauleuchte ca. (mm) Ø270 : 4 Stck
Deckeneinbaulautsprecher ca. (mm) Ø200 : 1 Stck

Ausführung in den Räumen: N- EG 1a, N-EG 3a, N-EG 5a
Siehe auch Grundrisse, Detailpläne in der Anlage
Abrechnung erfolgt Raumweise.
1 Stück entspricht 1 Raum komplett
Menge: 3,000 St

**02.03.0008 Baufeinreinigung zweiter Durchgang,**
*** wie Position 02.03.0007
Baufeinreinigung zweiter Durchgang,

Wie vor beschrieben,
Ausführung zu einem früheren Zeitpunkt auf Anordnung der Objektüberwachung.

Abrechnung erfolgt Raumweise.
1 Stück entspricht 1 Raum
Menge: 3,000 St

**02.03.0009 Waschraum N-EG 2a, N-EG 4a, N-EG 6a**
*** Bezugsbeschreibung
Waschraum N-EG 2a, N-EG 4a, N-EG 6a
Grundfläche: ca. 10,85 m²
Raumhöhe ca. bis ca. 2,325 m
siehe auch Fliesenspiegel D-09.03, D-09.05

wie unter dem Punkt "REINIGUNGSVERFAHREN BAUFEINREINIGUNG" beschrieben reinigen:

Bodenbelag:  Bodenfliesen 5/5 cm
Wände: raumhoch Wandfliesen 30/60 cm, ca. 41,5 m²
Decke: Gipskartondecke glatt
Tür: in den jeweiligen Positionen der Umkleiden enthalten

Einbauteile:
2 St Waschbecken mit Armatur
1 St Spiegel fliesenbündig  B/H ca. 176/90 cm
4 St Duscharmatur
2 St Duschrinne l ca. 1,65 m mit Edelstahlrost
10 St Handtuch- Doppelhaken
2 St Flüssigseifenspender
2 St Abfalleimer
1 St Papierhandtuchspender

Einbauteile Decke:
Drallauslass ca. (mm) 500/500 : 2 Stck
LED Einbauleuchte ca. (mm) Ø270 : 5 Stck
Deckeneinbaulautsprecher ca. (mm) Ø200 : 1 Stck

Ausführung in den Räumen: N- EG 2a, N-EG 4a, N-EG 6a
Siehe auch Grundrisse, Detailpläne in der Anlage
Abrechnung erfolgt Raumweise.
1 Stück entspricht 1 Raum komplett
Menge: 3,000 St

**02.03.0010 Baufeinreinigung zweiter Durchgang,**
*** wie Position 02.03.0009
Baufeinreinigung zweiter Durchgang,

Wie vor beschrieben,
Ausführung zu einem früheren Zeitpunkt auf Anordnung der Objektüberwachung.

Abrechnung erfolgt Raumweise.
1 Stück entspricht 1 Raum
Menge: 3,000 St

**02.03.0011 Waschraum Lehrer N-EG 10, N-EG 11, N-EG 12**
*** Bezugsbeschreibung
Waschraum Lehrer N-EG 10, N-EG 11,  N-EG 12
Grundfläche: ca. 4,05 m²
Raumhöhe ca. 2,325 m
siehe auch Fliesenspiegel D-09.10

wie unter dem Punkt "REINIGUNGSVERFAHREN BAUFEINREINIGUNG" beschrieben reinigen (nur der Anteil Waschraum, Umkleide in separater Position):

Bodenbelag:  Bodenfliesen 5/5 cm
Wände: raumhoch Wandfliesen 30/60 cm, ca. 17 m²
Decke: Gipskartondecke glatt
Tür: in den jeweiligen Positionen der Umkleiden enthalten

Einbauteile:
1 St Waschbecken mit Armatur
1 St Spiegel fliesenbündig  B/H ca. 60/90 cm
1 St Duscharmatur
1 St Bodenablauf mit Edelstahlrost ca. 15/15 cm
1 St WC-Schüsseln, mit Zubehör wie Papierhaltern, Haken, Spüldrückern, Abdeckungen, Hygieneabfalleimer, usw.
1 St feste Duschabtrennung VSG- Glas B/H ca. 100/232 cm
2 St Handtuch- Doppelhaken
1 St Flüssigseifenspender
1 St Abfalleimer
1 St Papierhandtuchspender
1 St Heizkörper Oberfläche glatt H/B/T ca. 1000x500x50 mm

Einbauteile Decke:
Drallauslass ca. (mm) 500/500 : 2 Stck
LED Einbauleuchte ca. (mm) Ø270 : 2 Stck

Ausführung in den Räumen: Waschraum Lehrer N-EG 10, N-EG 11,  N-EG 12 nur Anteil Waschraum
Siehe auch Grundrisse, Detailpläne in der Anlage
Abrechnung erfolgt Raumweise.
1 Stück entspricht 1 Raum komplett
Menge: 3,000 St

**02.03.0012 Baufeinreinigung zweiter Durchgang,**
*** wie Position 02.03.0011
Baufeinreinigung zweiter Durchgang,

Wie vor beschrieben,
Ausführung zu einem früheren Zeitpunkt auf Anordnung der Objektüberwachung.

Abrechnung erfolgt Raumweise.
1 Stück entspricht 1 Raum
Menge: 3,000 St

**02.03.0013 Behinderten Umkleide N-EG 13**
*** Bezugsbeschreibung
Behinderten Umkleide N-EG 13
Grundfläche: ca. 10,92 m²
Raumhöhe ca. bis ca. 2,31 m
siehe auch Fliesenspiegel D-09.11

wie unter dem Punkt "REINIGUNGSVERFAHREN BAUFEINREINIGUNG" beschrieben reinigen:

Bodenbelag:  Bodenfliesen 5/5 cm
Wände: raumhoch Wandfliesen 30/60 cm, ca. 31 m²
Decke: Gipskartondecke glatt
Tür: in den jeweiligen Positionen der Umkleiden enthalten

Einbauteile:
1 St  barrierefreies Waschbecken mit Armatur
1 St Spiegel fliesenbündig  B/H ca. 60/90 cm
1 St Duscharmatur mit Brause, Duschschlauch,
1 St Seifen-Ablage
1 St Bodenablauf mit Edelstahlrost
1 St barrierefreiem WC mit Armatur und 2 Stützgriffen mit Zubehör wie Papierhaltern, Haken, Spüldrückern, Abdeckungen, Hygieneabfalleimer, usw.
1 St Wandklapp- Pflegeliege
2 St Handtuch- Doppelhaken
1 St Flüssigseifenspender
1 St Abfalleimer
1 St Papierhandtuchspender
1 St Heizkörper Oberfläche glatt H/B/T ca. 1800x900x117 mm

Einbauteile Decke:
Drallauslass ca. (mm) 500/500 : 2 Stck
LED Einbauleuchte ca. (mm) Ø270 : 3 Stck
Deckeneinbaulautsprecher ca. (mm) Ø200 : 1 Stck

Ausführung in den Räumen: N-EG 13
Siehe auch Grundrisse, Detailpläne in der Anlage
Abrechnung erfolgt Raumweise.
1 Stück entspricht 1 Raum komplett
Menge: 1,000 St

**02.03.0014 Baufeinreinigung zweiter Durchgang,**
*** wie Position 02.03.0013
Baufeinreinigung zweiter Durchgang,

Wie vor beschrieben,
Ausführung zu einem früheren Zeitpunkt auf Anordnung der Objektüberwachung.

Abrechnung erfolgt Raumweise.
1 Stück entspricht 1 Raum
Menge: 1,000 St

*Hinweis: FLURE + TREPPENHÄUSER + Foyer-Tribüne*

**02.03.0015 Flur N-EG 14**
*** Bezugsbeschreibung
Flur N-EG 14
berechnet nur ebene Fläche mit Polyolefin Bodenbelag bis zur Austrittsstufe der Treppen
Grundfläche: ca. 62 m²
Raumhöhe ca. 2,30 m

wie unter dem Punkt "REINIGUNGSVERFAHREN BAUFEINREINIGUNG" beschrieben reinigen:

Bodenbelag:  PVC freier Polyolefin Objektbelag,
Wände: Mauerwerk geputzt und gestrichen, Stahlbeton gestrichen
Decke: Decke Gipskarton Akustiklochung
Tür: in den jeweiligen Positionen der Umkleiden enthalten, Rohrrahmentüren in separaten Positionen enthalten

Einbauteile Decke:
- Tellerventil ca. (mm) Ø135 : 7 Stck
- LED Einbauleuchte ca. (mm) Ø280: 18 Stck
- Deckeneinbaulautsprecher ca. (mm) Ø200 : 4 Stck
- Fluchtwegeschilder: 2 Stck

Ausführung in den Räumen: Flur N-EG 14
berechnet nur ebene Fläche mit Polyolefin Bodenbelag bis zur Austrittsstufe der Treppen
Siehe auch Grundrisse, Detailpläne in der Anlage
Abrechnung erfolgt Raumweise.
1 Stück entspricht 1 Raum komplett
Menge: 1,000 St

**02.03.0016 Baufeinreinigung zweiter Durchgang,**
*** wie Position 02.03.0015
Baufeinreinigung zweiter Durchgang,

Wie vor beschrieben,
Ausführung zu einem früheren Zeitpunkt auf Anordnung der Objektüberwachung.

Abrechnung erfolgt Raumweise.
1 Stück entspricht 1 Raum
Menge: 1,000 St

**02.03.0017 Treppenhaus N-EG 16, N-EG 17**
*** Bezugsbeschreibung
Treppenhaus N-EG 16, N-EG 17
von Antrittstreppe UG bis einschl. Austrittstreppe EG
Grundfläche: ca. 14,5 m²
Raumhöhe bis ca. 5,00 m

wie unter dem Punkt "REINIGUNGSVERFAHREN BAUFEINREINIGUNG" beschrieben reinigen

Treppen: Waschbeton auf Tritt- und Setzstufe, Breite ca. 1,54 m
3 Treppenäufe:
  7 Stg ca. 16,7/29,8 cm
  8 Stg ca. 16,7/26,4 cm
  8 Stg ca. 16,7/29 cm
2 Zwischenpodesten je: Breite ca.  1,54 m Länge ca. 1,55 m
Bodenbelag:  PVC freier Polyolefin Objektbelag,
Wände: Mauerwerk geputzt und gestrichen, Stahlbeton gestrichen
Decke: Decke Gipskarton Akustiklochung
Tür: in den jeweiligen Positionen der Umkleiden enthalten, Rohrrahmentüren in separaten Positionen enthalten

2 St Handläufe  je ca. 10,50 m Abwicklungslänge 40 mm Ahorn lackiert mit eingelassenem Flachstahl auf ca. 11 St Stahlwandkonsolen

Einbauteile Decke:
- LED Einbauleuchte ca. (mm) Ø280: 4 Stck
- Deckeneinbaulautsprecher ca. (mm) Ø200 : 1Stck

Ausführung in den Räumen:  N-EG 16, N-EG 17
berechnet nur ebene Fläche mit Polyolefin Bodenbelag bis zur Austrittsstufe der Treppen
Siehe auch Grundrisse, Detailpläne in der Anlage
Abrechnung erfolgt Raumweise.
1 Stück entspricht 1 Raum komplett
Menge: 2,000 St

**02.03.0018 Baufeinreinigung zweiter Durchgang,**
*** wie Position 02.03.0017
Baufeinreinigung zweiter Durchgang,

Wie vor beschrieben,
Ausführung zu einem früheren Zeitpunkt auf Anordnung der Objektüberwachung.

Abrechnung erfolgt Raumweise.
1 Stück entspricht 1 Raum
Menge: 2,000 St

**02.03.0019 Treppenhaus N-EG 15**
*** Bezugsbeschreibung
Treppenhaus N-EG 15
von Antrittstreppe UG bis einschl. Austrittstreppe EG
Grundfläche: ca. 14,5 m²
Raumhöhe bis ca. 5,00 m

wie unter dem Punkt "REINIGUNGSVERFAHREN BAUFEINREINIGUNG" beschrieben reinigen

Treppen: Waschbeton auf Tritt- und Setzstufe, Breite ca. 1,54 m
3 Treppenäufe:
  7 Stg ca. 16,7/29,8 cm
  8 Stg ca. 16,7/26,4 cm
  8 Stg ca. 16,7/29 cm
2 Zwischenpodesten je: Breite ca.  1,54 m Länge ca. 1,55 m
Bodenbelag:  PVC freier Polyolefin Objektbelag,
Wände: Mauerwerk geputzt und gestrichen, Stahlbeton gestrichen
Decke: Decke Gipskarton Akustiklochung
Tür: in den jeweiligen Positionen der Umkleiden enthalten, Rohrrahmentüren in separaten Positionen enthalten

1 St Handläufe  je ca. 10,50 m Abwicklungslänge 40 mm Ahorn lackiert mit eingelassenem Flachstahl auf ca. 11 St Stahlwandkonsolen
- 1 St. Treppenlift siehe Foto unten (Hinweis Treppenhaus vor Sanierung, d.h. nur Treppenlift und Stufen sind noch gleich) einschl. aller Erschwernisse, die für die Reinigung aus dem Treppenlift entstehen

Einbauteile Decke:
- LED Einbauleuchte ca. (mm) Ø280: 4 Stck
- Deckeneinbaulautsprecher ca. (mm) Ø200 : 1Stck

Ausführung in den Räumen:  N-EG 15
berechnet nur ebene Fläche mit Polyolefin Bodenbelag bis zur Austrittsstufe der Treppen
Siehe auch Grundrisse, Detailpläne in der Anlage
Abrechnung erfolgt Raumweise.
1 Stück entspricht 1 Raum komplett

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Foto Treppenlift (Hinweis Treppenhaus vor Sanierung, d.h. nur Treppenlift und Stufen sind noch gleich)
Menge: 1,000 St

**02.03.0020 Baufeinreinigung zweiter Durchgang,**
*** wie Position 02.03.0019
Baufeinreinigung zweiter Durchgang,

Wie vor beschrieben,
Ausführung zu einem früheren Zeitpunkt auf Anordnung der Objektüberwachung.

Abrechnung erfolgt Raumweise.
1 Stück entspricht 1 Raum
Menge: 1,000 St

**02.03.0021 Foyer mit Tribünenanlage N-EG 0 und N- EG 18**
*** Bezugsbeschreibung
Foyer mit Tribünenanlage N-EG 0 und N- EG 18

Grundfläche: ca. 305 m²
Raumhöhe ca. 3,60 m

wie unter dem Punkt "REINIGUNGSVERFAHREN BAUFEINREINIGUNG" beschrieben reinigen:

Bodenbelag:  PVC freier Polyolefin Objektbelag,  PVC freier Polyolefin Objektbelag, Eingangsmatte mit Rips und Kratzleiste und Winkelrahmen ca. 16 m²
Wände: Mauerwerk geputzt und gestrichen, Stahlbeton gestrichen
Decke: Decke Gipskarton Akustiklochung
Türen: in separaten Positionen enthalten

Einbauteile Decke:
- LED Einbauleuchte ca. (mm) Ø280: 33 Stck
- Deckeneinbaulautsprecher ca. (mm) Ø200 : 7 Stck
- Fluchtwegeschilder: 6 Stck

Sonstiges
- 3 St- Glasgeländer B ca. 1,55m, H ca. 1,10 m
- 1 St Glas- Schaukasten B×H×T: ca. 2030× 1010×60 mm
- 2 St HxBxT Bankradiator Heizkörper ca. 210 x 1800x 317 mm mit Multiplex Abdeckplatte

Tribünen und Treppenanlage nach D-18.01 bestehend aus:
- 4 St Treppen D-18.05, 6 Stg  ca. 18,5/41 cm, Breite 1,75 m Belag PVC freier Polyolefin Objektbelag,
- Sitzstufenanlage nach D-18.02, D-18.03: 2 Stg 36,7/82 cm (Trittstufen Breite 41 cm und Setzstufe Ahorn furniert, Trittstufe 41 cm PVC freier Polyolefin Objektbelag ) und 1Stufe 36,7/41 cm (Tritt- und Setzstufe Ahorn furniert) in Breiten: ca. 4,92 m, 8,73 m, 8,78 m, 5,01 m
- Sitzstufenanlage nach D-18.04: 1 Stg 36,7/82 cm (Trittstufen Breite 41 cm und Setzstufe Ahorn furniert, Trittstufe 41 cm PVC freier Polyolefin Objektbelag ),  1Stufe 36,7/41 cm (Tritt- und Setzstufe Ahorn furniert), 1Stufe 36,7/5 cm (Tritt- und Setzstufe Ahorn furniert) in Breite ca. 7,21 m
- Regietisch nach D-18.04 Breite 3,81 m Höhe ca. 1,10 m,
Seitenverkleidung außen mit Esche Sperrholz Schlitzplatte verkleidet, innen Ahorn Furnierholzplatte: 1,70 m, 3,81 m, 0,87 m, H=1,10 m; Abdeckplatten Furnierschichtholz Ahorn furniert: 3,81 x 0,41 m, 0,46 x 0,35 m, 1,29 x 0,25 m; Tischplatte Furnierschichtholz Ahorn furniert: 3,45 x 0,60 m
- 1 St Glasgeländer nach D-18.04: B ca. 3,33 m, H ca. 0,65 m
- 1 St Stahlbügel lackiert: 0,70 x 0,65 m nach D-18.04 aus Flachstahl 60x8 mm

- Absturzsicherung: nach D-18.01 und D-18.02 bestehend aus:
    - Handlauf ca. 84 cm, Länge ca. 41,62 m bestehend aus Pfosten a ca. 1,17 m Flachstahl (FL) 100x8 mm, durchlaufender FL 100x15 mm, durchlaufender FL 70x10 mm 70° geneigt
    - Edelstahlnetz BxH ca. 41,62 m x 3,60 m Ø 2 mm (85 cm Maschenweite 40mm, 2,75 m Maschenweite 70 mm) umlaufend: Rundrohr Ø30 mm, Konsolbefestigungen a ca. 58 cm

Ausführung in den Räumen: N-EG 0 und N- EG 18 (1 physischer Raum)
Siehe auch Grundrisse, Detailpläne in der Anlage
Abrechnung erfolgt Raumweise.
1 Stück entspricht 1 Raum komplett
Menge: 1,000 St

**02.03.0022 Baufeinreinigung zweiter Durchgang,**
*** wie Position 02.03.0021
Baufeinreinigung zweiter Durchgang,

Wie vor beschrieben,
Ausführung zu einem früheren Zeitpunkt auf Anordnung der Objektüberwachung.

Abrechnung erfolgt Raumweise.
1 Stück entspricht 1 Raum
Menge: 1,000 St

**02.03.0023 Treppenhaus N-UG 17**
*** Bezugsbeschreibung
Treppenhaus N-UG 17
ebener Bereich im Untergeschoss bis zum Treppenantritt
Grundfläche: ca. 6,2 m²
Raumhöhe bis ca. 3,16 m

wie unter dem Punkt "REINIGUNGSVERFAHREN BAUFEINREINIGUNG" beschrieben reinigen:

Bodenbelag:  PVC freier Polyolefin Objektbelag,
Wände: Stahlbeton gestrichen, Trockenbau gestrichen
Decke: Decke Gipskarton Akustiklochung, Stahlbeton getrichen
Tür: in separaten Positionen enthalten

Einbauteile Decke:
- LED Einbauleuchte ca. (mm) Ø280: 2 Stck

Ausführung in den Räumen: N-UG 17
berechnet nur ebene Fläche mit Polyolefin Bodenbelag bis bis zum Treppenantritt
Siehe auch Grundrisse, Detailpläne in der Anlage
Abrechnung erfolgt Raumweise.
1 Stück entspricht 1 Raum komplett
Menge: 1,000 St

**02.03.0024 Baufeinreinigung zweiter Durchgang,**
*** wie Position 02.03.0023
Baufeinreinigung zweiter Durchgang,

Wie vor beschrieben,
Ausführung zu einem früheren Zeitpunkt auf Anordnung der Objektüberwachung.

Abrechnung erfolgt Raumweise.
1 Stück entspricht 1 Raum
Menge: 1,000 St

**02.03.0025 Treppenhaus N-UG 16, N-UG 15**
*** Bezugsbeschreibung
Treppenhaus N-UG 16, N-UG 15
ebener Bereich im Untergeschoss bis zum Treppenantritt
Grundfläche: ca. 23,40 m²
Raumhöhe bis ca. 2,46 m

wie unter dem Punkt "REINIGUNGSVERFAHREN BAUFEINREINIGUNG" beschrieben reinigen:

Bodenbelag:  PVC freier Polyolefin Objektbelag,
Wände: Stahlbeton gestrichen, Trockenbau gestrichen
Decke: Decke Gipskarton Akustiklochung, Stahlbeton getrichen
Tür: in separaten Positionen enthalten

Einbauteile Decke:
- 1 St Linieneinbauleuchte ca. 4500x50x66 mm LxBxH
- Deckeneinbaulautsprecher ca. (mm) Ø200 : 1 Stck

Ausführung in den Räumen: N-UG 16, N-UG 15
berechnet nur ebene Fläche mit Polyolefin Bodenbelag bis bis zum Treppenantritt
Siehe auch Grundrisse, Detailpläne in der Anlage
Abrechnung erfolgt Raumweise.
1 Stück entspricht 1 Raum komplett
Menge: 2,000 St

**02.03.0026 Baufeinreinigung zweiter Durchgang,**
*** wie Position 02.03.0025
Baufeinreinigung zweiter Durchgang,

Wie vor beschrieben,
Ausführung zu einem früheren Zeitpunkt auf Anordnung der Objektüberwachung.

Abrechnung erfolgt Raumweise.
1 Stück entspricht 1 Raum
Menge: 2,000 St

*Hinweis: SONSTIGE*

**02.03.0027 Geräteraum N-UG 5**
*** Bezugsbeschreibung
Geräteraum N-UG 5
Grundfläche: ca 68,55 m²
Raumhöhe bis ca. 3,63 m

wie unter dem Punkt "REINIGUNGSVERFAHREN BAUFEINREINIGUNG" beschrieben reinigen:

Bodenbelag:  Linoleum
Wände: mit Trockenwände, Massivbau geputzt, gestrichen, Sichtbeton gestrichen
Decke: Decke Stahlbeton glatt, weiß gestrichen, offene Rippendecke schwarz gestrichen

Türen Stahlblechtüren
Stahlzarge, Türblatt Falztüren, Oberfläche lackiert
Größe:  1 St 1 flg- Tür BxH ca. 0,95 x 2,20 m;
  1 St 2 flg. Tür ca. 1,41 x 1,97 m

Deckenanbauteile:
4 St Wannenleuchten L ca. 155 cm
 Deckenanbaulautsprecher ca. (mm) Ø200 : 1 Stck
Lüftungskanäle mit Amaflex ummantelt 1,26 x 0,36 m Gesamtlänge ca. 11,1 m
Lüftungskanäle mit Amaflex ummantelt 0,46 x 0,41 m Gesamtlänge ca 8 m
Lüftungskanäle mit Amaflex ummantelt 0,61 x 0,76 m Gesamtlänge ca 3,5 m
Lüftungsrohr mit Amaflex ummantelt Ø 380 mm Gesamtlänge ca.1,75 m
Lüftungsrohr mit Amaflex ummantelt Ø 320 mm Gesamtlänge ca.10,75 m
Lüftungsrohr mit Amaflex ummantelt Ø 260 mm Gesamtlänge ca.1,5 m
Tellerventile Ø 200 mm 2 Stck

Ausführung in den Räumen: N-UG 5
Siehe auch Grundrisse, Detailpläne in der Anlage
Abrechnung erfolgt Raumweise.
1 Stück entspricht 1 Raum komplett
Menge: 1,000 St

**02.03.0028 Baufeinreinigung zweiter Durchgang,**
*** wie Position 02.03.0027
Baufeinreinigung zweiter Durchgang,

Wie vor beschrieben,
Ausführung zu einem früheren Zeitpunkt auf Anordnung der Objektüberwachung.

Abrechnung erfolgt Raumweise.
1 Stück entspricht 1 Raum
Menge: 1,000 St

**02.03.0029 Geräteraum N-UG 8**
*** Bezugsbeschreibung
Geräteraum N-UG 8
Grundfläche: ca 67,05 m²
Raumhöhe bis ca. 3,63 m

wie unter dem Punkt "REINIGUNGSVERFAHREN BAUFEINREINIGUNG" beschrieben reinigen:

Bodenbelag:  Linoleum
Wände: mit Trockenwände, Massivbau geputzt, gestrichen, Sichtbeton gestrichen
Decke: Decke Stahlbeton glatt, weiß gestrichen, offene Rippendecke schwarz gestrichen

Türen in separater Position enthalten

Deckenanbauteile:
5 St Wannenleuchten L ca. 155 cm
 Deckenanbaulautsprecher ca. (mm) Ø200: 1 Stck
Lüftungskanäle mit Amaflex ummantelt 1,26 x 0,36 m Gesamtlänge ca. 8,9 m
Lüftungskanäle mit Amaflex ummantelt 0,61 x 0,61 m Gesamtlänge ca 9,5 m
ungskanäle mit Amaflex ummantelt 0,46 x 0,36 m Gesamtlänge ca 10,5 m
Lüftungskanäle mit Amaflex ummantelt 0,56 x 0,36 Gesamtlänge ca 3,5 m
Lüftungsrohr mit Amaflex ummantelt Ø 260 mm Gesamtlänge ca.6,7 m
Tellerventile Ø 200 mm 2 Stck

Ausführung in den Räumen: N-UG 8
Siehe auch Grundrisse, Detailpläne in der Anlage
Abrechnung erfolgt Raumweise.
1 Stück entspricht 1 Raum komplett
Menge: 1,000 St

**02.03.0030 Baufeinreinigung zweiter Durchgang,**
*** wie Position 02.03.0029
Baufeinreinigung zweiter Durchgang,

Wie vor beschrieben,
Ausführung zu einem früheren Zeitpunkt auf Anordnung der Objektüberwachung.

Abrechnung erfolgt Raumweise.
1 Stück entspricht 1 Raum
Menge: 1,000 St

**02.03.0031 Geräteraum N-UG 11**
*** Bezugsbeschreibung
Geräteraum N-UG 11
Grundfläche: ca 56,30 m²
Raumhöhe bis ca. 3,63 m

wie unter dem Punkt "REINIGUNGSVERFAHREN BAUFEINREINIGUNG" beschrieben reinigen:

Bodenbelag:  Linoleum
Wände: mit Trockenwände, Massivbau geputzt, gestrichen, Sichtbeton gestrichen
Decke: Decke Stahlbeton glatt, weiß gestrichen, offene Rippendecke schwarz gestrichen

Türen in separaten Positionen

Deckenanbauteile:
3 St Wannenleuchten L ca. 155 cm
 Deckenanbaulautsprecher ca. (mm) Ø200 : 1 Stck
Lüftungskanäle mit Amaflex ummantelt 0,56 x 0,36 m Gesamtlänge ca. 4,5 m
Lüftungskanäle mit Amaflex ummantelt 0,61 x 0,21 m Gesamtlänge ca 2 m
Lüftungskanäle mit Amaflex ummantelt 0,56 x 0,26 m Gesamtlänge ca 2,6 m
Lüftungskanäle mit Amaflex ummantelt 0,36 x 0,26 m Gesamtlänge ca 5,5 m
Lüftungskanäle mit Amaflex ummantelt 0,51 x 0,31 m Gesamtlänge ca 1,6 m
Lüftungsrohr mit Amaflex ummantelt Ø 260 mm Gesamtlänge ca.3,50 m
Tellerventile Ø 200 mm 2 Stck

Ausführung in den Räumen: N-UG 11
Siehe auch Grundrisse, Detailpläne in der Anlage
Abrechnung erfolgt Raumweise.
1 Stück entspricht 1 Raum komplett
Menge: 1,000 St

**02.03.0032 Baufeinreinigung zweiter Durchgang,**
*** wie Position 02.03.0031
Baufeinreinigung zweiter Durchgang,

Wie vor beschrieben,
Ausführung zu einem früheren Zeitpunkt auf Anordnung der Objektüberwachung.

Abrechnung erfolgt Raumweise.
1 Stück entspricht 1 Raum
Menge: 1,000 St

**02.03.0033 Geräteraum / Lager N-UG 13**
*** Bezugsbeschreibung
Geräteraum / Lager N-UG 13
Grundfläche: ca 102,95 m²
Raumhöhe bis ca. 3,63 m

wie unter dem Punkt "REINIGUNGSVERFAHREN BAUFEINREINIGUNG" beschrieben reinigen:

Bodenbelag:  Linoleum
Wände: mit Trockenwände, Massivbau geputzt, gestrichen, Sichtbeton gestrichen
Decke: Decke Stahlbeton glatt, weiß gestrichen, offene Rippendecke schwarz gestrichen

Türen in separater Position enthalten

Treppe: 5 Stg ca. 16,1/29,5 cm Breite ca. 2,56 m Waschbeton Tritt- udn Setzstufen
Podestgeländer: BxH ca. 4,30 m H ca. 1,10 m besteend aus Ober- (FL 50x6 mm und Untergurt Flachstahl (FL) (FL 100x10 mm) Pfosten a ca. 87mm FL 50x6 mm ; lackiert
2 St. Holzhandläufe: 40 mm Ahorn lackiert, Abwicklungslänge ca. 2,50 m

Deckenanbauteile:
5 St Wannenleuchten L ca. 155 cm
 Deckenanbaulautsprecher ca. (mm) Ø200: 1 Stck
Lüftungskanäle mit Amaflex ummantelt 0,51 x 0,31 m Gesamtlänge ca. 6,2 m
Lüftungskanäle mit Amaflex ummantelt 0,61 x 0,31 m Gesamtlänge ca 1 m
Lüftungsrohr mit Amaflex ummantelt Ø 310 mm Gesamtlänge ca. 2,8 m
Lüftungsrohr mit Amaflex ummantelt Ø 260 mm Gesamtlänge ca. 10,8 m
Lüftungsrohr mit Amaflex ummantelt Ø 220 mm Gesamtlänge ca.20,4 m
4 St Abluftgitter L/H ca. 825/75 mm

Ausführung in den Räumen: N-UG 13
Siehe auch Grundrisse, Detailpläne in der Anlage
Abrechnung erfolgt Raumweise.
1 Stück entspricht 1 Raum komplett
Menge: 1,000 St

**02.03.0034 Baufeinreinigung zweiter Durchgang,**
*** wie Position 02.03.0033
Baufeinreinigung zweiter Durchgang,

Wie vor beschrieben,
Ausführung zu einem früheren Zeitpunkt auf Anordnung der Objektüberwachung.

Abrechnung erfolgt Raumweise.
1 Stück entspricht 1 Raum
Menge: 1,000 St

**02.03.0035 Abstellraum N-UG 2**
*** Bezugsbeschreibung
Abstellraum N-UG 2
Grundfläche: ca 84,4 m²
Raumhöhe bis ca. 3,63 m

wie unter dem Punkt "REINIGUNGSVERFAHREN BAUFEINREINIGUNG" beschrieben reinigen:

Bodenbelag:  Anstrich
Wände: mit Trockenwände gestrichen, Sichtbeton gestrichen
Decke: offene Rippendecke gestrichen

Türen
Stahlzarge, Türblatt Falztüren, Oberfläche lackiert
Größe:  1 St 1 flg - Tür BxH ca. 1,135 x 2,135 m;

Treppe: 4 Stg ca. 20,6/25,7 cm Breite ca. 2,20 m Anstrich Tritt- und Setzstufen
Podestgeländer: nach D-0.06 BxH ca. 2,35 m H ca. 1,10 m bestehend aus Ober- und Untergurt Flachstahl (FL) (FL 50x6 mm) Pfosten a ca. 97mm FL 50x6 mm ; lackiert
2 St. Holzhandläufe: 40 mm Ahorn lackiert, Abwicklungslänge ca. 1,95 m

Einbauelemente
 Fernwärmeleitungen ca. 9 m raumhoch
- hoher Installationsgrad an Lüftungskanälen, -rohren, Sanitär und Heizunsgleitungen, siehe Anlagen

Anbauteile Decke:
- hoher Installationsgrad an Lüftungskanälen, -rohren, Sanitär und Heizunsgleitungen, siehe Anlagen
- 6 St Wannenleuchten L ca. 155 cm
 - Deckenanbaulautsprecher ca. (mm) Ø200: 1 Stck

Ausführung in den Räumen: N-UG 13
Siehe auch Grundrisse, Detailpläne in der Anlage
Abrechnung erfolgt Raumweise.
1 Stück entspricht 1 Raum komplett
Menge: 1,000 St

**02.03.0036 Baufeinreinigung zweiter Durchgang,**
*** wie Position 02.03.0035
Baufeinreinigung zweiter Durchgang,

Wie vor beschrieben,
Ausführung zu einem früheren Zeitpunkt auf Anordnung der Objektüberwachung.

Abrechnung erfolgt Raumweise.
1 Stück entspricht 1 Raum
Menge: 1,000 St

#### 02.04 SPORTHALLENBEREICH

*Hinweis: Für die Reinigung der Sporthalle steht ein Rollgerüst für alle Firmen mit einer Arbeitshöhe bis 11 m zur Verfügung. (Gebrauchsüberlassung)*
Für die Reinigung der Sporthalle steht ein Rollgerüst für alle Firmen mit einer Arbeitshöhe bis 11 m zur Verfügung. (Gebrauchsüberlassung)
Es ist zu beachten, dass dieses zum Transport von Binderfeld zu Binderfeld bzw. für die Höhendifferenzen zwischen Traufe und First durch die nutzende Firma mehrfach umzubauen ist.
Dies ist in die Positionen einzukalkulieren

In die Positionen ist Einzukalkulieren ist de Koordinationsaufwand mit den anderen Firmen, die ebenfalls das Gerüst nutzen.

**02.04.0001 Turnhalle N-UG 21**
*** Bezugsbeschreibung
Turnhalle N-UG 21
Grundfläche: ca. 1.015,45 m²
wie unter dem Punkt "REINIGUNGSVERFAHREN BAUFEINREINIGUNG" beschrieben reinigen:

Bodenbelag:
Linoleum Sportbelag mit Linierung

Wände:
Stahlbeton geputzt und gestrichen, oberhalb der Prallwandverkleidung, ca.573 m²

Arbeitshöhe bis Unterkante Trapezblech traufseitig ca. 8,70 m über OK FB Halle
Arbeitshöhe bis Unterkante Trapezblech firstseitig ca. 10,00 m über OK FB Halle

Prallwandverkleidung
Prallwandbekleidung ca. 331,5 m² (Türen, Nischen übermessen)
Esche Multiplex  mit Schlitzung 16-44 mm Abstand Nut ca. 4 mm, lackiert umlaufend Nord, West und Ost bis auf 2,72m, Südseite ca.2,00 m Höhe,
Prallwand mit
1 Klappe Seilkasten ca. 42/175 cm
3x Klappe ca. 60/111cm
5 x Steckdosen
5 x Taster
3 x Brandmelder mit Plexiabdeckung
3 x Blindtaster
3 x Fluchtwegschilder B/H/T ca. 45,6/26,4/10,2 cm
3 x Uhren B/H/T ca. 46/ 46/ 8 cm
3 x Spielschienen H ca. 2,135 m, B/T ca. 28/28 mm
Alle Klappen sind zu öffnen und der dahinterliegende Hohlraum mit Schaltern/Tableaus zu reinigen.

4 x Schwedische Sprossenwand schwenkbar, Doppelfeld, Abmessung 200x260cm,Wangen Hartholz, 16 ovale Sprossen Hartholz,
in Prallwandnische, Nischentiefe B/H/T ca. 230/272/20 cm Rückseite Esche multiplex lackiert,
siehe Anlage
 mit 3 x Lochblech B/H ca. 75/210 cm

Türen:
integriert in oben beschriebene Prallwandverkleidung,

5 x Innen-Türe mit Auflage aus Prallwandmaterial, geschlitzt, lackiert.
Element bestehend aus:
Rohrrahmen, Türblatt stumpf mit Leibungsfalz, Türblattdicke ca. 100 mm,
Größe ca. 1,21 x 2,00 m(B x H) mit Sichtfenster.
Einbausituation siehe auch Regel-Systemdetail D-18.07

6 x Innen-Türelement, zweiflüglig, mit Auflage aus Prallwandmaterial, geschlitzt, lackiert.
Element bestehend aus:
Rohrrahmen, Türblatt stumpf mit Leibungsfalz, Türblattdicke ca. 100 mm,
Größe ca. 3,18 x 2,00 m(B x H)
Einbausituation siehe auch Regel-Systemdetail D-18.08

2 x Außentüre mit Auflage aus Prallwandmaterial, geschlitzt, lackiert.
Element bestehend aus:
Rohrrahmen, Türblatt stumpf mit Leibungsfalz, Türblattdicke ca. 100 mm,
Größe ca. 1,21 x 2,17 m(B x H) nach D-06.01 und D-06.02

1 x Außentürelement, zweiflüglig, mit Auflage aus Prallwandmaterial, geschlitzt, lackiert.
Element bestehend aus:
Rohrrahmen, Türblatt stumpf mit Leibungsfalz, Türblattdicke ca. 100 mm,
Größe ca. 2,40 x 2,17 m(B x H)
Einbausituation siehe auch D-06.10 und D-06.02

Decke:
3 St Stahlbetonbinder von Nord- Süd UK ca. 7,10 über OKFFB bis UK Trapezbleck
1 St Kaskade aus horizontalen Decken (B ca. 71 cm, 53 cm) und niedrigen Wänden (H ca. 1,05 m, 45 cm, 56 cm) auf komplette Länge der Südseite, UK ca, 6,32 ü OKFFB
16 St pro Binderachse, Stahlträger mit Konsolen an Stahlbetonbinder bzw. Außenwänden befestigt
Decke Trapezblech aus Stahl, beschichtet, Tiefsicken seitlich gelocht, Sickentiefe ca. 10 cm,
Arbeitshöhe bis Unterkante Trapezblech traufseitig ca. 8,70 m über OK FB Halle
Arbeitshöhe bis Unterkante Trapezblech firstseitig ca. 10,00 m über OK FB Halle

Einbauteile Decke
72 x Leuchten 160x42 cm, an durchlaufenden Traversen in N-S - Richtung befestigt

3 x Lüftungsrohr Ø 50 cm, 1 x geknickt auf der Traufstseite, Länge jeweils ca. 20 mit jeweils 4 x Lüftungsgitter ca. 10/75 cm
Alle Folien auf den Lüftungsgittern sind bei der 1. Baufeinreinigung zu entfernen.

2 Stück Trennvorhänge von Nord nach Süd auf volle Hallenlänge UK ca. auf 7,25 m über OK FFB an Stahltraversen (16*T80 und Welle nach D-01.04) von Stahlträges der Dachkonstruktion abehängt, Kunstleder ca. 30 cm tief

Fest montierte Sportgeräte, siehe Schnitt 1-1, Schnitt 4,4 und D-19.01

2 x deckenhängende Basketballanlage an herunterklappberem Stahlgestell mit Motor, befestigt an Stahlträgern Dach
1 x wandmontierte Anzeigetafel,
1 x deckenhängende Multischaukelanlage an Stahlgestell mit Motor, befestigt an Stahlträger Dachkonstruktion und Seilfeststeller an Wand
6 x wandhängende Basketball Wandanlage an auskragendem Stahlgestell, Auskragung ca. 180 cm, Oberkante ca. 4,0 m über OK FB Hallenboden,
4 x wandhängende Basketball Wandanlage an auskragendem Stahlgestell, Auskragung ca. 50 cm, Oberkante ca. 4,0 m über OK FB Hallenboden,

Einbauteile:
Schienen für Ballschutznetzanlage an Ost- und Westwand der Halle
2 Anlagen mit jeweils Schienenlänge ca. 15 m
mit jeweils 4 Stück Konsolen aus Stahl, Konsolenlänge ca. 1,20 m, befestigt an Sichtbetonwand, Schienenhöhe über OK FB Halle ca.6 m,

12 x Lautsprecher an Nord- und Südseite direkt unter Trapezblech B/H/T ca.  28/45/26 cm, wandmontiert,

5 x Fluchtwegschilder an Beton montiert B/H/T ca. 40,9 /22,5 / 10,4 cm Höhe ca. 2,30 m ü OKFFB

Sonstiges
Siehe auch Grundrisse, Schnitte in den Anlagen

Abrechnung erfolgt Raumweise.
1 Stück entspricht 1 Raum mit Grundfläche siehe oben
Menge: 1,000 St

**02.04.0002 Baufeinreinigung zweiter Durchgang,**
*** wie Position 02.04.0001
Baufeinreinigung zweiter Durchgang,

Wie vor beschrieben,
Ausführung zu einem früheren Zeitpunkt auf Anordnung der Objektüberwachung.

Abrechnung erfolgt Raumweise.
1 Stück entspricht 1 Raum
Menge: 1,000 St

#### 02.05 BAUFEINREINIGUNG WC- ANLAGEN

*Hinweis: Es sind 2 Reinigungsläufe nach Abruf der Objektüberwachung zu verschiedenen Terminen geplant.*

**02.05.0001 Vorraum Jungen WC N-EG 7**
*** Bezugsbeschreibung
Vorraum Jungen WC N-EG 7
Grundfläche: ca. 3,5 m²
Raumhöhe ca. bis ca. 2,30 m
siehe auch Fliesenspiegel D-09.07

wie unter dem Punkt "REINIGUNGSVERFAHREN BAUFEINREINIGUNG" beschrieben reinigen:

Bodenbelag:  Bodenfliesen 5/5 cm
Wände: raumhoch Wandfliesen 30/60 cm,  ca. 15 m²
Decke: Gipskartondecke glatt
Türen nach D-12.42, 12.44 - D-12.47:
Stahlzarge,
Türblatt stumpf mit Leibungsfalz, Türblattdicke ca. 42 mm,
Oberfläche Schichtstoff für Türblatt,
Pulverbeschichtung für Zarge.
Größe:  1 St ca. 0,885x 2,135 m

Einbauteile:
2 St Waschbecken mit Armatur
1 St Spiegel fliesenbündig  B/H ca. 177/90 cm
2 St Flüssigseifenspender
2 St Abfalleimer
1 St Papierhandtuchspender

Einbauteile Decke:
Tellerventile ca. (mm) Ø 135: 2 Stck
LED Einbauleuchte ca. (mm) Ø270 : 2 Stck
Deckeneinbaulautsprecher ca. (mm) Ø200 : 1 Stck

Ausführung in den Räumen: N- EG 7- Vorraum
Siehe auch Grundrisse, Detailpläne in der Anlage
Abrechnung erfolgt Raumweise.
1 Stück entspricht 1 Raum komplett
Menge: 1,000 St

**02.05.0002 Baufeinreinigung zweiter Durchgang,**
*** wie Position 02.05.0001
Baufeinreinigung zweiter Durchgang,

Wie vor beschrieben,
Ausführung zu einem früheren Zeitpunkt auf Anordnung der Objektüberwachung.

Abrechnung erfolgt Raumweise.
1 Stück entspricht 1 Raum
Menge: 1,000 St

**02.05.0003 Jungen WC N-EG 7 (ohne Vorraum)**
*** Bezugsbeschreibung
Jungen WC N-EG 7 (ohne Vorraum)
Grundfläche: ca. 9,7 m²
Raumhöhe ca. bis ca. 2,30 m
siehe auch Fliesenspiegel D-09.07

wie unter dem Punkt "REINIGUNGSVERFAHREN BAUFEINREINIGUNG" beschrieben reinigen:

Bodenbelag:  Bodenfliesen 5/5 cm
Wände: raumhoch Wandfliesen 30/60 cm, ca. 28 m²
Decke: Gipskartondecke glatt
Türen nach D-12.42, 12.44 - D-12.47:
Stahlzarge,
Türblatt stumpf mit Leibungsfalz, Türblattdicke ca. 42 mm,
Oberfläche Schichtstoff für Türblatt,
Pulverbeschichtung für Zarge.
Größe:  1 St ca. 0,885x 2,135 m

1 WC Trennwand siehe auch D-10.01, D-10.02
Kabinenanlage für 2 WC Einheiten: 1 Stück Frontwand Länge ca. 240 cm, mit 2 Stück Türen Breite ca. 65 cm, 1 Stück Mittelwände ( 90 ° zur Frontwand) Länge ca. 152 cm.
Höhe ca. 213,5 cm, einschließlich ca. 15 cm Bodenfreiheit
Oberflächen HPL -Schichtstoff Profile/ Beschläge etc. aus Aluminium bzw. Edelstahl.

Einbauteile:
- 2 St WC-Schüsseln, mit Zubehör wie Papierhaltern, Haken, Spüldrückern, Abdeckungen, Hygieneabfalleimer, usw.
- 4 St  Wasserlose Urinale, mit Zubehör wie Abdeckungen usw.
- 1 St Bodenablauf mit Edelstahlrost ca. 15/15 cm
- 1 St Heizkörper Oberfläche glatt H/B/T ca. 1000x400x50 mm

Einbauteile Decke:
Drallauslass ca. (mm) 500/500 : 2 Stck
Tellerventile ca. (mm) Ø 135: 4 Stck
LED Einbauleuchte ca. (mm) Ø270 : 4 Stck
Deckeneinbaulautsprecher ca. (mm) Ø200 : 1 Stck

Ausführung in den Räumen: N- EG 7 ohne Vorraum
Siehe auch Grundrisse, Detailpläne in der Anlage
Abrechnung erfolgt Raumweise.
1 Stück entspricht 1 Raum komplett
Menge: 1,000 St

**02.05.0004 Baufeinreinigung zweiter Durchgang,**
*** wie Position 02.05.0003
Baufeinreinigung zweiter Durchgang,

Wie vor beschrieben,
Ausführung zu einem früheren Zeitpunkt auf Anordnung der Objektüberwachung.

Abrechnung erfolgt Raumweise.
1 Stück entspricht 1 Raum
Menge: 1,000 St

**02.05.0005 Vorraum Mädchen WC N-EG 8**
*** Bezugsbeschreibung
Vorraum Mädchen WC N-EG 8
Grundfläche: ca. 5,75 m²
Raumhöhe ca. bis ca. 2,30 m
siehe auch Fliesenspiegel D-09.08

wie unter dem Punkt "REINIGUNGSVERFAHREN BAUFEINREINIGUNG" beschrieben reinigen:

Bodenbelag:  Bodenfliesen 5/5 cm
Wände: raumhoch Wandfliesen 30/60 cm, ca. 20 m²
Decke: Gipskartondecke glatt
Türen nach D-12.42, 12.44 - D-12.47:
Stahlzarge,
Türblatt stumpf mit Leibungsfalz, Türblattdicke ca. 42 mm,
Oberfläche Schichtstoff für Türblatt,
Pulverbeschichtung für Zarge.
Größe:  1 St ca. 0,885x 2,135 m

Einbauteile:
2 St Waschbecken mit Armatur
1 St Spiegel fliesenbündig  B/H ca. 202/90 cm
2 St Flüssigseifenspender
2 St Abfalleimer
1 St Papierhandtuchspender

Einbauteile Decke:
Tellerventile ca. (mm) Ø 135: 2 Stck
LED Einbauleuchte ca. (mm) Ø270 : 2 Stck
Deckeneinbaulautsprecher ca. (mm) Ø200 : 1 Stck

Ausführung in den Räumen: N- EG 8- Vorraum
Siehe auch Grundrisse, Detailpläne in der Anlage
Abrechnung erfolgt Raumweise.
1 Stück entspricht 1 Raum komplett
Menge: 1,000 St

**02.05.0006 Baufeinreinigung zweiter Durchgang,**
*** wie Position 02.05.0005
Baufeinreinigung zweiter Durchgang,

Wie vor beschrieben,
Ausführung zu einem früheren Zeitpunkt auf Anordnung der Objektüberwachung.

Abrechnung erfolgt Raumweise.
1 Stück entspricht 1 Raum
Menge: 1,000 St

**02.05.0007 Mädchen WC N-EG 8 (ohne Vorraum)**
*** Bezugsbeschreibung
Mädchen WC N-EG 8 (ohne Vorraum)
Grundfläche: ca. 11,70 m²
Raumhöhe ca. bis ca. 2,30 m
siehe auch Fliesenspiegel D-09.08

wie unter dem Punkt "REINIGUNGSVERFAHREN BAUFEINREINIGUNG" beschrieben reinigen:

Bodenbelag:  Bodenfliesen 5/5 cm
Wände: raumhoch Wandfliesen 30/60 cm, ca. 31 m²
Decke: Gipskartondecke glatt
Türen nach D-12.42, 12.44 - D-12.47:
Stahlzarge,
Türblatt stumpf mit Leibungsfalz, Türblattdicke ca. 42 mm,
Oberfläche Schichtstoff für Türblatt,
Pulverbeschichtung für Zarge.
Größe:  1 St ca. 0,885x 2,135 m

WC Trennwand:
Höhe ca. 213,5 cm, einschließlich ca. 15 cm Bodenfreiheit
Oberflächen HPL -Schichtstoff Profile/ Beschläge etc. aus Aluminium bzw. Edelstahl.

- 1 St WC Trennwand siehe auch D-10.01, D-10.03
Kabinenanlage für 2 WC Einheiten: 1 Stück Frontwand Länge ca. 240 cm, mit 2 Stück Türen Breite ca. 65 cm, 1 Stück Mittelwände ( 90 ° zur Frontwand) Länge ca. 152 cm.

- 1 St WC Trennwand siehe auch D-10.01, D-10.03
Kabinenanlage für 3 WC Einheiten: 1 Stück Frontwand Länge ca. 285 cm, mit 3 Stück Türen Breite ca. 65 cm, 2 Stück Mittelwände ( 90 ° zur Frontwand) Länge ca. 157 cm.

Einbauteile:
- 5 St WC-Schüsseln, mit Zubehör wie Papierhaltern, Haken, Spüldrückern, Abdeckungen, Hygieneabfalleimer, usw.
- 1 St Heizkörper Oberfläche glatt H/B/T ca. 1000x400x50 mm

Einbauteile Decke:
Drallauslass ca. (mm) 500/500 : 2 Stck
Tellerventile ca. (mm) Ø 135: 5 Stck
LED Einbauleuchte ca. (mm) Ø270 : 7 Stck
Deckeneinbaulautsprecher ca. (mm) Ø200 : 1 Stck

Ausführung in den Räumen: N- EG 8 ohne Vorraum
Siehe auch Grundrisse, Detailpläne in der Anlage
Abrechnung erfolgt Raumweise.
1 Stück entspricht 1 Raum komplett
Menge: 1,000 St

**02.05.0008 Baufeinreinigung zweiter Durchgang,**
*** wie Position 02.05.0007
Baufeinreinigung zweiter Durchgang,

Wie vor beschrieben,
Ausführung zu einem früheren Zeitpunkt auf Anordnung der Objektüberwachung.

Abrechnung erfolgt Raumweise.
1 Stück entspricht 1 Raum
Menge: 1,000 St

**02.05.0009 Behinderten WC N-EG 9**
*** Bezugsbeschreibung
Behinderten WC N-EG 9
Grundfläche: ca. 6,24m²
Raumhöhe ca. bis ca. 2,31 m
siehe auch Fliesenspiegel D-09.09

wie unter dem Punkt "REINIGUNGSVERFAHREN BAUFEINREINIGUNG" beschrieben reinigen (nur der Anteil Waschraum, Umkleide in separater Position):

Bodenbelag:  Bodenfliesen 5/5 cm
Wände: raumhoch Wandfliesen 30/60 cm, ca. 21,5 m²
Decke: Gipskartondecke glatt
Türen nach D-12.42, 12.44 - D-12.47:
Stahlzarge,
Türblatt stumpf mit Leibungsfalz, Türblattdicke ca. 42 mm,
Oberfläche Schichtstoff für Türblatt,
Pulverbeschichtung für Zarge.
Größe:  1 St ca. 1,135 x 2,135 m

Einbauteile:
1 St  barrierefreies Waschbecken mit Armatur
1 St Spiegel fliesenbündig  B/H ca. 60/90 cm
1 St barrierefreiem WC mit Armatur und 2 Stützgriffen mit Zubehör wie Papierhaltern, Haken, Spüldrückern, Abdeckungen, Hygieneabfalleimer, usw.
1 St Flüssigseifenspender
1 St Abfalleimer
1 St Papierhandtuchspender
1 St Heizkörper Oberfläche glatt H/B/T ca. 1000x700x50 mm

Einbauteile Decke:
Tellerventile ca. (mm) Ø 135: 2 Stck
LED Einbauleuchte ca. (mm) Ø270 : 2 Stck
Deckeneinbaulautsprecher ca. (mm) Ø200 : 1 Stck

Ausführung in den Räumen: N-EG 9
Siehe auch Grundrisse, Detailpläne in der Anlage
Abrechnung erfolgt Raumweise.
1 Stück entspricht 1 Raum komplett
Menge: 1,000 St

**02.05.0010 Baufeinreinigung zweiter Durchgang,**
*** wie Position 02.05.0009
Baufeinreinigung zweiter Durchgang,

Wie vor beschrieben,
Ausführung zu einem früheren Zeitpunkt auf Anordnung der Objektüberwachung.

Abrechnung erfolgt Raumweise.
1 Stück entspricht 1 Raum
Menge: 1,000 St

**02.05.0011 WC N-EG 2b, N-EG 6b**
*** Bezugsbeschreibung
WC N-EG 2b, N-EG 6b
Grundfläche: ca. 2,40 m²
Raumhöhe ca. bis ca. 2,30 m
siehe auch Fliesenspiegel D-09.12

wie unter dem Punkt "REINIGUNGSVERFAHREN BAUFEINREINIGUNG" beschrieben reinigen:

Bodenbelag:  Bodenfliesen 5/5 cm
Wände: raumhoch Wandfliesen 30/60 cm, ca. 14 m²
Decke: Gipskartondecke glatt
Türen nach D-12.42, 12.44 - D-12.47:
Stahlzarge,
Türblatt stumpf mit Leibungsfalz, Türblattdicke ca. 42 mm,
Oberfläche Schichtstoff für Türblatt,
Pulverbeschichtung für Zarge.
Größe:  1 St ca. 0,885x 2,03 m

Einbauteile:
- 1 St WC-Schüsseln, mit Zubehör wie Papierhaltern, Haken, Spüldrückern, Abdeckungen, Hygieneabfalleimer, usw.
- 1 St  Wasserlose Urinale, mit Zubehör wie Abdeckungen usw.
-1 St Waschbecken mit Armatur
-1 St Spiegel fliesenbündig  B/H ca. 60/90 cm
-1 St Flüssigseifenspender
-1 St Abfalleimer
-1 St Papierhandtuchspender
- 1 St Bodenablauf mit Edelstahlrost ca. 15/15 cm

Einbauteile Decke:
Tellerventile ca. (mm) Ø 135: 2 Stck
LED Einbauleuchte ca. (mm) Ø270 : 1 Stck

Ausführung in den Räumen: N- EG 2b, N-EG 6b
Siehe auch Grundrisse, Detailpläne in der Anlage
Abrechnung erfolgt Raumweise.
1 Stück entspricht 1 Raum komplett
Menge: 2,000 St

**02.05.0012 Baufeinreinigung zweiter Durchgang,**
*** wie Position 02.05.0011
Baufeinreinigung zweiter Durchgang,

Wie vor beschrieben,
Ausführung zu einem früheren Zeitpunkt auf Anordnung der Objektüberwachung.

Abrechnung erfolgt Raumweise.
1 Stück entspricht 1 Raum
Menge: 2,000 St

#### 02.06 BAUFEINREINIGUNG TECHNIKRÄUME UND PUTZRÄUME

*Hinweis: TECHNIKRÄUME*
TECHNIKRÄUME
Reinigen der komplett installierten Räume beinhaltet alle Einbauten, Installationen, Kanäle Schaltschränke,
Anlagen, Leitungen und Formteile, Leuchten, Ventilatoren, Lautsprecher etc.  in den Technikräumen.

*Hinweis: Es sind 2 Reinigungsläufe nach Abruf der Objektüberwachung zu verschiedenen Terminen geplant.*

**02.06.0001 Putzraum N-EG 4b**
*** Bezugsbeschreibung
Putzraum N-EG 4b
Grundfläche: ca. 2,55 m²
Raumhöhe ca. bis ca. 2,30 m
siehe auch Fliesenspiegel D-09.13

wie unter dem Punkt "REINIGUNGSVERFAHREN BAUFEINREINIGUNG" beschrieben reinigen:

Bodenbelag:  Bodenfliesen 5/5 cm
Wände: Sockelfliesen7,5/60 cm (ca. 3,5 m²); Massivwand geputzt und gestrichen, Trockenbauwand gestrichen
Decke: Gipskartondecke glatt
Türen nach D-12.42, 12.44 - D-12.47:
Stahlzarge,
Türblatt stumpf mit Leibungsfalz, Türblattdicke ca. 42 mm,
Oberfläche Schichtstoff für Türblatt,
Pulverbeschichtung für Zarge.
Größe:  1 St ca. 0,885x 2,03 m

Einbauteile:
- 1 Ausgußbecken
- 1 St Bodenablauf mit Edelstahlrost ca. 15/15 cm

Einbauteile Decke:
Tellerventile ca. (mm) Ø 135: 2 Stck
LED Einbauleuchte ca. (mm) Ø270 : 1 Stck

Ausführung in den Räumen: N- EG 4b,
Siehe auch Grundrisse, Detailpläne in der Anlage
Abrechnung erfolgt Raumweise.
1 Stück entspricht 1 Raum komplett
Menge: 1,000 St

**02.06.0002 Baufeinreinigung zweiter Durchgang,**
*** wie Position 02.06.0001
Baufeinreinigung zweiter Durchgang,

Wie vor beschrieben,
Ausführung zu einem früheren Zeitpunkt auf Anordnung der Objektüberwachung.

Abrechnung erfolgt Raumweise.
1 Stück entspricht 1 Raum
Menge: 1,000 St

**02.06.0003 Putzraum N-UG 6**
*** Bezugsbeschreibung
Putzraum N-UG 6
Grundfläche: ca. 5,41 m²
Raumhöhe bis ca. 3,60 m

wie unter dem Punkt "REINIGUNGSVERFAHREN BAUFEINREINIGUNG" beschrieben reinigen:

Bodenbelag:  Bodenfliesen 5/5 cm
Wände: Sockelfliesen 7,5/60 cm; Massivwand geputzt und gestrichen, Trockenbauwand gestrichen, Fliesen 30/60 cm ca. 3,5 m²
Decke: Rippendecke offen gestrichen
Türen
Stahlzarge,
Türblatt stumpf mit Leibungsfalz, Türblattdicke ca. 42 mm,
Oberfläche Schichtstoff für Türblatt,
Pulverbeschichtung für Zarge.
Größe:  1 St ca. 0,80x 2,135 m

Einbauteile:
- 1 Ausgußbecken

Anbauteile Decke:
- Lüftungskanal mit Armaflex isoliert B/H ca. 610/610 mm, L ca. 1,50 m
- Lüftungsrohr mit Armaflex isoliert Ø ca. 375 mm, L ca. 1,50 m
- Lüftungsrohr mit Armaflex isoliert Ø ca. 315 mm, L ca. 4,30 m
- Lüftungsrohr Ø ca. 200 mm, L ca. 3,5m
- Lüftungsrohr Ø ca. 125 mm, L ca. 4m
- Tellerventile ca. (mm) Ø 125: 2 Stck
- LED Wannenanbauleuchte L ca. 1,55 m: 1 Stk
- Lautsprecher ca. (mm) Ø 200: 1 Stck

Ausführung in den Räumen: N- UG 6
Siehe auch Grundrisse, Detailpläne in der Anlage
Abrechnung erfolgt Raumweise.
1 Stück entspricht 1 Raum komplett
Menge: 1,000 St

**02.06.0004 Baufeinreinigung zweiter Durchgang,**
*** wie Position 02.06.0003
Baufeinreinigung zweiter Durchgang,

Wie vor beschrieben,
Ausführung zu einem früheren Zeitpunkt auf Anordnung der Objektüberwachung.

Abrechnung erfolgt Raumweise.
1 Stück entspricht 1 Raum
Menge: 1,000 St

**02.06.0005 Lager N-UG 7**
*** Bezugsbeschreibung
Lager N-UG 7
Grundfläche: ca. 8,90 m²
Raumhöhe bis ca. 3,60 m

wie unter dem Punkt "REINIGUNGSVERFAHREN BAUFEINREINIGUNG" beschrieben reinigen:

Bodenbelag:  PVC freier Polyolefin Objektbelag,
Wände: Massivwand geputzt und gestrichen,
Decke: Rippendecke offen gestrichen
Türen
Stahlzarge,
Türblatt stumpf mit Leibungsfalz, Türblattdicke ca. 42 mm,
Oberfläche Schichtstoff für Türblatt,
Pulverbeschichtung für Zarge.
Größe:  1 St ca. 0,80x 2,135 m

Einbauteile:
- 1 St. Heizkörper Oberfläche plan H/B/T ca. 1000/900/117 mm

Anbauteile Decke:
- Lüftungskanal mit Armaflex isoliert B/H ca. 610/610 mm, L ca. 2,50 m
- Lüftungsrohr mit Armaflex isoliert Ø ca. 185 mm, L ca. 3,30 m
- Lüftungsrohr Ø ca. 125 mm, L ca.2 m
- Tellerventile ca. (mm) Ø 125: 2 Stck
- LED Wannenanbauleuchte L ca. 1,55 m: 1 Stk
- Lautsprecher ca. (mm) Ø 200: 1 Stck

Ausführung in den Räumen: N- UG 7
Siehe auch Grundrisse, Detailpläne in der Anlage
Abrechnung erfolgt Raumweise.
1 Stück entspricht 1 Raum komplett
Menge: 1,000 St

**02.06.0006 Baufeinreinigung zweiter Durchgang,**
*** wie Position 02.06.0005
Baufeinreinigung zweiter Durchgang,

Wie vor beschrieben,
Ausführung zu einem früheren Zeitpunkt auf Anordnung der Objektüberwachung.

Abrechnung erfolgt Raumweise.
1 Stück entspricht 1 Raum
Menge: 1,000 St

**02.06.0007 Elektro N-UG 9**
*** Bezugsbeschreibung
Elektro N-UG 9
Grundfläche: ca. 3,2 m²
Raumhöhe bis ca. 3,60 m

wie unter dem Punkt "REINIGUNGSVERFAHREN BAUFEINREINIGUNG" beschrieben reinigen:

Bodenbelag: Anstrich
Wände: Massivwand geputzt und gestrichen,
Decke: Rippendecke offen gestrichen
Türen
Stahlzarge,
Türblatt stumpf mit Leibungsfalz, Türblattdicke ca. 42 mm,
Oberfläche Schichtstoff für Türblatt,
Pulverbeschichtung für Zarge.
Größe:  1 St ca. 0,80x 2,135 m

Einbauteile:
2 Elektrounterverteilerschränke ca 80x27,5x200 cm
1 Elektro- NSHV- Schrank ca 80x27,5x200 cm

Anbauteile Decke:
- Lüftungsrohr mit Armaflex isoliert Ø ca.260 mm, L ca.1,60 m
- Lüftungsrohr mit Armaflex isoliert Ø ca.185 mm, L ca.1,30 m
- Lüftungsrohr Ø ca. 125 mm, L ca.0,6 m
- Tellerventile ca. (mm) Ø 125: 2 Stck
- LED Wannenanbauleuchte L ca. 0,70 m: 1 Stk
- Lautsprecher ca. (mm) Ø 200: 1 Stck

Ausführung in den Räumen: N- UG 9
Siehe auch Grundrisse, Detailpläne in der Anlage
Abrechnung erfolgt Raumweise.
1 Stück entspricht 1 Raum komplett
Menge: 1,000 St

**02.06.0008 Baufeinreinigung zweiter Durchgang,**
*** wie Position 02.06.0007
Baufeinreinigung zweiter Durchgang,

Wie vor beschrieben,
Ausführung zu einem früheren Zeitpunkt auf Anordnung der Objektüberwachung.

Abrechnung erfolgt Raumweise.
1 Stück entspricht 1 Raum
Menge: 1,000 St

**02.06.0009 Putzraum N-UG 10**
*** Bezugsbeschreibung
Putzraum N-UG 10
Grundfläche: ca. 9,30 m²
Raumhöhe bis ca. 3,60 m

wie unter dem Punkt "REINIGUNGSVERFAHREN BAUFEINREINIGUNG" beschrieben reinigen:

Bodenbelag: PVC freier Polyolefin Objektbelag,
Wände: Massivwand geputzt und gestrichen, Trockenbauwand gestrichen,
Decke: Rippendecke offen gestrichen
Türen
Stahlzarge,
Türblatt stumpf mit Leibungsfalz, Türblattdicke ca. 42 mm,
Oberfläche Schichtstoff für Türblatt,
Pulverbeschichtung für Zarge.
Größe:  1 St ca. 0,80x 2,135 m

Anbauteile Decke:
- Lüftungskanal mit Armaflex isoliert B/H ca. 610/610 mm, L ca. 3,50 m
- Lüftungskanal mit Armaflex isoliert B/H ca. 560/360 mm, L ca. 2,60 m
- Lüftungskanal mit Armaflex isoliert B/H ca. 460/360 mm, L ca. 3,00 m
- Lüftungsrohr mit Armaflex isoliert Ø ca. 185 mm, L ca. 7,7 m
- Tellerventile ca. (mm) Ø 125: 2 Stck
- LED Wannenanbauleuchte L ca. 1,55 m: 1 Stk
- Lautsprecher ca. (mm) Ø 200: 1 Stck

Ausführung in den Räumen: N- UG 10
Siehe auch Grundrisse, Detailpläne in der Anlage
Abrechnung erfolgt Raumweise.
1 Stück entspricht 1 Raum komplett
Menge: 1,000 St

**02.06.0010 Baufeinreinigung zweiter Durchgang,**
*** wie Position 02.06.0009
Baufeinreinigung zweiter Durchgang,

Wie vor beschrieben,
Ausführung zu einem früheren Zeitpunkt auf Anordnung der Objektüberwachung.

Abrechnung erfolgt Raumweise.
1 Stück entspricht 1 Raum
Menge: 1,000 St

**02.06.0011 Elektro N-UG12**
*** Bezugsbeschreibung
Elektro N-UG12
Grundfläche: ca. 6 m²
Raumhöhe bis ca. 3,60 m

wie unter dem Punkt "REINIGUNGSVERFAHREN BAUFEINREINIGUNG" beschrieben reinigen:

Bodenbelag: Anstrich
Wände: Massivwand geputzt/ Trockenbauwand  gestrichen,
Decke: Rippendecke offen gestrichen
Türen
Stahlzarge,
Türblatt stumpf mit Leibungsfalz, Türblattdicke ca. 42 mm,
Oberfläche Schichtstoff für Türblatt,
Pulverbeschichtung für Zarge.
Größe:  1 St ca. 0,80x 2,135 m

Einbauteile:
1 Elektroverteilerschrank ca 80x80x200 cm

Anbauteile Decke:
- Lüftungskanal mit Armaflex isoliert B/H ca. 560/360 mm, L ca. 0,25 m
- Lüftungsrohr mit Armaflex isoliert Ø ca.160 mm, L ca.3 m
-- Tellerventile ca. (mm) Ø 100: 2 Stck
- LED Wannenanbauleuchte L ca. 0,70 m: 1 Stk
- Lautsprecher ca. (mm) Ø 200: 1 Stck

Ausführung in den Räumen: N- UG 12
Siehe auch Grundrisse, Detailpläne in der Anlage
Abrechnung erfolgt Raumweise.
1 Stück entspricht 1 Raum komplett
Menge: 1,000 St

**02.06.0012 Baufeinreinigung zweiter Durchgang,**
*** wie Position 02.06.0011
Baufeinreinigung zweiter Durchgang,

Wie vor beschrieben,
Ausführung zu einem früheren Zeitpunkt auf Anordnung der Objektüberwachung.

Abrechnung erfolgt Raumweise.
1 Stück entspricht 1 Raum
Menge: 1,000 St

**02.06.0013 Elektro N-UG14**
*** Bezugsbeschreibung
Elektro N-UG14
Grundfläche: ca. 4,1 m²
Raumhöhe bis ca. 2,36 m

wie unter dem Punkt "REINIGUNGSVERFAHREN BAUFEINREINIGUNG" beschrieben reinigen:

Bodenbelag: Anstrich, leitfähig
Wände: Massivwand geputzt/ Trockenbauwand  gestrichen,
Decke: Trockenbau glatt gestrichen
Türen
Stahlzarge,
Türblatt stumpf mit Leibungsfalz, Türblattdicke ca. 42 mm,
Oberfläche Schichtstoff für Türblatt,
Pulverbeschichtung für Zarge.
Größe:  1 St ca. 0,885x 2,135 m

Einbauteile:
1 Elektroverteilerschrank ca 130x70x200 cm

Anbauteile Decke:
- LED Wannenanbauleuchte L ca. 0,70 m: 1 Stk
- Lautsprecher ca. (mm) Ø 200: 1 Stck

Ausführung in den Räumen: N- UG 124
Siehe auch Grundrisse, Detailpläne in der Anlage
Abrechnung erfolgt Raumweise.
1 Stück entspricht 1 Raum komplett
Menge: 1,000 St

**02.06.0014 Baufeinreinigung zweiter Durchgang,**
*** wie Position 02.06.0013
Baufeinreinigung zweiter Durchgang,

Wie vor beschrieben,
Ausführung zu einem früheren Zeitpunkt auf Anordnung der Objektüberwachung.

Abrechnung erfolgt Raumweise.
1 Stück entspricht 1 Raum
Menge: 1,000 St

**02.06.0015 Lüftungszentrale N-UG 4**
*** Bezugsbeschreibung
Lüftungszentrale N-UG 4
Grundfläche: ca. 75,5 m²
Raumhöhe bis ca. 3,20 m

wie unter dem Punkt "REINIGUNGSVERFAHREN BAUFEINREINIGUNG" beschrieben reinigen:

Bodenbelag: Anstrich
Wände: Massivwand gestrichen,
Decke: Trockenbau glatt gestrichen
Türen
Stahlzarge,
Türblatt stumpf mit Leibungsfalz, Türblattdicke ca. 42 mm,
Oberfläche Schichtstoff für Türblatt,
Pulverbeschichtung für Zarge.
Größe:  1 St ca. 0,80x 2,135 m

Einbauteile:
2 Bodeneinläufe,
1 Ausgußbecken
3 MSR Schränke B/T/H ca. 80/60/200 cm
Lüfungsgeräte Abwicklungslänge LxBxH ca. 6,80 x 1,40x2,40 m

Anbauteile Decke:
- hoher Installationsgrad an Lüftungskanälen, -rohren, Sanitär und Heizunsgleitungen, siehe Anlagen
-- Tellerventile ca. (mm) Ø 200: 3 Stck
- LED Wannenanbauleuchte L ca. 1,55 m: 4 Stk
- Lautsprecher ca. (mm) Ø 200: 1 Stck

Ausführung in den Räumen: N- UG 4
Siehe auch Grundrisse, Detailpläne in der Anlage
Abrechnung erfolgt Raumweise.
1 Stück entspricht 1 Raum komplett
Menge: 1,000 St

**02.06.0016 Baufeinreinigung zweiter Durchgang,**
*** wie Position 02.06.0015
Baufeinreinigung zweiter Durchgang,

Wie vor beschrieben,
Ausführung zu einem früheren Zeitpunkt auf Anordnung der Objektüberwachung.

Abrechnung erfolgt Raumweise.
1 Stück entspricht 1 Raum
Menge: 1,000 St

**02.06.0017 Sanitär- /Heizungs- Zentrale N-UG 3**
*** Bezugsbeschreibung
Sanitär- /Heizungs- Zentrale N-UG 3
Grundfläche: ca. 80 m²
Raumhöhe bis ca. 3,65 m

wie unter dem Punkt "REINIGUNGSVERFAHREN BAUFEINREINIGUNG" beschrieben reinigen:

Bodenbelag: Anstrich/ Metalldeckel über Hebeanlage
Wände: Massivwand gestrichen, Trockenbauwand getrichen
Decke: offene Rippendecke gestrichen
Türen
Stahlzarge, Türblatt Falztüren, Oberfläche lackiert
Größe:  1 St 1 flg- Tür BxH ca. 1,00 x 2,00 m;
  1 St 1 flg- Tür BxH ca. 1,41 x 2,135 m;

Treppe 4 Steigungen ca. 20,6/24,5 cm, Breite ca. 2 m,  Massivtreppen mit Anstrich, Geländer Stahl gestrichen nach D-02.07, bestehend aus L- Winkel ca. 200x100x12 mm Knieholm und Brüstungsholm, Handlauf, B/H ca. 1,20/1,00 m

Einbauteile:
Hebeanlage
Enthörtungsgerät, Warmwasserbereitungsanlage
2 Pufferspeicher Warmwasser Ø ca. 100 cm H ca. 2,00 m
Heizungsverteiler, Fernwärmeleitungen ca. 7 m raumhoch
- hoher Installationsgrad an Lüftungskanälen, -rohren, Sanitär und Heizunsgleitungen, siehe Anlagen

Anbauteile Decke:
- hoher Installationsgrad an Lüftungskanälen, -rohren, Sanitär und Heizunsgleitungen, siehe Anlagen
-- Tellerventile ca. (mm) Ø 200: 3 Stck
- LED Wannenanbauleuchte L ca. 1,55 m: 4 Stk
- Lautsprecher ca. (mm) Ø 200: 1 Stck

Ausführung in den Räumen: N- UG 4
Siehe auch Grundrisse, Detailpläne in der Anlage
Abrechnung erfolgt Raumweise.
1 Stück entspricht 1 Raum komplett
Menge: 1,000 St

**02.06.0018 Baufeinreinigung zweiter Durchgang,**
*** wie Position 02.06.0017
Baufeinreinigung zweiter Durchgang,

Wie vor beschrieben,
Ausführung zu einem früheren Zeitpunkt auf Anordnung der Objektüberwachung.

Abrechnung erfolgt Raumweise.
1 Stück entspricht 1 Raum
Menge: 1,000 St

#### 02.07 BAUFEINREINIGUNG INNENFASSADEN + STAHLRAHMENGLASTÜREN

**02.07.0001 Reinigen von Stahlglastürelement Breite 150 cm**
*** Bezugsbeschreibung
Reinigen von Stahlglastürelement Breite  150 cm

Reinigen von Stahlglastüren,
einschließlich Stahlrahmen und fest verglasten Elementen,
einschließlich Bänder, Edelstahl-/Aluminiumdrücker uns -rosetten,
Reinigung beidseitig, einschließlich Falz
wie unter dem Punkt "REINIGUNGSVERFAHREN BAUFEINREINIGUNG" beschrieben reinigen:
zweiflügelig, teilweise einflügelig,
Stahlglastüren teilweise mit Verbundsicherheitsglas und Brandschutzglas,
(beidseitige Reinigung; abgerechnet werden die Elemente einmal, nicht beide Seiten gesondert)

Höhe bis ca. 260 cm

Breite Stahlglastürelement b >= 101  < 150 cm
Menge: 1,000 St

**02.07.0002 Reinigen von Stahlglastürelement Breite 200 cm**
*** wie Position 02.07.0001
Reinigen von Stahlglastürelement Breite 200 cm
wie vor beschrieben, jedoch

Breite Stahlglastürelement b >= 151  < 200 cm
Menge: 2,000 St

#### 02.08 BAUFEINREINIGUNG FASSADEN

*Hinweis: Für die Reinigung der Sporthalle (Betrifft die Positionen 02.07.0003 ff) steht ein Rollgerüst für alle Firmen mit einer Arbeitshöhe bis 11 m zur Verfügung. (Gebrauchsüberlassung)*
Für die Reinigung der Sporthalle (Betrifft die Positionen 02.07.0003 ff)  steht ein Rollgerüst für alle Firmen mit einer Arbeitshöhe bis 11 m zur Verfügung. (Gebrauchsüberlassung)
Es ist zu beachten, dass dieses zum Transport von Binderfeld zu Binderfeld bzw. für die Höhendifferenzen zwischen Traufe und First durch die nutzende Firma mehrfach umzubauen ist.
Dies ist in die Positionen einzukalkulieren

In die Positionen ist Einzukalkulieren ist de Koordinationsaufwand mit den anderen Firmen, die ebenfalls das Gerüst nutzen.

**02.08.0001 Fassade Ansicht Ost Achse N1/ ND-NB bis Versatz Sporthalle Erdgeschoss**
*** Bezugsbeschreibung
Fassade Ansicht Ost Achse N1/ ND-NB bis Versatz Sporthalle Erdgeschoss

wie unter dem Punkt "REINIGUNGSVERFAHREN BAUFEINREINIGUNG" beschrieben reinigen:
Die Reinigung der Verglasung, und Öffnungsflügel, sowie aller Fassadenprofile ist hier für Innen und Aussen einzukalkulieren.
(beidseitige Reinigung; abgerechnet wird die einfache Ansichtsfläche der Fenster oder Holz-Pfosten- Riegel-Fassade. Es werden nicht beide Seiten gesondert abgerechnet.)

Siehe auch A-620 Ansichten Ost BA 6+8 in den Anlagen

Reinigung der Fassade bestehend aus:
- Fassadenelement Erdgeschoss Ost Pos. O3, Größe des Gesamtelementes  ca. 12,45 m x 2,34 m (B x H)
Oberkante Aussenseite Fassadenband bis ca. 4,35 m über Standfläche, tw. über Treppenlauf
Oberkante Innenseite Fassadenband ca. 2,45 m über OK FB EG,

Fassadenband bestehend aus
- 4 Stück festverglaste Felder BxH je ca. 2,22mx 2,45m
- 1 Feld mit doppelflügeliger Aluminium Einsatztür BxH ca. 2,24x2,45 m
- 4 Paneelfeld ( Mittelfeld ) mit GlasPaneel  BxH je ca. 0,32x2,45 m
-einschließlich außenliegender, durchgehender Alufensterbank vor allen Elementen
Menge: 1,000 St

**02.08.0002 Reinigung als Endreinigung bei eingebrachter loser Möblierung,**
*** wie Position 02.08.0001
Reinigung als Endreinigung bei eingebrachter loser Möblierung,

Wie vor beschrieben, jedoch
Baufeinreinigung als Endreinigung bei eingebrachter loser Möblierung,
Ausführung nur innenseitig,
zu einem späteren Zeitpunkt auf Anordnung der Objektüberwachung.

(einseitige innenseitige Reinigung; abgerechnet wird die einfache Ansichtfläche der Fenster oder Holz-Pfosten- Riegel-Fassade)
Menge: 1,000 St

**02.08.0003 Fassade Ansicht Ost Achse N1/ NB-NA bis Versatz Sporthalle Erdgeschoss**
*** Bezugsbeschreibung
Fassade Ansicht Ost Achse N1/ NB-NA bis Versatz Sporthalle Erdgeschoss

wie unter dem Punkt "REINIGUNGSVERFAHREN BAUFEINREINIGUNG" beschrieben reinigen:
Die Reinigung der Verglasung, und Öffnungsflügel, sowie aller Fassadenprofile ist hier für Innen und Aussen einzukalkulieren.
einschließlich außenliegender Jalousien
(beidseitige Reinigung; abgerechnet wird die einfache Ansichtsfläche der Fenster oder Holz-Pfosten- Riegel-Fassade. Es werden nicht beide Seiten gesondert abgerechnet.)

Siehe auch A-620 Ansichten Ost BA 6+8 in den Anlagen

Reinigung der Fassade bestehend aus:
- Fassadenelement Erdgeschoss Ost Pos. O5, Größe des Gesamtelementes  ca. 6,00 m x 4,00 m (B x H)
Oberkante Aussenseite Fassadenband ca. 4,80m über Standfläche,
Oberkante Innenseite Fassadenband ca. 6,72 m über OK FFB UG,

Fassadenband bestehend aus
- 4 Stück festverglaste Felder BxH je ca. 1,50 x m x 0,86 m
- 4 Stück festverglaste Felder BxH je ca. 1,50 x m x 3,14 m
-einschließlich außenliegender, durchgehender Alufensterbank vor allen Elementen
-einschließlich außenliegende Jalousien
Menge: 1,000 St

**02.08.0004 Reinigung als Endreinigung bei eingebrachter loser Möblierung,**
*** wie Position 02.08.0003
Reinigung als Endreinigung bei eingebrachter loser Möblierung,

Wie vor beschrieben, jedoch
Baufeinreinigung als Endreinigung bei eingebrachter loser Möblierung,
Ausführung nur innenseitig,
zu einem späteren Zeitpunkt auf Anordnung der Objektüberwachung.

(einseitige innenseitige Reinigung; abgerechnet wird die einfache Ansichtfläche der Fenster oder Holz-Pfosten- Riegel-Fassade)
Menge: 1,000 St

**02.08.0005 Fassade Ansicht Nord 2 Achse NA/ N4-N5 Erdgeschoss**
*** Bezugsbeschreibung
Fassade Ansicht Nord 2 Achse NA/ N4-N5 Erdgeschoss

wie unter dem Punkt "REINIGUNGSVERFAHREN BAUFEINREINIGUNG" beschrieben reinigen:
Die Reinigung der Verglasung, und Öffnungsflügel, sowie aller Fassadenprofile ist hier für Innen und Aussen einzukalkulieren.
einschließlich außenliegender Jalousien
(beidseitige Reinigung; abgerechnet wird die einfache Ansichtsfläche der Fenster oder Holz-Pfosten- Riegel-Fassade. Es werden nicht beide Seiten gesondert abgerechnet.)

Siehe auch A-621 Ansichten Nord BA 6+8 in den Anlagen

Reinigung der Fassade bestehend aus:
- Fassadenelement Erdgeschoss Ost Pos. N1, Größe des Gesamtelementes  ca. 6,00 m x 3,32 m (B x H)
Oberkante Aussenseite Fassadenband ca. 3,55 m über Standfläche,
Oberkante Innenseite Fassadenband ca. 6,72 m über OK FFB UG,

Fassadenband bestehend aus
- 4 Stück festverglaste Felder BxH je ca. 1,50 x m x 0,86 m
- 4 Stück festverglaste Felder BxH je ca. 1,50 x m x 2,46 m
-einschließlich außenliegender, durchgehender Alufensterbank vor allen Elementen
-einschließlich außenliegende Jalousien
Menge: 1,000 St

**02.08.0006 Reinigung als Endreinigung bei eingebrachter loser Möblierung,**
*** wie Position 02.08.0005
Reinigung als Endreinigung bei eingebrachter loser Möblierung,

Wie vor beschrieben, jedoch
Baufeinreinigung als Endreinigung bei eingebrachter loser Möblierung,
Ausführung nur innenseitig,
zu einem späteren Zeitpunkt auf Anordnung der Objektüberwachung.

(einseitige innenseitige Reinigung; abgerechnet wird die einfache Ansichtfläche der Fenster oder Holz-Pfosten- Riegel-Fassade)
Menge: 1,000 St

**02.08.0007 Fassade Ansicht Süd Achse ca. NB/ N1-N5 1 Obergeschoss**
*** Bezugsbeschreibung
Fassade Ansicht Süd Achse ca. NB/ N1-N5 1 Obergeschoss

wie unter dem Punkt "REINIGUNGSVERFAHREN BAUFEINREINIGUNG" beschrieben reinigen:
Die Reinigung der Verglasung, und Öffnungsflügel, sowie aller Fassadenprofile ist hier für Innen und Aussen einzukalkulieren.
(beidseitige Reinigung; abgerechnet wird die einfache Ansichtsfläche der Fenster oder Holz-Pfosten- Riegel-Fassade. Es werden nicht beide Seiten gesondert abgerechnet.)

Siehe auch A-620 Ansichten Süd "von Wartungsbereich auf Sporthalle" in den Anlagen

Reinigung der Fassade bestehend aus:
- Fassadenelement 1. Obergeschoss Pos. T.S1, T.S2,, T. S3, T. S4 Größe des Gesamtelementes = 4 Stück je ca. 10,03 m x 1,39 m (B x H)

Oberkante Aussenseite Fassadenband bis ca. 3,20 m über Standfläche Flachdach 1.Obergeschoss bzw. 15 cm über Standfläche Flachdach oberer Bereich (siehe D-03.33)
Oberkante Innenseite Fassadenband ca. 10,00 m über OK FFB UG,

Fassadenband bestehend aus
- 24 Stück Öffnungsflügel ca. 0,93x1,45 m  mit Stahlnetzabsturzsicherung
- 12 Stück Festverglasungen innen mit Stahlhohlprofil ca. mittig vor dem Glas, Abstand ca. 14 cm BxH je ca. 1,60x 1,45 m
-einschließlich außenliegender, durchgehender Alufensterbank vor allen Elementen
- einschl. außenliegender Sonnenschutz mit Jalousienblende und Jalousien
Menge: 1,000 St

**02.08.0008 Reinigung als Endreinigung bei eingebrachter loser Möblierung,**
*** wie Position 02.08.0007
Reinigung als Endreinigung bei eingebrachter loser Möblierung,

Wie vor beschrieben, jedoch
Baufeinreinigung als Endreinigung bei eingebrachter loser Möblierung,
Ausführung nur innenseitig,
zu einem späteren Zeitpunkt auf Anordnung der Objektüberwachung.

(einseitige innenseitige Reinigung; abgerechnet wird die einfache Ansichtfläche der Fenster oder Holz-Pfosten- Riegel-Fassade)
Menge: 1,000 St

**02.08.0009 Kunststofffenster UG Raum N-UG 13**
Kunststofffenster UG Raum N-UG 13

wie unter dem Punkt "REINIGUNGSVERFAHREN BAUFEINREINIGUNG" beschrieben reinigen:
Die Reinigung der Verglasung, und Öffnungsflügel, sowie aller Fassadenprofile ist hier für Innen und Aussen einzukalkulieren.
(beidseitige Reinigung; abgerechnet wird die einfache Ansichtsfläche der Fenster o. Es werden nicht beide Seiten gesondert abgerechnet.)

Reinigung der Fassade bestehend aus:
 Fassadenelement Untergeschoss Ost Pos. O4
 Untergeschoss im Lichtschacht
Lichte Rohbauöffnung BxH:  ca.2,80 m x 1,24 m
2- Flg Kunststofffenster mit mittiger Teilung
Oberkante Innenseite Fassadenband ca. 2,50 m über OK FFB UG,

-einschließlich außenliegender, durchgehender Alufensterbank vor allen Elementen
Menge: 1,000 St

**02.08.0010 Zulage zu Reinigung Fassaden ü. 3,80 m**
Zulage zu Reinigung Fassaden ü. 3,80 m
Zulage zu Reinigung von Fassadenbauteilen für den Einsatz von Arbeitsbühnen/Gerüsten mit
Höhe über 2,0 m
für das Reinigen von Fassadenbereichen, (PR-Fassaden Holz, PR-Fassaden, Sonnenschutz außen), die 3,80 m bis 7,50 m über Gelände liegen
Menge: 50,920 m2

#### 02.09 REGIEARBEITEN

*Hinweis: Stundenlohnarbeiten*
Stundenlohnarbeiten

Für Änderungen geringen Umfanges und unvorhergesehene
Arbeiten.
Stundenlohnarbeiten müssen von der Bauleitung
angeordnet sein und täglich zur Unterschrift vorgelegt
werden.
Nicht abgezeichnete Berichte werden nicht anerkannt.

Die nachfolgend aufgeführten Stundenlohnsätze gelten
einschl. aller Zuschläge wie Auslösungen, Trennungs-,
Wege- und Unterkunftsgelder, Reisekosten,
Wochenendfahrten u.ä.
Bei den Gerätekosten muß das Bedienungspersonal
eingerechnet werden und die Kosten für Transport,
Vorhaltung, Reparatur, Betriebsstoffe etc. müssen
enthalten sein. Meister- und Polierstunden werden
während der Aussführung sonstiger Leistungen nicht
gesondert vergütet.

**02.09.0001 Stunden eines Facharbeiters**
Menge: 40,000 h

**02.09.0002 Stunden eines Hilfsarbeiters**
Menge: 100,000 h

**02.09.0003 Hochdruckreiniger**
Hochdruckreiniger
Hochdruckreiniger 120 bar inkl. Bedienung
Menge: 20,000 h
